# Neubau KiTa Aidlingen - Dachtel
Angebotsaufforderung (GAEB DA XML 3.3, DA83)
Projekt: 0233
Beschreibung: Neubau einer 5-gruppigen Kindertagesstätte
Währung: EUR
Auftraggeber: Gemeinde Aidlingen, vertreten durch, Frau BM'in Helena Österle, Hauptstraße 6, 71134 Aidlingen, Deutschland, E-Mail poststelle@aidlingen.de
Ausführungsort: Schallenbergweg 14, 71134 Aidlingen - Dachtel, Deutschland
Erstellt mit: 5 260309, NOVA AVA, 10.03.2026

## A. Beschreibung nach DIN 18299 - 0.1 Angaben zur Baustelle
Beschreibung nach DIN 18299 - Baubeschreibung
Soweit in der Leistungsbeschreibung auf Technische Spezifikationen, z. B. nationale  Normen, mit denen Europäische Normen umgesetzt
werden, europäisch technische Bewertungen, gemeinsame technische Spezifikationen, Internationale Normen, Bezug genommen wird,
werden auch ohne den ausdrücklichen Zusatz: „oder gleichwertig“ immer gleichwertige Technische Spezifikationen in Bezug genommen.

0.1
Angaben zur Baustelle

0.1.1
Lage der Baustelle, Umgebungsbedingungen, Zufahrtsmöglichkeiten und Beschaffenheit der Zufahrt sowie etwaige Einschränkungen bei ihrer Benutzung

Kindertagesstätte Aidlingen Dachtel
71134 Aidlingen,
Gemarkung Dachtel
Flurstück 1122
Schallenbergweg 14

Abmessungen: ca. 17,5m (b) x 43,0m (l) x 9,60m (h), 2 Geschosse

NUF: ca. 1.728,72m
BGF (R): ca. 1.358,60m2
BGF (S): ca. 908,58m2
BRI (R): ca. 5.139,00m3
BRI (S): ca. 1.754,48m3

Nutzung:
Die Stadt Aidlingen plant auf dem Grundstück im Schallenbergweg 14 in Aidlingen - Dachtel den Neubau
für eine eine 5-gruppige Kindertagesstätte.
Zusätzlich soll entlang der Straße eine Stützmauer an der Nord- westlichen Grundstücksecke errichtet werden.
Westlich und östlich des Hauptbaukörpers sollen je eine Geschirrhütte für Müll, bzw. als Kinderwagen- Abstellraum / Gartengeräteraum
erstellt werden. Entlang der südlichen Grundstücksgrenze werden zwei parallel von Westen nach Osten verlaufende Winkelstützwände
errichtet.

Grundstück:
Das städtische Grundstück befindet sich am nord - östlichen Rand der Teilgemeinde Dachtel. Im Norden begrenzt der Schallenbergweg das Grundstück. Nördlich an den Schallenbergweg angrenzend befinden sich Tennisplätze. Nach Osten grenzen Wiesenflächen, die teilweise landwirtschaftlich genutzt werden, an das Grundstück an. Südlich und westlich grenzt ein Wohngebiet mit Ein- und Mehrfamilienhäusern an.

Das Grundstück fällt von Norden nach Süden um ca. 2,76m (495.58 NN - 492.82 NN), von Osten nach Westen um ca. 3,09m (497.17 NN - 494.08 NN).

Privates Parken:
Im Wohngebiet ist das Parken auf den gekennzeichneten Flächen erlaubt. Auf Grund der verdichteten Wohnnutzung ist von einer beengten
Parkplatzsituation auszugehen.

Baustellenzufahrt:
Der Schallenbergweg dient von Westen her als Zufahrt zur Baustelle.
Während der Bauarbeiten wird die Durchfahrt des Schallenbergwegs durch die Fläche der Baustelleneinrichtung gesperrt.
Die westliche und östliche Baustellenzufahrt mit Tor, bzw. Baustraße auf der Baustelle ist für die Nutzung durch andere an der Baustelle beschäftigte Firmen freizuhalten.
Ebenso sind die Zugänge zum Gebäude für die Nutzung durch andere Firmen jederzeit freizuhalten und sicherzustellen.
Lagerflächen für die Baustelleneinrichtung stehen begrenzt zur Verfügung. Die Nutzung muss mit der örtlichen Bauleitung abgestimmt werden. Die Baustellenzufahrt ist immer geschlossen zu halten und nur bei Anlieferung temporär zu öffnen. Außerhalb der Bauzeiten ist die Baustelle abzuschließen.

0.1.3
Art und Lage der baulichen Anlagen
Der Neubau ist als länglicher, zweigeschossiger Baukörper, parallel zum Schallenbergweg, in Ost-Westrichtung verlaufend geplant. Die Außenmaß des Baukörpers betragen: ca. 42,95m x 17,49m.
Die Freianlagen erstrecken sich parallel zum Baukörper südlich vorgelagert, bzw. östlich des Baukörpers. Nach Norden ist ein befestigter Vorplatz zum Schallenbergweg hin geplant.

Das Erdgeschoß und das Obergeschoß werden als rechteckige Grundform deckungsgleich übereinander angeordnet.
Das Gebäude ist nicht unterkellert, die Aufzugsunterfahrt und ein Hausanschußschacht binden ca. 1.20m tief unterhalb der Bodenplatte in den Baugrund ein.
Im Erdgeschoß und Obergeschoß werden im Süden und teilweise Westen und Osten Balkon-, bzw. Laubengangflächen aus Beton- Fertigteilen vorgelagert. Von diesen Laubengangflächen führen im Osten und Westen jeweils eine Treppe aus Stahl in das Erdgeschoß. Diese Treppen fungieren als Fluchtreppen (sog. 'notwendige Treppen').
An der Nordfassade befindet sich in Gebäudemitte ein zentraler Treppenkern mit Aufzug.

Der FFB EG ist mit 496.00 NN festgelegt.
Die Geschoßhöhen (OK RFB - OK RFB) betragen
EG zu OG: 3,57m
OG zu Dachfläche: 3,57m
Dachfläche zu angehobenen Dachflächen: 2,04m

0.1.3.1
Beschreibung der Tragkonstruktion, statisches Konzept, statisch konstruktive Sonderheiten

Betonarbeiten
Das Tragwerk des Neubaus besteht aus einer Stahlbetonskelettkonstruktion.
Hauptmerkmale im Erdgeschoss und Obergeschoss sind 30 cm dicke, unterzuglose Flachdecken (teilweise überhöht, C 30/37), 25 cm dicke massive Wände (C 30/37), sowie schlanke Stützen (25cm x 25cm, C 45/55) aus Stahlbeton.
Die Gründung erfolgt durch Einzel- und Streifenfundamente die punktuell mit Tieferführungen in die Schichten der tragfähigen Bodenschichten führen. Die Bodenplatten liegen auf dem Baugrund, bwz. auf einem Polster aus KFT und zu lieferndem Boden auf.
Im Randbereich des rechteckigen Grundrisses sind das Haupttreppenhaus und die Aufzugsanlage untergebracht, welche zusammen mit den zwei zusätzlichen Wänden am Ende des Gebäudes die horizonztale Aussteifung sicherstellen.

Decken
Die Decken über EG und OG werden im Regelfall als unterzugslose, 2-achsig gespannte Flachdecken aus Ortbeton der Güte C30/37 hergestellt. Die Deckendicke beträgt 30 cm. Die Decken der Dacherhöhungen über dem OHG werden als 20cm dicke Flachdecken aus Ortbeton der Güte C30/37 ausgeführt.
Für die Abtragung und Weiterleitung der Horizontallasten aus Wind-, Schiefstellung und Lastexzentrizitäten werden alle Betondecken als horizontale Scheiben mit entsprechender Mindestbewehrung ausgebildet.
Alle Betondecken des Gebäudes werden schlaff bewehrt. Die Durchstanzsicherung in der Betondecke an hoch belasteten Stellen wie
Stützen, Wandenden und Wandecken erfolgt mit Dübelleisten.
Aufgrund der zu erwartenden Durchbiegungen der Decken werden sie, wenn notwendig, mit Überhöhungen hergestellt. Die gewählten Überhöhungen werden entsprechend den in der Statik berechneten elastischen Verformungen der Decken festgelegt. Zusatzdurchbiegungen aus Schwinden und Kriechen sind bei der Bewehrung berücksichtigt.
Bei der Planung der nichttragenden Wände und Fassaden ist auf die Verträglichkeit mit den o. g. Deckenverformungen zu achten. Entsprechende Toleranzen und Zusatzmaßnahmen zur Vermeidung von Schäden in den Wänden und Fassaden sind vorzusehen. Gleiches gilt für Horizontalverformungen der Decken aus Schwinden.
Die Untersicht der Decken ist bereichsweise in Sichtbetonqualität nach Angaben der Architekten herzustellen.
Sämtliche Betonbauteile werden fugenlos hergestellt.
An die Betontechnologie, die Nachbehandlung und die sachgemäße Ausführung werden besondere Anforderungen gestellt.

Fundamente
Die Gründung besteht aus Einzel- und Streifenfundamenten, welche mit Tieferführungen hergestellt werden. Diese sind unter den Stützen, Wänden und der umlaufenden Frostschürze angeordnet und werden punktuell mit unbewehrtem Beton bis auf den tragfähigen Grund tiefergeführt. Die Gründung erfolgt auf den gut tragfähigen Schichten des Muschelkalks.

Bodenplatte
Die Bodenplatte wird als 20 cm starke Platte in der Güte C30/37 mit einer umlaufenden Frostschürze (b =25cm, h = 60cm) ebenfalls in der in der Güte C30/37 hergestellt und auf dem Baugrund aufgelegt. An die Betontechnologie, die Nachbehandlung und die sachgemäße Ausführung werden hier besondere Anforderungen gestellt. Die Arbeitsfugen am Übergang Schachtwand / Bodenplatte, sowie Schachtbodenplatte / Schachtwand sind mit eingelegten Fugenblechen herzustellen.

Stützen und Wandpfeiler
Alle Stützen und Wandpfeiler werden als schlanke Pendelstützen mit minimierten Querschnittsdicken hergestellt. Die Querschnittsabmessungen sind in den LV-Plänen dargestellt. Es kommen je nach Belastung Betone der Güten C30/37 bis C45/55 und Stützen mit hohen Bewehrungsgehalten zur Ausführung. Die Betonstützen sind in Sichtbetonqualität nach Angaben der Architekten herzustellen. Die Wandpfeiler in den aufgehenden Geschossen werden verputzt oder gestrichen und teilweise in Sichtbetonqualität erstellt.

Träger, Attiken Überzüge, Unterzüge
Alle Träger, Attiken Überzüge und Unterzüge werden aus Beton mindestens der Güte C30/37 hergestellt. Ausführung teilweise in Sichtbeton SB3.

Wände
Die Wände im Erdgeschoss und Obergeschoss werden in Ortbeton mit Gesamtdicken von 25 cm aus Beton der Güte C30/37 hergestellt. Bereichsweise sind die Wände in Sichtbetonqualität nach Angaben der Architekten herzustellen. Die Wände werden zusätzlich zur Vertikallastabtragung auch zur Abtragung der am Gebäude angreifenden Horizontallasten herangezogen und deshalb als Scheiben berechnet und entsprechend engmaschig bewehrt.

Besonderheiten
Aufgrund der topographischen Lage bindet das Gebäude bereichsweise im Hang ein, sodass unter der Bodenplatte teilweise abgegraben und teilweise aufgefüllt werden muss.

Lastannahmen
Dach über OG:
Dachaufbau (ständige Lasten): 3,0 kN/m²
Verkehrslast: - - -
Schneelast: 1,0 kN/m²

Decke über EG:
Bodenaufbau (ständige Lasten): 2,5 kN/m²
Verkehrslast: 5,0 kN/m²

Decke über EG (Außenbereich / Laubengang):
Laubengangplatten (ständige Lasten): 5,25 kN/m²
Verkehrslast: 4,0 kN/m²

Bodenplatte EG:
Bodenaufbau (ständige Lasten): 2,5 kN/m²
Verkehrslast: 5,0 kN/m²

Stahlbauarbeiten
Korrosivitätskategorie C3, Schutzdauerklasse: Sehr hoch (VH)
kürzeste Schutzdauer 67 Jahre und längste Schutzdauer > 100 Jahre

Brandschutzbestimmungen
Einstufung des Gebäudes gemäß § 38 Abs. 2 Nr. 6 LBO: Sonderbau, gemäß § 2 Abs. 4 Nr. 3 LBO als Gebäude der Gebäudeklasse 3.
Im vorliegenden Brandschutzgutachten wurden folgende brandschutztechnische Auflagen für das Tragwerk festgelegt:

EG:
Tragende und aussteifende Bauteile:
Decke über EG: „feuerhemmend“ (F30  nach  DIN  4102  bzw. REI30 nach DIN EN 13501)
Laubengang über EG, in Ebene Geschoßdecke über EG: „keine Anforderungen“ (siehe Abweichung im Brandschutzkonzept)
Wände, Stützen im EG: „feuerhemmend“ (F30  nach  DIN  4102  bzw. REI30 nach DIN EN 13501)

Treppen:
Treppenläufe EG - OG aus Beton im Treppenraum: „nichtbrennbar“(A)
Treppenläufe EG - OG im Freibereich aus Stahl im Freibereich: „nichtbrennbar“(A)

OG:
Tragende und aussteifende Bauteile:
Decke über OG: „keine Anforderungen“ (siehe Abweichung im Brandschutzkonzept)
Laubengang über OG (Attikaelement): „keine Anforderungen“ (siehe Abweichung im Brandschutzkonzept)
Wände, Stützen im OG: „keine Anforderungen“ (siehe Abweichung im Brandschutzkonzept)

Erdbebengefährdung
Nach DIN 4149: 2005-04 "Bauten in deutschen Erdbebengebieten "ergibt sich für das Baugelände folgende Einstufung bzw. Klassifizierung:
Erdbebenzone1 nach DIN EN 1998-NA 2021
Untergrundklasse: R
Baugrundklasse: B
SaP,R = 1,23 m/s²
Bedeutungskatergorie III
Bodenbeschleunigung agR = 0,49 m/s²

0.1.4
Verkehrsverhältnisse auf der Baustelle, insbesondere Verkehrsbeschränkungen

Abladeflächen, Parkflächen, BE des AG
Auf der Einrichtungsfläche sind in Abstimmung mit der Bauleitung nur Einrichtungen, die zur Durchführung der Baumaßnahme erforderlich sind, unterzubringen. Parkplätze für private PKW der vor Ort tätigen Handwerker sind auf der Bau - bzw. Grundstücksfläche nicht vorhanden.

Baugelände
Um das gesamte Baugelände wird/ist ein fest verankerter geschlossener Bauzaun/ bestehender Zaun aufgestellt. In diesem Bauzaun werden zwei ca. 2,5 m breite Zufahrtstore eingelassen. Alle zu lagernden Materialien, Stoffe sind zwingend innerhalb des Bauzauns zu lagern.
Das Abladen von LKW, Transportern, muss innerhalb des Bauzauns erfolgen. Maschinen und Hebezeuge sind ebenfalls innerhalb des Bauzauns aufzustellen.

0.1.5
Für den Verkehr freizuhaltende Flächen
Die umliegenden Straßenflächen sind frei zu halten.

Sondertransporte und Sonderbewilligungen
Sondertransporte und Sonderbewilligungen sind in die Angebotsspreise einzukalkulieren und durch den Auftragnehmer eigenverantwortlich zu beantragen und zu koordinieren.

Straßensperrungen für Leistungen des Auftragnehmers
Sofern eine Sperrung der Zufahrtsstraßen für Belange des Auftragnehmers erforderlich wird, sind die dazu erforderlichen Genehmigungen bei der Polizei und dem Ordnungsamt vom Auftragnehmer einzuholen. Die dann erforderlichen Beschilderungen z.B. Parkverbotsschilder sind eigenverantwortlich durch den Auftragnehmer aufzustellen und abzubauen und in die EP miteinzukalkulieren.

0.1.6
Art, Lage, Maße und Nutzbarkeit von Transporteinrichtungen und Transportwegen, z. B. Montageöffnungen
Ein Kran wird ausschließlich für die Rohbauarbeiten vorgehalten. Für alle übrigen Gewerke steht Bauseits steht KEIN Kran zur Verfügung. Evtl. benötigte Kräne sind durch den Auftragnehmer zu stellen. Diese Leistung ist in die Kosten der Baustelleneinrichtung einzukalkulieren,
sofern keine separate Position für einen Kran ausgewiesen ist.
Ein möglicher Kranstandort ist im Baustelleneinrichtungsplan 0233-A-000-H200-001 dargestellt. Dieser befindet sich in Gebäudemitte nördlich der Nordfassade des Gebäudes.
Die vorgeschlagene Lage ist für den AN Rohbau nicht verbindlich. Der Kran ist für das Heben aller Stahlbetonfertigteile unzureichend. Für einen Teil der Stahlbetonfertigteile wird ein zusätzlicher Kran oder die Stellung eines Autokrans erforderlich sein. Dies ist in den Einheitspreisen zu berücksichtigen.

Leiterrecht
Kommt ein Kran zum Einsatz, ist der Auftraggeber mit Vorlauf von 28 Tagen darüber zu informieren, so dass die Nachbarschaft über ein evtl.
anstehendes Überschwenken der Grundstücke informiert werden kann (Leiterrecht). Andernfalls kann das Überschwenken der Grundstücke (auch bei Windfreistellung) verweigert werden.
Bauseits stehen keine Transporteinrichtungen zur Verfügung.

0.1.7
Lage, Art, Anschlusswert und Bedingungen für das Überlassen von Anschlüssen für Wasser, Energie und Abwasser
Bauwasser:
Leistungen für das Einrichten der Baustelle mit Bauwasser befinden sich im nachfolgenden Leistungsbeschrieb.
Die Kosten für das Bauwasser trägt der Auftraggeber. Die Zahlungen erfolgen direkt vom Auftraggeber an den Netzbetreiber. Der
Auftraggeber ist als Rechnungsempfänger anzugeben.
Bau-Abwasser:
Leistungen für das Einrichten der Baustelle mit Bau-Abwasser befinden sich im nachfolgenden Leistungsbeschrieb.
Die Kosten für das Bau-Abwasser trägt der Auftraggeber. Die Zahlungen erfolgen direkt vom Auftraggeber an den Netzbetreiber. Der Auftraggeber ist als Rechnungsempfänger anzugeben.
Baustrom:
Leistungen für das Einrichten der Baustelle mit Baustrom befinden sich im nachfolgenden Leistungsbeschrieb.
Die Kosten für den Strom übernimmt der Auftragnehmer für seine eigenen Leistungen selbst. Nach Abschluss seiner Arbeiten (Abnahme der Leistungen) wird der Strom zwischenabgerechnet. Ab diesem Zeitpunkt übernimmt der Auftraggeber die weiteren Stromkosten. Der Rohbauer hat die Stromkosten weiterhin anzunehmen und dann gegenüber dem Auftraggeber in angemessenen Abständen abzurechnen.
Für die nachfolgenden Gewerke des Innenausbaus übernimmt der Auftraggeber die Stromkosten.

0.1.8
Lage und Ausmaß der dem Auftragnehmer für die Ausführung seiner Leistungen zur Benutzung oder Mitbenutzung überlassenen Flächen und Räume
Dem Auftragnehmer wird ein abgeräumtes Gelände übergeben. Der AN Rohbau muß ca. 60 Baumstümpfe müssen roden und und entsorgen werden, zudem muß er die pflanzliche Bodendecke abräumen und ebenfalls entsorgen.

0.1.9
Bodenverhältnisse, Baugrund und seine Tragfähigkeit
Dem Leistungsbeschrieb liegt ein geologisches Gutachten bei.

0.1.10
Hydrologische Werte von Grundwasser und Gewässern
Dem Leistungsbeschrieb liegt ein geologisches Gutachten bei.

0.1.12
Besondere Vorgaben für die Entsorgung, z. B. Beschränkungen für die Beseitigung von Abwasser und Abfall
Abwasser
Von der öffentlichen Abwassereinleitung sind sämtliche Stoffe ausgeschlossen, welche die Reinigungswirkung der Klärwerke, den Betrieb der Schlammbehandlungsanlagen, Schlammbeseitigung oder Schlammverwertung beeinträchtigen, die öffentlichen Abwasseranlagen angreifen, die Funktionsfähigkeit oder Unterhaltung behindern, erschweren oder gefährden können, oder die den in öffentlichen Abwasseranlagen arbeitenden Personen oder dem Vorfluter schaden können. Die örtlichen Einleitbedingungen der Stadt Aidlingen sind zu beachten.
Die vorhandenen sanitären Vorrichtungen dürfen nicht zum Reinigen von Werkzeugen und dergleichen benützt werden. Materialrückstände dürfen nicht in diese ergossen werden.

Grundwasser- und Gewässerschutz
Es ist streng darauf zu achten und durch geeignete Maßnahmen sicherzustellen, dass eine Verunreinigung des Wassers (Grund- und Oberflächenwasser) oder eine sonstige nachteilige Veränderung seiner Eigenschaften oder des Wasserabflusses vermieden wird. Im Falle von Gewässer- und Grundwasserverunreinigungen oder sonstiger nachteiliger Einwirkungen auf Grundwasser, auf Quellen und Gewässer ist unverzüglich der AG zu benachrichtigen.
Beim Umgang mit wassergefährdenden Stoffen bzw. deren Lagerung sind die einschlägigen rechtlichen Regelungen und der Stand der Technik zu beachten. Dies gilt insbesondere für folgende Vorgaben:
- Wassergefährdende Stoffe dürfen nur über Auffangwannen gelagert werden.
- Fahrzeuge und Maschinen sind nach Arbeitsende auf befestigten und ordnungsgemäß entwässerten Flächen abzustellen.
Bei der Lagerung von Baumaterialien und Bauhilfsstoffen an Oberflächen ist sicherzustellen, dass keine Materialien bei Hochwasser ab- oder
ins Gewässer ein- oder abgeschwemmt werden können.
Um Schäden an den Gewässern zu vermeiden, ist auf eine Lagerung in diesem Bereich zu verzichten, sofern diese nicht für den Bauablauf zwingend notwendig ist.

Abfallbeseitigung
Bei den Arbeiten anfallendes Restmaterial, Verschnitt, Bruch, Verpackungsmaterial, Strahlmittel und dergleichen ist durch den Verursacher
täglich im und um den Bau herum sauber aufzunehmen und zu entsorgen.
Die Entsorgung von Abfällen, Abbruchmassen und Bauschutt umfasst die Verwertung entsprechend den Vorschriften, Satzungen des Abfallverwertungsbetriebes bzw. der Gemeinde und behördlichen Auflagen. Das Sortieren, Zwischenlagern und getrennte Laden und Transportieren ist danach in den Preis einzukalkulieren. Das gilt entsprechend für die Trennung nach
- Wertstoffen
- Wiederverwertbarem Abfall
- Deponierbaren Abfällen
Der Nachweis über die ordnungsgemäße Entsorgung ist durch den AN zu erbringen.

Abfallentsorgung AG
Sollte die eigenverantwortliche Entsorgung durch den Auftragnehmer nicht ordnungsgemäß erfolgen, so ist der AG nach entsprechender Abmahnung dazu berechtigt, Abhilfe auf Kosten des Auftragnehmers zu schaffen.

Straßenreinigung
Auf die erforderliche Reinigung der ausfahrenden Fahrzeuge wird besonders hingewiesen. Die Baustrassen und die öffentlichen
Strassenflächen sind von Bauschmutz sauberzuhalten. Ggf. sind diese Bereiche mehrmals täglich zu reinigen (Gilt für die durch die eigene
Leistung verursachten Verunreinigungen).

0.1.13
Schutzgebiete oder Schutzzeiten im Bereich der Baustelle, z. B. wegen Forderungen des Gewässer-, Boden-, Natur-, Landschafts- oder Immissionsschutzes; vorliegende Fachgutachten oder dergleichen
Das Baugrundstück liegt in der Wasserschutzgebietszone III, IIIa und IIIb. Im Osten grenzt ein Landschaftsschutzgebiet an. Einschlägige Vorschriften und Regelungen sind zu beachten. Nähere Informationen zur Lage der Schutzgebiete unter:
https://geonline-gis.de/portale/aidlingen.htm

0.1.15
Art und Umfang der Regelung und Sicherung des öffentlichen Verkehrs
Leistungen zur Sicherung der Baustelle im öffentlichen Raum sind im nachfolgenden Leistungsbeschrieb beschrieben, sofern sie nicht Nebenleistungen sind.

0.1.16
Im Bereich der Baustelle vorhandene Anlagen, insbesondere Abwasser- und Versorgungsleitunge
Leitungen im Baugrund:
Der Spartenplan der Netzbetreiber ist zu beachten! Ausschachtungsarbeiten im näheren Umfeld von Kabeln und Rohren sowie elektrischen Freileitungen sind ca. 30 cm um die Leitung grundsätzlich von Hand auszuführen. Das Informationsblatt "Schutz von Kabel, Rohr- und elektrischen Freileitungen" ist zu beachten. Im Bereich des Baufeldes befinden sich nach jetziger Erkenntnis keine Leitungen.

0.1.17
Bekannte oder vermutete Hindernisse im Bereich der Baustelle, z. B. Leitungen, Kabel, Dräne, Kanäle, Bauwerksreste und, soweit bekannt, deren Eigentümer
Auf dem Baufeld befinden sich gefällte Bäume die samt Wurzelstock entfernt und entsorgt werden müssen. Dafür sind separate Positionen im LV vorhanden.

0.1.18
Bestätigung, dass die im jeweiligen Bundesland geltenden Anforderungen zu Erkundungs- und gegebenenfalls Räumungsmaßnahmen hinsichtlich Kampfmitteln erfüllt wurden
Eine Sondierung von Kampfmitteln ist nicht erforderlich, diese ist bereits in Vergangenheit erfolgte. Eine Freigabe durch den Kampfmitteldienst liegt dem Auftraggeber vor.

0.1.19
Gemäß der Baustellenverordnung getroffene Maßnahmen
SiGeKo
Für die Baustelle wird vom Bauherrn ein Sicherheits- und Gesundheitskoordinator beauftragt. Seinen Weisungen ist Folge zu leisten. Im Falle der Beauftragung sind die vom Sicherheits- und Gesundheitsschutzkoordinator geforderten Unterlagen bezüglich Personaleinsatz, Geräteeinsatz etc. unverzüglich zu übergeben.

Baustellenordnung
Bei Beauftragung hat der AN die Pflicht zur Einhaltung der Baustellenordnung. Durch Organisation, Koordination, Überwachung und Berichterstattung entstehende Mehraufwendungen sind in die Einheitspreise einzukalkulieren.

Verkehrssicherungspflicht
Der Auftragnehmer ist verpflichtet, eigenverantwortlich alle notwendigen Sicherheitsvorkehrungen zu treffen, um Schäden von Personen und Sachen innerhalb des Baugeländes und des Baubereiches abzuwenden (Verkehrssicherungspflicht).

Maßnahmen gegen Lärm
Im direkten Umfeld der Baustelle befinden sich Wohngebäude.
Belästigungen durch Lärm und Staub müssen auf der Baustelle auf das vermeidbare Maß reduziert werden. Es sind möglichst geräuscharme Baumaschienen mit niedrigem Schallleistungspegel einzusetzen. Es sind alle Geräusche zu verhindern, die nach dem Stand der Technik vermeindbar sind. Es sind Vorkehrungen zu treffen, um die Ausbreitung unvermeidbarer Geräusche auf ein Mindestmaß zu beschränken. Der Betrieb der Baustelle ist möglichst geräuscharm abzuwickeln. Es sind Abschirmmaßnahmen zu ergreifen. Dazu gehört auch eine den Schallschutz der Nachbarn berücksichtigende Aufstellung der Baumaschinen.

Für die geräuschintensiven Arbeiten und die An- und Abfahrt von LKWs stehen folgende Zeitfenster zu Verfügung:
Werktags: 7.00 Uhr bis 20.00 Uhr.

Beim Betrieb der Baumaschinen und der Durchführung der Bauarbeiten dürfen folgende Immissionsrichtwerte nicht überschritten werden:
- 55 dB(A)

Nachtbetrieb oder Baumaßnahmen an Sonn- und Feiertagen sind nicht zulässig.
Soweit behördliche Ausnahmegenehmigungen eingeholt werden, hat der Auftragnehmer diese dem Bauherrn vorzulegen.

Maßnahmen gegen Staub
- Bei stark staubenden Arbeiten ist eine Wasserbedüsung einzusetzen.
- Fahrwege sind sauber zu halten und regelmäßig zu reinigen. Beide Leistungen sind in die Einheitspreise einzukalkulieren.

Meterrisse
Es gelten die dem AN von der Bauleitung angewiesenen Meterrisse. Darüberhinausgehende Markierungen sind NICHT verbindlich. Vorhandene Vermessungsmarkierungen des Geometers sind mit Beginn der Arbeiten im Zuge der Baustelleneinrichtung bis zum Räumen der Baustelleneinrichtung zu sichern.

0.1.21
Art und Umfang von Schadstoffbelastungen, z. B. des Bodens, der Gewässer, der Luft, der Stoffe und Bauteile; vorliegende Fachgutachten oder dergleichen
Dem Leistungsbeschrieb liegt ein geologisches Gutachten bei.

0.1.22
Art und Zeit der vom Auftraggeber veranlassten Vorarbeiten
Rodungsarbeiten und Baumfällungen.

0.1.23
Arbeiten anderer Unternehmer auf der Baustelle
Arbeitsabschnitte, Abhängigkeit von anderen Leistungen
Der AG koordiniert die Arbeiten der verschiedenen Unternehmer auf der Baustelle. Die Koordination zwischen den einzelnen Gewerken sowie eventuelle Terminabsprachen sind für alle verbindlich.

## B. Beschreibung nach DIN 18299 - 0.2 Angaben zur Ausführung
0.2.1
Vorgesehene Arbeitsabschnitte, Arbeitsunterbrechungen und Arbeitsbeschränkungen nach Art, Ort und Zeit sowie Abhängigkeit von Leistungen anderer

Hausanschlüsse, Versorgungsleitungen:
Die Arbeitstaktung der Baustelle ist so vorzunehmen, dass der Hausanschluss, die Ver- und Entsorgungsleitungen der Baumaßnahme rechtzeitig, ohne Behinderung und parallel zu den Betonarbeiten des Rohbaus verlegt werden können. Bis zur Fertigstellung des Rohbaus müssen die Gebäudeanschlüsse vollständig hergestellt sein. Das Ziehen von Gräben und Verlegen von Leitungen ist mit Fertigstellung des Rohbaus ebenfalls fertig zu stellen. Sämtliche Gräben und Baugruben haben zur Leistungsfertigstellung AN Rohbau verfüllt zu sein.

Arbeitsreihenfolge:
Es obliegt darüber hinaus dem Auftragnehmer, die Reihenfolge der Herstellung der einzelnen Bauteile zu bestimmen. Daraus resultierende zusätzliche technologisch bedingte Maßnahmen, wie Schalungsausschnitte, Bewehrungsanschlüsse, Abstellungen, gelten als Nebenleistungen, sofern hierfür nicht in Leistungspositionen ausdrücklich eine Vergütung gewährt wird und es sich nicht um Vorgaben der Planung handelt (z.B. Planeintrag in Schalplänen).

0.2.2
Besondere Erschwernisse während der Ausführung, z. B. Arbeiten in Räumen, in denen der Betrieb weiterläuft, Arbeiten im Bereich von Verkehrswegen oder bei außergewöhnlichen äußeren Einflüssen
Arbeitstäglicher Schutz:
Die Arbeitsleistung und die davon tangierten bauseitigen Bauteile ist arbeitstäglich vor Witterungseinflüssen zu schützen.
Der Auftragnehmer hat ausreichend Vorhaltematerial bereitzuhalten, um bei witterungsbedingten Unterbrechungen die zum Teil fertiggestellten Leistungen zu schützen. Dies ist in die Einheitspreise einzukalkulieren.
Fußbodenheizung:
Es wird ausdrücklich darauf hingewiesen, daß in den fertigen Bodenaufbau (ab OK Estrich) keine Bohrung vorgenommen werden dürfen, da dies zu Beschädigung der Fußbodenheizung führen kann.
Sofern Bohrungen notwendig werden sind diese schriftlich beim AG anzuzeigen und von diesem genehmigen zu lassen.

0.2.4
Art und Umfang von Leistungen zur Unfallverhütung und zum Gesundheitsschutz für Mitarbeiter anderer Unternehmen, z. B. trittsichere Abdeckungen
Die Baustelle ist für die Durchführung der eigenen Leistungen und für das eigene Personal verkehrssicher einzurichten. Diese Einrichtungen sind nach Abschluss der eigenen Arbeiten zu belassen. Die Baustelle ist am Ende der Durchführung der eigenen Leistungen verkehrssicher und gem. den Vorgaben der Unfallverhütung zu hinterlassen.

0.2.8
Mitbenutzung fremder Gerüste, Hebezeuge, Aufzüge, Aufenthalts- und Lagerräume, Einrichtungen und dergleichen durch den Auftragnehmer

Außengerüste:
Ein Arbeits- / Fassadengerüst wird nach Fertigstellung der Rohbauarbeiten bauseits zur Verfügung gestellt.
Dieses Gerüst kann durch die Gewerke Dachabdichtung, Klempnerarbeiten, Fenster- und Außentüren, Holzbauarbeiten (nichttragende Holzfassaden) und Metallbauarbeiten (Geländer an Laubengängen) und Sonnenschutzarbeiten genutzt werden.

Innengerüste:
Bauseits werden keine Innengerüste oder weitere Gerüste gestellt. Für die Erbringung seiner Leistungen erforderliche Gerüste sind durch den AN zu stellen.

Schutznetze:
Schutznetze für seine eigenen Leistungen hat der Auftragnehmer zu bringen.

Kranstellung:
Bauseits wird kein Kran bzw. Mobilkran zur Verfügung gestellt. Die Kranstellung hat durch den Auftragnehmer zu erfolgen.
Der Baukran wird nach Fertigstellung der Rohbauarbeiten abgebaut.

Baustelleneinrichtung:
Die Baustelleneinrichtung für die Durchführung seiner Arbeiten hat der Auftragnehmer zu erbringen.
Die Gerüste, Innengerüste, Schutznetze, Krane sind nach Abschluss der eigenen Leistungen abzufahren. Es ist nicht vorgesehen, dass Nachfolgegewerke diese Teile der Baustelleneinrichtung übernehmen.

0.2.12
Besondere Anforderungen an Art, Güte und Umweltverträglichkeit der Stoffe und Bauteile, auch z.B. an die schnelle biologische Abbaubarkeit von Hilfsstoffen.
Mindestanforderung für im Innenraum eingesetzte Bauprodukte ist deren Einstufung  nach dem AgBB-Bewertungsschema (Ausschuss zur gesundheitlichen Bewertung) als emissionsarme Bauprodukte mit Übereinstimmungszeichen der allgemeinen bauaufsichtlichen Zulassung und zusätzlichem Hinweis "emissionsgeprüft nach DiBt- Grundsätzen". Diese Bauprodukte sind auch erkenntlich am Umweltzeichen
"blauer Engel" und weiteren Labels, die die Emission nach EN- und ISO-Normen ermitteln und mit entsprechenden Prüfzeugnissen belegen.
Das Gebäude wird einer Raumluftmessung unterzogen, um Schadstoffe in der Luft festzustellen nach Fertigstellung inkl. Endreinigung und vor Möblierung und Aufnahme der Nutzung der Aufenthaltsräume für Kinder.
Es sind die Grenzwerte der NIK-Liste des Umweltbundesamtes zum Zeitpunkt der Ausschreibungsveröffentlichung einzuhalten.
Produkte mit Deklaration von SVHC (Substances of Very High Concern) dürfen nicht verwendet werden. Stoffe oder Zubereitungen dürfen nicht verwendet werden, wenn sie gemäß §4 der Gefahrstoffverordnung und Anhang 1 der Richtlinie 67/548/EWG als gefährliche Stoffe folgendermaßen gekennzeichnet sind:
Sehr giftig (T+)
Giftig ( T)
Krebserzeugend (CARC.CAT 1,2 oder3)
Erbgutverändernd (MUT.Cat. 1,2 oder 3)
Fortpflanzungsgefährdend (Rep.Cat 1,2 oder 3)

Dämmstoffe:
2-Chlorpropan-haltige / geschäumte Baustoffe, wie sie z.B. als Blasmittel in Phenolharz-Dämmstoffplatten eingesetzt werden, dürfen generell nicht verbaut oder eingesetzt werden. Bau- und Montageschäume dürfen in Innenräumen nicht verwendet werden.

Fugendichtstoffe (Silikon):
Es sind generell sauervernetzte Fugendichtstoffe zu verwenden. Sie riechen beim Verarbeiten nach Essig. Auf alkalischen Untergründen können aminvernetzte Silicone eingesetzt werden. Nicht verbaut oder eingesetzt werden dürfen neutralvernetzte Fugendichtstoffe, da sie gesundheitsgefährdende Stoffe mit hohem Siedepunkt freisetzen können.

Anstriche:
Für sämtliche Anstriche im Innenraum dürfen grundsätzlich nur emissionsarme  Produkte (VOC und TVOC-arme Produkte) mit entsprechenden Gütesiegeln (ECA, Blauer Engel) verwendet werden.

OSB-Platten:
Es dürfen keine geschliffenen OSB-Platten, die mit der (Innen-) Raumluft in Kontakt  treten, verwendet werden. Falls OSB-Platten benötigt werden, dürfen nur ungeschliffene Platten mit PMDI-Verleimung verwendet werden.

Verleimte Holzprodukte:
Es dürfen nur Holzbauprodukte verwendet werden mit Klebstoffsystemen, die zu keiner Formaldehydanreicherung in der Raumluft führen. Insbesondere dürfen bei raumluftrelevanten Bauteilen in den Produkten keine Harnstoff-Formaldehydharzleime (UF/MUF-Leime) verwendet werden. Verwendet werden dürfen nur stark formaldehydbindene Leime (Phenolharzleime) oder formaldehydfreie Leime (PMDI, PU/PUR, PVAc) in Abhängigkeit mit der jeweiligen Zulassung.
Für Bindemittel in Holzwerkstoffen ist der Einsatz von CMR-Stoffen nicht zulässig. Die  Anforderungen der DE-UZ 76 (Emissionsarme plattenförmige Werkstoffe (Bau- und Möbelplatten) für den Innenausbau) sind zu erfüllen und nachzuweisen.

Akustikplatten:
Akustikplatten aus Melaminharzschaum dürfen nicht verwendet werden.

Schichtweise Aufbauten:
Bei schichtweisen Aufbauten von Innenraumoberflächen müssen die  einzelnen Arbeitsgänge so ausgeführt werden, dass die eingesetzten Lösungsmittel und andere flüchtige Hilfsstoffe möglichst vollständig abdunsten, bevor die nachfolgende Schicht aufgebracht wird.

0.2.13
Art und Umfang der vom Auftraggeber verlangter Eignung- und Gütenachweise
Der Auftragnehmer erstellt Dokumentationsunterlagen für alle erbrachten / ausgeschriebenen Leistungen des jeweiligen Leistungsverzeichnisses zur Übergabe an den Auftraggeber. Diese Leistung ist in einer separaten Position ausgeschrieben.

Sie bestehen aus:
- Für alle Geräte, Baustoffe, betriebstechnischen Systeme, Einbauteile und Einrichtungsgegenstände sind die erforderlichen Vorschriften / Anleitungen für die spätere Bedienung und Wartung an den AN zu übergeben.
- Errichtererklärung
- Konformitätserklärung
- Übereinstimmungserklärungen für die Bauteile mit Brandschutzanforderung oder Wärmeschutzanforderungen
- allg. bauaufsichtliche Zulassungen
- Abnahmeprüfungen durch Sachverständige
- Prüfprotokolle
- Nachweis der Feuerwiderstandsklassen - Wartungs-, und Bedienungsanleitungen
- Übersicht wiederkehrender Inspektionen und Wartungen
- sämtliche Bautagesberichte
- sämtliche zur Ausführung freigegebene Planunterlagen / Werkstattplanungen mit ggf. Eintragungen bei abweichender Ausführung.
- Dokumentation der verwendeten Baustoffe, sämtliche Produktdatenblatter der zur Ausführung gekommenen Baustoffe und Bauteile
- Dokumentation der Generalinspektion des Fettabscheiders (für das Gewerk Rohbauarbeiten)
- Dokumentation der Kanalarbeiten, Kanalbefahrungen, Druckprüfungen, Dichtheitsprüfung (für das Gewerk Rohbauarbeiten)
- Revisionspläne der gesamten Grundleitungsführung (für das Gewerk Rohbauarbeiten)
- Dokumentation der Befahrung der Dränanlage (für das Gewerk Rohbauarbeiten)

Zusätzlich ist vom AN eine Auflistung der Einbauteile, Materialien, Farben usw. mit nachfolgenden Angaben für den AN zu erstellen:
- Gewerk
- Fabrikat
- Fabrikat-Nr.
- Name des Herstellers mit Adressangaben
- Bestell-Nr.
- Bezugsquelle
Alle genannten Unterlagen sind detailliert und übersichtlich zu erstellen.
Sie sind in DIN A4 Aktenordnern (3-fache Ausführung) und digital (1-fache Ausführung) zu übergeben.

0.2.23
Planübergaben zur Ausführung
Baufreie Planunterlagen (für die Rohbauarbeiten z.B.: Schal- und Bewehrungspläne des Tragwerksplaners und Werkpläne des Architekten) werden am Auftragnehmer 3 Wochen vor Ausführung des jeweiligen Bauteils zur Verfügung gestellt (z.B. Fundamente, Bodenplatten, Wände EG, Decke über EG, usw.). Vorabzüge zur Materialdisposition werden dem Auftragnehmer 6 Wochen vor Ausführung der jeweiligen Bauteile zur Verfügung gestellt. Die Übermittlung erfolgt ausschließlich auf digitalem Wege per pdf-, bzw. dwg-, dxf-Datei. Es erfolgt KEINE Übergabe von Papierplänen.

0.2.24
Planunterlagen zur Abrechnung
Die Aufmaßpläne zu den Rechnungen, Abschlagsrechnungen und Schlussrechnungen sind maßstäblich auf Papier ausgedruckt, ggfls. in Ordnern sortiert, zusätzlich digital als pdf-, bzw. dwg-, dxf-Datei zeitgleich mit den Rechnungen einzureichen.

0.2.25
Werkstattplanung durch den AN, Terminplan des AN
Der AN ist dazu verpflichtet, alle ihm übergebenen Unterlagen auf ihre Übereinstimmung und Richtigkeit zu überprüfen. Unstimmigkeiten sind rechtzeitig vor der Ausführung der Bauleitung des AG zu melden.
Nach Auftragsvergabe ist vom AN ein Terminablaufplan vorzustellen und mit den Planern / dem AG abzustimmen. In dieser Abstimmung werden die Liefertermine der Planvorgaben festgelegt.

Sofern Werk- und Montageplanungen, sowie sonstige zur Prüfung vorgesehene Unterlagen durch den Auftragnehmer angefertigt und geliefert werden müssen, hat der Auftragnehmer vor Fertigungsbeginn Zeichnungen und Beschreibungen zu liefern. Die Zeichnungen müssen jeweils 2-fach pro Planlauf in Papierform, zusätzlich in digitaler Form als pdf-, bzw. dwg-, dxf-Datei vorgelegt werden. Diese bedürfen der Freigabe durch den Auftraggeber. Aus den Darstellungen müssen Konstruktion, Maße, Einbau, Bauzustände, Befestigung und Bauanschlüsse der Bauteile sowie die Einbaufolge erkennbar sein.

Das Erstellen der Werkstattzeichnungen und die Änderungen aufgrund der Prüfläufe sind Bestandteil der entsprechenden Position. Bis zu drei Prüfläufe zu je 10 AT Prüfdauer durch den AG sind miteinzukalkulieren und bei der Termingestaltung zu berücksichtigen. Auch der Aufwand für die Anpassungen und Änderungen der eigenen Planung aufgrund der Prüfläufe ist in die entsprechenden Positionen miteinzukalkulieren.

Als Grundlage zur Erstellung der Werkstattplanung erhält der AN alle Planunterlagen des Architekten ausschließlich in digitaler Form (pdf-, dwg-, dxf- Dateien).
Detail- und Maßänderungen sind nicht auszuschließen und sind in die Werkstattpläne einzuarbeiten. Änderungen und Korrekturen der Werkstattpläne gegenüber der Ausschreibungsgrundlage berechtigen den Auftragnehmer nicht zu Terminverzögerungen und Mehrforderungen.
Vorgegebene Leitdetails sind grundsätzlich in gestalterischer, statischer und konstruktiver Hinsicht für die Ausführung verbindlich. Eine Abweichung ist nur in Ausnahmefällen möglich und bedarf der ausdrücklichen schriftlichen Genehmigung durch den Auftraggeber.
Es ist Verpflichtung des AN, alle Unterlagen rechtzeitig zur Prüfung beim Architekten einzureichen. Die terminliche Koordination obliegt dem AN. Für Verzögerungen in der Detailgestaltung, welche der AN durch nicht diesem LV entsprechende Details oder durch schleppende Bearbeitung und dergleichen verschuldet, kann keine Verzögerung der geforderten Endtermine abgeleitet werden.

Durch den AN ist verantwortlich zu prüfen, ob die Maße am Bau mit den Maßangaben im LV bzw. in den Planunterlagen übereinstimmen. Jedes Element muß nach dem örtlichen Aufmaß gefertigt werden. Es kann nicht von einer seriellen Fertigung ausgegangen werden.
Mit der Fertigung darf erst begonnen werden nach:
1. Örtlichem Aufmaß.
2. Freigabe der Werkstattplanung

0.2.26
Das Führen von Bautagesberichten
Die Bautagesberichte sollen Stand und Fortschritt der Bauarbeit sowie alle bemerkenswerten Ereignisse des Bauablaufs lückenlos festhalten. Sie dienen als Grundlage für alle Meldungen und Berichte, die über die Bauausführung zu erstatten sind, und bilden nach Abschluss der Bauarbeiten einen wichtigen Bestandteil der Bauakten.
Im besonderen sind in den Bautagesberichten einzutragen:

a) arbeitstäglich mindestens bei Beginn und Schluss jeder Schicht das W etter und die Temperaturen, dazu die höchsten und niedrigsten Tagestemperaturen.
b) bei Bauten, die durch den Wasserstand offener Gewässer beeinflusst werden, die Wasserstände täglich einmal oder - wenn notwendig - mehrmals täglich.
c) falls angeordnet, die täglichen Grundwasserstände.
d) täglich die Uhrzeiten von Beginn und Ende der Arbeitsschichten.
e) täglich die Leistung der Auftragnehmer und die Zahl der von ihnen beschäftigten Poliere, Schachtmeister, Facharbeiter und Hilfsarbeiter, ggf. nach den von den Auftragnehmern abgelieferten Tagesberichten.
f) geleistete Stundenlohnarbeiten.
g) vertraglich oder ausservertragliche Leistungen durch Bedienstete des Auftraggebers.
h) zu Grossgerät: Zugang, Einsatz und Abgang, Dauer und Ursache eines etwaigen Ausfalls.
i) Eingang von Baustoffen und Bauteilen.
j) Erledigung vorgeschriebener Baustoff-, Boden- und Wasserprüfungen und die dazugehörigen Prüfungsergebnisse.
k) Angaben über die Beschaffenheit des Baugrundes.
l) Beginn und Beendigung der einzelnen Bauarbeiten, datailierte Beschreibung der ausgeführten Arbeiten und der Bauabschnitte/Achsangaben/Geschosse (Gründung, Abnahme der Baugrube, aufgehendes Mauerwerk, Lehrgerüst, Schalungsfristen, Erdarbeiten, Oberbauarbeiten usw.) auch für Leistungen, deren örtliche Überwachung nicht dem Bauführer sondern Bediensteten anderer Fachgebiete obliegt.
m) Unterbrechung und Verzögerung der Arbeiten und Ihre Ursachen.
n) soweit angeordnet oder nach Ermessen des Bauführers zweckmässig, Aufschreibungen für die kalkulatorische Beurteilung wichtiger Einheitspreise.
o) aussergewöhnliche Ereignisse (Unfälle, Rutschungen und dgl.).
p) Notwendigkeit etwaiger Abweichungen von den genehmigten Bauzeichnungen einschl. ihrer Begründung, Beantragung und Genehmigung solcher Änderungen.
q) Vermerk über Aufmessungen.
r) Eingang von Ausführungszeichnungen, Änderungs- und Berichtigungsblättern und Aushändigung an den Auftragnehmer.
s) Hinweise auf Anordnungen der Bauüberwachung nach § 4 Nr. 1 VOB/B; und auf wichtigere Vereinbarungen mit einem Auftragnehmer oder seinem Vertreter.
t) mündliche Weisungen von Vorgesetzten an den Bauführer.
u) Übergabe und Übernahme des Dienstes bei Schichtwechsel, Vertretung und Nachfolge (auf eine Zeile über alle Spalten hinweg).
v) Name des Bauleiters des Auftragnehmers und etwaiger Wechsel.
Die Seiten der Bautagesberichte sind fortlaufend zu numerieren. Die Bautagesberichte sind der Bauleitung des AG wöchentlich zu übergeben.

0.2.27
Koordinationspflicht, Baubesprechungen
Wöchentlich findet mit der örtlichen Bauleitung eine Routinebesprechung (Jour-Fixe) statt. Alle Fachbauleiter und die im jeweiligen Zeitraum am Bau tätigen Firmen sind mit einem schriftlich benannten Firmenvertreter (Bauleitung / Obermonteur) zur Teilnahme an den Koordinationsgesprächen verpflichtet.
Koordination zwischen den einzelnen Gewerken und kurzfristige Terminabsprachen werden protokolliert und sind verbindlich. Protokollführend ist der bauleitende Architekt. Protokolle gelten als anerkannt, wenn innerhalb 3 Arbeitstagen kein Widerspruch erfolgt.

0.2.28
Verkehrssprache
Die Verkehrssprache auf der Baustelle ist Deutsch. Der Auftragnehmer sorgt dafür, daß während der Ausführung seiner Leistungen auf der Baustelle ständig eine Person anwesend ist, die es ermöglicht, in deutscher Sprache zu kommunizieren. Kommt der Auftragnehmer dieser Verpflichtung trotz Mahnung durch den Auftraggeber nicht nach, so ist dieser berechtigt, auf Kosten des Auftragnehmers einen Dolmetscher heranzuziehen.

0.2.29
Werbung auf der Baustelle / Veröffentlichungen
Die Baustelleneinrichtungen und sonstige Bauteile dürfen vom AN nicht für Werbezwecke benutzt werden. Veröffentlichungen, z.B. Pressemitteilungen jeglicher Art o.ä., sind nur mit vorheriger Zustimmung des AG zulässig.

0.2.30
Rauchverbot
Auf der Baustelle herrscht Rauchverbot. Der Auftragnehmer verpflichtet sich für seine Mitarbeiter ein Rauchverbot am Arbeitsplatz zu erlassen und dessen Einhaltung zu überwachen.

## C. Beschreibung nach DIN 18336 - ATV Abdichtungsarbeiten (2023)
Allgemeine Technische Vertragsbedingungen für Bauleitungen (ATV)
Beschreibungen nach DIN 18336 - ATV Abdichtungsarbeiten (2023)
Es werden ausschließlich zutreffende Punkte aufgeführt.

0.1
Angaben zur Baustelle

0.1.1
Art der Nutzung
Kindertagesstätte

0.1.2
Art der Tragkonstruktion
- angehobenen Dachflächen über OG: Stahlbeton, ohne bauseitiges Gefälle
- Dachfläche über OG: Stahlbeton, ohne bauseitiges Gefälle
- Dachflächen über Geschirrhütten: Stahlbeton, mit bauseitigem Gefälle
- Dachfläche Vordach: Stahlbeton, mit bauseitigem Gefälle
- Bodenplatte, Schachtbodenplatte EG: Stahlbeton, ohne bauseitiges Gefälle

Höhe angehobene Dachflächen über Hauptdach: ca. 2,80m
Höhe Dachfläche OG über Gelände: ca. 7,80m
Höhe Dachflächen Geschirrhütten über Gelände: ca. 3,00m
Höhe Dachfläche Vordach über Gelände: ca. 2,80m

0.1.3
bauseitige Gerüste
siehe "Beschreibung nach DIN 18299 - 02. Angaben zur Ausführung" Punkt 0.2.8  Mitbenutzung fremder Gerüste, Hebezeuge, Aufzüge, Aufenthalts- und Lagerräume, Einrichtungen und dergleichen durch den Auftragnehmer".

0.1.4
Beschränkung der Lärm- Staub- und Geruchsemissionen

0.1.5
Einschränkungen Stemm-, Fräs-, Bohr- und Schweißarbeiten
Direkt angrenzend befinden sich Wohnbebauungen. Die Einschränkungen bei den Arbeitszeiten sind zu beachten. Zudem ist darauf zu achten, dass benachbarte Gebäude nicht mehr als technisch notwendig mit Lärm, Staub oder Gerüchen belastet werden. Sofern staubintensive Arbeiten ausgeführt werden, sind Schutzmaßnahmen zu ergreifen, z.B. Staubschutzvorhänge, Schutzzäune.

0.1.6
Zulässige Belastung der Abdichtungsfläche oder Tragkonstruktion
gemäß  0.1.3.1 Beschreibung der Tragkonstruktion, statisches Konzept, statisch konstruktive Sonderheiten, Beschreibung nach DIN 18299 - 0.1 Angaben zur Baustelle

0.1.7
Art der Formänderung der Tragkonstruktion
Verformung der Dachflächen bis max 20mm in Feldmitte.

0.1.8
Anschlagpunkte
Anschlagpunkte sind nicht vorhanden. Für die Dacherhöhungen über der Hauptdachfläche erstellt die AN die Anschlagpunkte selbst.

0.1.9
Bedingungen für das Aufstellen von Rührwerks- und Schmelzkesseln
Sofern Rührwerks- und/oder Schmelzkessel aufgestellt werden sollen, sind die einschlägigen Vorschriften zu beachten.

0.1.10
Ausbildung von Baugruben
- - -

0.1.11
Gründungstiefen, Gründungsarten, Lasten sowie Konstruktion benachbarter Bauwerke
Gebäude und  Geschirrhütten nicht unterkellert. Gründung durch Punkt- und Streifenfundamente, Teilweise auf Unterfangungen aus Magerbeton.

0.1.12
Art, Beschaffenheit des Abdichtungsuntergrundes
Bodenfläche EG für BA, sowie alle Dachflächen aus Stahlbeton.

0.1.13
Bemessungswasserstand, größte Eintauchtiefe der Abdichtung
- - -

0.1.14
Wasserdurchlässigkeit des anstehenden Bodens
- - -

## D. Beschreibung nach DIN 18336 - 0.2 Angaben zur Ausführung (2023)
0.2
Angaben zur Ausführung
Es werden ausschließlich zutreffende Punkte aufgeführt.

0.2.1
Anzahl, Art, Lage, Maße und Dichte der abzudichtenden Bauwerke oder Bauwerksteile
Abdichtung der Fundamentseiten, Bauwerksabdichtung auf Bodenplatte (BA), Abdichtung der Dachflächen Geschirrhütten und des Vordachs, Abdichtung der Dachfläche und der angehobenen Dachflächen des Hauptgebäudes. Abdichtung von Fenstern zum Rohbau hin.

0.2.2
Vorgesehene Arbeitsabschnitte und Arbeitsunterbrechungen
0.2.3
Vorgezogenes oder nachträgliches Herstellen von Teilflächen
Die Leistungen können nicht in einem Arbeitsschritt erbracht werden.
In Abstimmung mit der Bauleitung sind die technischen Bedingungen und Zeitabläufe der Gewerke zu beachten. Es ist eine zeitlich versetzte Abfolge der Arbeiten in Zusammenarbeit mit den Rohbauarbeiten, Fassadenarbeiten Holzbauarbeiten und anderen Gewerken erforderlich. Es ist von einem zeitversetzten Arbeiten auszugehen.
Mindestens folgende Arbeitsabschnitte und ggf. separate Anfahrten sind miteinzukalkulieren:
Abdichtungsarbeiten Bodenplatte
Abdichtungsarbeiten angehobene Dachflächen über OG
Klempnerarbeiten angehobene Dachflächen über OG
Fallrohre an Attikaspeieren angehobene Dachflächen über OG
Abdichtungsarbeiten Dachflächen über OG
Klempnerarbeiten Dachflächen über OG
Abdichtungsarbeiten Geschirrhütten
Abdichtungsarbeiten Vordach
Holzbauarbeiten Fassade zwischengeschaltet
Fassadenarbeiten zwischengeschaltet
Abdichtungsarbeiten Bodenanschlüsse Fassaden
Fotovoltaikarbeiten zwischengeschaltet
Begrünungsarbeiten

0.2.6
Schutz vor Bau- und Anlagenteilen, Einrichtungsgegenständen und dergleichen
Teilweise grenzen an die abzudichtenden Flächen Oberflächen aus Sichtbeton an, Diese sind zu schützen (Nebenleistung nach 4.1.5, sofern nicht 4.2.22 zutrifft).

0.2.17
Farbe der Abdichtung
Hauptgebäude OL: Beschieferung nach Wahl
Nebengebäude, Vordach: OL Beschieferung grau / schwarz
Flüssigkunststoff: Grau / schwarz, aus der Standardpalette des angebotenen Herstellers, nach Mustervorlage und Wahl des Auftraggebers.
Mindestens 3 unterschiedliche Grau / - Schwarztöne zur Auswahl durch den AG.

0.2.22
Art, Lage, Maße und Ausbildung abzudichtender Bewegung- Bauwerks- und Bauteilfugen

0.2.24
Art, Richtung und Größe der Fugenbewegungen
Die um das Hauptdach umlaufende Attika aus umgedämmtem Beton erhält Bewegungsfugen um die thermischen Längenänderungen aufzunehmen. Die nach Süden in der Dachebene auskragenden Fertigteilpqatten mit abgeformter Attika sind unterseitig nicht gedämmt. Auch hier sind Bewegungsfugen vorgesehen um die thermischen Längenänderungen aufzunehmen.
Die o.g. Fugen sollen nach DIN 18531-1 und DIN 18531-3, als Fugentyp I, Fugenbewegung bis 10 mm ausgeführt werden.

4. Nebenleistungen
Auf nachfolgende Nebenleistung(en) wird gesondert hingewiesen, unabhängig davon ob diese in einer Position erfasst wurden.

4.1.1
Auf-, Um- und Abbauen sowie Vorhalten von Gerüsten für eigene Leistungen, sofern die zu bearbeitende oder zu bekleidende Fläche nicht höher als 3,50m über der Sandfläche des hierfür erforderlichen Gerüstes liegt.
Dies betrifft: Dacherhöhungen, Geschirrhütten Vordach, Nebengebäude (Geschirrhütten)

## E. Beiliegende Unterlagen, Planunterlagen
Diesem Leistungsverzeichnis sind folgende (Plan)- Unterlagen beigelegt:

Lageplan
0233 Amtlicher Lageplan_zeichnerischer Teil, 22.04.2025

Baustelleneinrichtungsplan
0233 Baustelleneinrichtungsplan

100 Grundrisse
Grundriss EG: 0233-A-H50-101
Grundriss OG: 0233-A-H50-102
Grundriss Dach: 0233-A-H50-103
Dachaufsicht: 0233-A-H50-104

200 Schnitte
Schnitt A-A_1: 0233-A-V50-201
Schnitt A-A_2: 0233-A-V50-202
Schnitt B-B: 0233-A-V50-203
Schnitt C-C: 0233-A-V50-204

300 Ansichten
Ansicht West: 0233-A-V50-301
Ansicht Süd: 0233-A-V50-302
Ansicht Ost: 0233-A-V50-303
Ansicht Nord: 0233-A-V50-304

Detailpläne:
0233-A-021-V5-101: Ablauf mit Kontrollschacht Dach über OG
0233-A-021-V5-102: Notüberlauf mit Speier Attika über OG_Ortbeton
0233-A-021-V5-103: Notüberlauf mit Speier Attika über OG_Fertigteil
0233-A-021-V8-104: Notüberlauf mit Tieferführung Attika über Dacherhöhung
0233-A-021-V5-105: Strangentlüftung Dach über OG
0233-A-021-V5-106: Schwanenhals Dach über OG
0233-A-021-V5-107: Dachausstieg Schnitt Nord-Süd Dach über OG
0233-A-021-V5-108: Dachausstieg Schnitt Ost-West Dach über OG
0233-A-021-V8-109: Flachdachfenster Dach über OG
0233-A-021-V5-110: Sekurant Dach über KiGa
0233-A-021-V8-111: Aufzugsüberfahrt Dach über Aufzugsschacht
0233-A-021-V8/H25-121: Ablauf mit Kontrollschacht Dach über Müllhaus
0233-A-021-V8/V/H50-122: Ablauf mit Kontrollschacht Dach über Kinderwagenhaus
0233-A-021-V5/V/H25-123: Ablauf Dach über Eingang
0233-A-021-V/H4-124 Vertikalschnitt Fuge Typ I, Vertikalschnitt Abschottung, Horizontalschnitt Fuge Typ I an Attika

## 021 Dachabdichtungsarbeiten, Klempnerarbeiten
Datum: 08.08.2025

### Bereich 1 Technische Bearbeitung, Dokumentation, Dichtheitsprüfung, Baustelleneinrichtung, Gerüste, Schutzmaßnahmen

#### Abschnitt 1.1 Technische Bearbeitung, Dokumentation, Dichtheitsprüfung, Baustelleneinrichtung

**1.1.10 Technische Bearbeitung, Projektierung**
*** Pauschalposition
Vor Beginn der Dachabdichtungsarbeiten sind dem AG sämtliche Detail- und Werkstattzeichnungen zur Prüfung vorzulegen.
Vor Fertigungsbeginn hat der Auftragnehmer Zeichnungen und Beschreibungen zu liefern. Die Zeichnungen müssen jeweils 2-fach pro Planlauf in Papierform vorgelegt werden. Bis zu zwei Prüfläufe sind miteinzukalkulieren. Diese bedürfen der Freigabe durch den Auftraggeber. Aus den Darstellungen müssen Konstruktion, Maße, Einbau, Befestigung und Bauanschlüsse der Bauteile sowie die Einbaufolge erkennbar sein. Alle erforderlichen Montage-, Gefälle- und Verlegepläne, Detail- und Konstruktionszeichnungen für die folgenden Dachabdichtungsarbeiten sind durch den AN oder seinen Gehilfen zu erstellen und dem AG zur Freigabe vorzulegen. Sämtliche Kosten für das Erstellen aller erforderlichen Montage-, Gefälle- und Verlegepläne, Stücklisten für die Dämmschicht und alle Blechbauteile, Detail- und Konstruktionszeichnungen sind in dieser Position einzukalkulieren.

Es werden folgende Planunterlagen gefordert:
- Verlegeplan Gefälledämmplatten M 1:100, M 1:50
- Verlegeplan Kehlgefälledämmplatten M 1:100, M 1:50
- Plan Anordnung Sekuranten incl. deren Abstimmung / Bestätigung mit dem SigeKo M 1:100, M 1:50
- Schnitte durch die Attika(en) mit Kantmaßen der Attikaabdeckungen, M 1:2, M 1:5
- Einzelpläne für jedes Blechelement der Attikaabdeckungen M 1:2, M 1:5
- Grundriss mit eingetragenen Längen der Attika- Abdeckbleche 1:100, M 1:50

Als Grundlage zur Erstellung der Werkstattplanung erhält der AN alle Planunterlagen des Architekten ausschließlich in digitaler Form (pdf-, dwg-, dxf- Dateien).
Detail- und Maßänderungen sind nicht auszuschließen und sind in die Werkstattpläne einzuarbeiten. Änderungen und Korrekturen der Werkstattpläne gegenüber der Ausschreibungsgrundlage berechtigen den Auftragnehmer nicht zu Terminverzögerungen und Mehrforderungen.

Vorgegebene Leitdetails sind grundsätzlich in gestalterischer, statischer und konstruktiver Hinsicht für die Ausführung verbindlich. Eine Abweichung ist nur in Ausnahmefällen möglich und bedarf der ausdrücklichen schriftlichen Genehmigung durch den Auftraggeber. Es ist Verpflichtung des AN, alle Unterlagen rechtzeitig zur Prüfung beim Architekten einzureichen. Die terminliche Koordination obliegt dem AN. Für Verzögerungen in der Detailgestaltung, welche der AN durch nicht diesem LV entsprechende Details oder durch schleppende Bearbeitung und dergleichen verschuldet, kann keine Verzögerung der geforderten Endtermine abgeleitet werden. Durch den AN ist verantwortlich zu prüfen, ob die Maße am Bau mit den Maßangaben im LV bzw. in den Planunterlagen übereinstimmen. Jedes Element muß nach dem örtlichen Aufmaß gefertigt werden. Es kann nicht von einer seriellen Fertigung, z.B. von einheitlichen Blechlängen bei den Attikaabdeckungen
ausgegangen werden.
Mit der Fertigung darf erst begonnen werden nach:
1. Freigabe der Zeichnungen
2. Örtlichem Aufmaß.
Menge: 1,000 psch

**1.1.20 Dokumentation**
*** Pauschalposition
Erstellen der Dokumentationsunterlagen für alle erbrachten / ausgeschriebenen Leistungen dieses Leistungsverzeichnisses
zur Übergabe an den Auftraggeber.
Leistung bestehend aus:

- Für alle Geräte, Baustoffe, betriebstechnischen Systeme, Einbauteile und Einrichtungsgegenstände sind die erforderlichen Vorschriften / Anleitungen für die spätere Bedienung und Wartung an den AN zu übergeben.
- Errichtererklärung
- Konformitätserklärung
- Übereinstimmungserklärungen für die Bauteile mit Brandschutzanforderung oder Wärmeschutzanforderungen
- allg. bauaufsichtliche Zulassungen
- Abnahmeprüfungen durch Sachverständige
- Prüfprotokolle
- Nachweis der Feuerwiderstandsklassen - Wartungs-, und Bedienungsanleitungen
- Übersicht wiederkehrender Inspektionen und Wartungen
- sämtliche Bautagesberichte
- sämtliche zur Ausführung freigegebene Planunterlagen / Werkstattplanungen mit ggf. Eintragungen bei abweichender Ausführung.
- Dokumentation der verwendeten Baustoffe, sämtliche Produktdatenblatter der zur Ausführung gekommenen Baustoffe und Bauteile

Zusätzlich ist vom AN eine Auflistung der Einbauteile, Materialien, Farben usw. mit nachfolgenden Angaben für den AN zu erstellen:
- Gewerk
- Fabrikat
- Fabrikat-Nr.
- Name des Herstellers mit Adressangaben
- Bestell-Nr.
- Bezugsquelle

Alle genannten Unterlagen sind detailliert und übersichtlich zu erstellen.
Sie sind in DIN A4 Aktenordnern (3-fache Ausführung) und digital (1-fache Ausführung) zu übergeben.
Menge: 1,000 psch

**1.1.30 Dichtigkeitsprobe, Flachdach Hauptdach**
Dichtigkeitsprobe der Dachfläche Hauptdach wie folgt:
- Visuelle Kontrolle
- Prüfung auf Möglichkeit der statischen Belastung
- Einläufe mit Überlauf versehen
- Dachfläche mit Wasser fluten (Gestellung Wasser durch den AN)
- Wasserstand messen und protokollieren bei Beginn und Ende der Prüfung
- Wasser beseitigen
Probezeit: 4 Tage
Anstauhöhe: 5 cm im Mittel
Menge: 600,000 m2

**1.1.40 Dichtigkeitsprobe, Flachdach angehobene Dachflächen**
Dichtigkeitsprobe der angehobenen Dachflächen (3 Stück) über Hauptdach wie folgt:
- Visuelle Kontrolle
- Prüfung auf Möglichkeit der statischen Belastung
- Einläufe mit Überlauf versehen
- Dachfläche mit Wasser fluten (Gestellung Wasser durch den AN)
- Wasserstand messen und protokollieren bei Beginn und Ende der Prüfung
- Wasser beseitigen
Probezeit: 4 Tage
Anstauhöhe: 5 cm im Mittel
Menge: 90,000 m2

**1.1.50 Dichtigkeitsprobe, Flachdach Geschirrhütten**
Dichtigkeitsprobe der Dachflächen Geschirrhütten (2 Stück: Kinderwagenhaus und Müllhaus) wie folgt:
- Visuelle Kontrolle
- Prüfung auf Möglichkeit der statischen Belastung
- Einläufe mit Überlauf versehen
- Dachfläche mit Wasser fluten (Gestellung Wasser durch den AN)
- Wasserstand messen und protokollieren bei Beginn und Ende der Prüfung
- Wasser beseitigen
Probezeit: 4 Tage
Anstauhöhe: 5 cm im Mittel
Menge: 48,000 m2

**1.1.60 Provisorische Abdeckungen entfernen entsorgen**
Entfernen und Entsorgen provisorischer Abdeckungen von Dachöffnungen.
Auch Kleinflächen.
Material: Holzwerkstoffplatten, OSB - Platten, teilweise mit Bitumenbahnen überklebt
Menge: 18,000 m2

**1.1.70 Baustelleneinrichtung AN - Aufbau**
*** Pauschalposition
Baustelleneinrichtungen, die über die Nebenleistungen nach VOB/B hinausgehen, für die Ausführung aller nachfolgend beschriebenen Leistungen, bzw. für die Erstellung der fertigen abgenommenen Leistung des AN, bestehend z.B. aus:
- Baustelleneinrichtungsflächen, die für die eigene Leistung erforderlich sind und die über die vorhandenen Baustraßen und Baustelleneinrichtungsflächen hinausgehen.
- Tagesunterkünfte der Arbeitnehmer (keine Wohnunterkünfte)
- Abschließbare Lagerräume/ Container, Lagerflächen
- Bauschuttsammelbehälter für den eigenen Müll
- Gerüste, die über die bauseitigen Gerüste in der Beschreibung "Beschreibung nach DIN 18299 - 0.2 Angaben zur Ausführung" Pkt. 0.2.8 hinausgehen, z.B. Innengerüste und Rollgerüste und für die es keine separaten Positionen im nachfolgenden Leistungsbeschrieb gibt.
- Baustromunterverteilung ab dem bauseitigen Geschoss - Unterverteiler, bzw. dem Bau - Hauptverteiler für die eigene Leistung.
- Vormontageplätzen, Arbeitsplätzen für technologische Einrichtungen, Baumaschinen u. dgl.
- Hebewerkzeuge, Kräne, Bauaufzüge, Bautreppen, Schrägaufzüge, Rampen, für die eigenen Belange
- Maßnahmen des Umwelt- und Gewässerschutzes
- Baubeleuchtung, Sicherheitsbeleuchtung für die eigenen Belange.
- Hilfsmittel und Hilfskonstruktionen zur Durchführung der Leistungen des Auftragnehmers
Menge: 1,000 psch

**1.1.80 Baustelleneinrichtung AN - vorhalten**
Zuvor beschriebenen Baustelleneinrichtung vorhalten vom Beginn der eigenen Arbeiten bis zur Abnahme der eigenen Leistung. Weiterhin ist bis zur Fertigstellung der Mängelbeseitigung eine ausreichende ggf. reduzierte Baustelleneinrichtung vorzuhalten.
Dauer der Vorhaltung:
Es ist die Vorhaltung für die vertragliche Dauer der Leistungserbringung zu Grunde zu legen.
Die Vorhaltung für eine Mängelbeseitigung wird nicht vergütet.
Menge: 1,000 psch

**1.1.90 Baustelleneinrichtung AN - räumen**
*** Pauschalposition
Der Auftraggeber ist über den beabsichtigten Abbau der Baustelleneinrichtung oder von wesentlichen Teilen derselben zu informieren. Nicht mehr benötigte Teile der Baustelleneinrichtung sind unverzüglich zu entfernen.
Menge: 1,000 psch

#### Abschnitt 1.2 Gerüste, Schutzmaßnahmen

*Hinweis: Hinweistext Gerüste, Schutzmaßnahmen*
Die nachfolgenden Positionen werden nur dann vergütet, wenn es sich nicht um Nebenleistungen gem. DIN 18336 handelt.

**1.2.10 Gerüst(e) für die Arbeiten angehobene Dachflächen, Aufbau**
*** Pauschalposition
Gerüst für die Arbeiten an den angehobenen Dachflächen über Dach über OG. Z.B. als Einzelgerüste über die Länge der Arbeitsbereiche oder als Fassadengerüst aufbauen.
Sofern es der Arbeitsablauf erforderlich macht, muß das Gerüst mehrfach aufgebaut werden. Dies ist in den Pauschalpreis mit einzukalkulieren. Aufstellung auf Bautenschutzmatten, Holzbohlen und lastverteilenden Holzplatten (Bautenschutzmatten, Holzbohlen und lastverteilende Holzplatten in gesonderten Positionen).
Höhe Attika roh über Standfläche / Dachfläche über OG: ca. 2,60m
Länge / Abwicklung der Fassade / Attika der angehobenen Dachflächen: ca. 73,00m
Ansichtsfläche(n) der Dacherhöhungen: ca. 184,00m2
Menge: 1,000 psch

**1.2.20 Gerüst(e) für die Arbeiten angehobene Dachflächen, Vorhaltung, Instandhaltung**
*** Pauschalposition
Vorhaltung und Instandhaltung über die Dauer der eigenen Leistungserbringung, der (des) vorgenannten Gerüsts (Gerüste).
Menge: 1,000 psch

**1.2.30 Gerüst(e) für die Arbeiten angehobene Dachflächen, Abbau**
*** Pauschalposition
Gerüst für die Arbeiten an den angehobenen Dachflächen über Dach über OG. Z.B. als Einzelgerüste über die Länge der Arbeitsbereiche oder als Fassadengerüst abbauen.
Sofern es der Arbeitsablauf erforderlich macht, muß das Gerüst in Teilen mehrfach abgebaut werden. Dies ist in den Pauschalpreis mit einzukalkulieren.
Menge: 1,000 psch

**1.2.40 Verlegen,Vorhalten Bautenschutzmatte D 10mm**
Schutzlage, aus Bautenschutzmatten/-platten, aus Gummigranulat, Dicke 10 mm, lose verlegen und vorhalten.
Menge: 100,000 m2

**1.2.50 Abräumen Bautenschutzmatte D 10mm**
Abräumen und fachgerecht entsorgen bzw. zur Weiterverwendung durch den AN abfahren.
Menge: 100,000 m2

**1.2.60 Verlegen, Vorhalten Schutzbelag Holz D>19mm**
Schutzbelag, aus Holzwerkstoffplatten herstellen. Materialdicke mind. 19mm.
Auf Dachfläche über OG.
Menge: 100,000 m2

**1.2.70 Abräumen Schutzbelag Holz D>19mm**
Schutzbelag, aus Holzbohlen, oder Holzwerkstoffplatten herstellen. Materialdicke mind. 19mm. abräumen und fachgerecht entsorgen bzw. zur Weiterverwendung durch den AN abfahren.
Menge: 100,000 m2

### Bereich 2 Abdichtung Bodenplatte

#### Abschnitt 2.1 Abdichtung Bodenplatte Untergrundvorbereitung

**2.1.10 Untergrund trocknen horizontal**
STLB-Bau 2025-04 018
Trocknen des Untergrundes, max. Feuchtegehalt in Abhängigkeit vom geplanten Abdichtungsstoff, Untergrund Beton,
Einzelbeschreibungs-Nr 'Bodenplatte, Schachtbodenplatte. Nur nach Anweisung durch die Bauleitung.'
.
Menge: 580,000 m2
Leistungsbereiche: 018
DIN 276-1 2008-12: 352
DIN 276 2018-12: 353

**2.1.20 Untergrund reinigen Beton festhaftende Verunreinigung**
Reinigen des Untergrundes aus Beton, von grober Verschmutzung, von festhaftenden Verunreinigungen, Untergrund waagerecht, aufgenommene Stoffe sammeln, im Behälter des AN lagern, Behältergröße nach Wahl des AN, auf Baustelle bereitstellen, Abfall ist nicht gefährlich, nicht schadstoffbelastet. Incl. Entsorgung Schutt.
Hinweis: Nur nach vorheriger Begehung und Zustandsfeststellung der Verschmutzung, sofern nicht Nebenleistung nach 4.1.3..
Ort: Bodenplatte, Schachtbodenplatte, Schachtwand
Menge: 580,000 m2
Leistungsbereiche: 033
DIN 276-1 2008-12: 397
DIN 276 2018-12: 397

**2.1.30 Untergrund reinigen Beton festhaftende Verunreinigung Sockel, Wand vertikal H 10-15cm**
Reinigen des Untergrundes aus Beton, von grober Verschmutzung, von festhaftenden Verunreinigungen, Untergrund senkrecht, aufgenommene Stoffe sammeln, im Behälter des AN lagern, Behältergröße nach Wahl des AN, auf Baustelle bereitstellen, Abfall ist nicht gefährlich, nicht schadstoffbelastet. Incl. Entsorgung Schutt. Hinweis: Nur nach vorheriger Begehung und Zustandsfeststellung der Verschmutzung, sofern nicht Nebenleistung nach 4.1.3..
Höhe über 10 bis 20 cm
Ort: Wandsockel, Aufkantungen
Menge: 175,000 m
Leistungsbereiche: 033
DIN 276-1 2008-12: 397
DIN 276 2018-12: 397

**2.1.40 Untergrund reinigen Beton festhaftende Verunreinigung Sockel horizontal B 15-20cm**
Reinigen des Untergrundes aus Beton, von grober Verschmutzung, von festhaftenden Verunreinigungen, Untergrund senkrecht, aufgenommene Stoffe sammeln, im Behälter des AN lagern, Behältergröße nach Wahl des AN, auf Baustelle bereitstellen, Abfall ist nicht gefährlich, nicht schadstoffbelastet. Incl. Entsorgung Schutt. Hinweis: Nur nach vorheriger Begehung und Zustandsfeststellung der Verschmutzung, sofern nicht Nebenleistung nach 4.1.3..
Breite über 15 bis 20 cm
Ort: Aufsicht Wandsockel, Aufkantungen
Menge: 16,000 m

**2.1.50 Voranstrich Bitumenemulsion Boden**
STLB-Bau 2025-04 018
Voranstrich für bahnenförmige Abdichtungen, aus Bitumenemulsion, Untergrund Beton, Ausführung gemäß Einzelbeschreibung,
Einzelbeschreibungs-Nr 'Bodenplatte, Schachtbodenplatte, Schachtwand'
.
Menge: 580,000 m2
Leistungsbereiche: 018
DIN 276-1 2008-12: 326
DIN 276 2018-12: 325

**2.1.60 Voranstrich Bitumenemulsion Sockel, Wand vertikal H 10-15cm**
Voranstrich für Abdichtung mit Bitumenbahnen, aus
Bitumenemulsion, auf Wandsockel, Aufkantungen von aufgehenden Bauteilen.
h vertikal = 10cm - 15cm
Menge: 175,000 m

**2.1.70 Voranstrich Bitumenemulsion Sockel horizontal B 15-20cm**
Voranstrich für Abdichtung mit Bitumenbahnen, aus
Bitumenemulsion, auf Aufsicht Wandsockel, Aufkantungen.
b horizontal = 15cm - 20cm
Menge: 16,000 m

#### Abschnitt 2.2 Abdichtung Bodenplatte Schweißbahn, Anschlüsse

**2.2.10 Abdichtung Bodenplatte W1.2-E einlagig Polymerbitumen-Schweißbahn PYE-G200S4 BA Schweißverf**
STLB-Bau 2025-04 018
Abdichtung erdberührter Bodenplatten DIN 18533-1 und DIN 18533-2, Raumnutzungsklasse RN3-E (hohe Anforderung), Wassereinwirkungsklasse W1.2-E (Bodenfeuchte und nichtdrückendes Wasser bei Bodenplatten und erdberührten Wänden mit Dränung), Rissklasse R4-E (sehr hoch), Rissüberbrückungsklasse RÜ4-E (sehr hohe Rissüberbrückung bis 5 mm, Rissversatz bis 2 mm), einlagig, Polymerbitumen-Schweißbahnen PYE - G 200 S4 mit Glasgewebeeinlage 200 g/m2, Anwendungstyp DIN/TS 20000-202 BA (Bahn für Bauwerksabdichtung), im Schweißverfahren aufbringen,
Einzelbeschreibungs-Nr 'Bodenplatte, Schachtbodenplatte, Schachtwand.'
.
Menge: 580,000 m2
Leistungsbereiche: 018
DIN 276-1 2008-12: 326
DIN 276 2018-12: 324

**2.2.20 Anschluss Abdichtung Übergang Boden/Wand Polymerbitumen-Schweißbahn PYE-G200S4 BA Schweißverf umgelegter Stoß Verstärken B 300mm**
STLB-Bau 2018-10 018
Anschließen der Abdichtung an Übergänge zwischen Boden
und Wand, als umgelegter Stoß, einschl. Verstärken mit
Werkstoff wie vorh. Abdichtung, Breite der Verstärkung
300 mm, Ausführung gemäß Einzelbeschreibung,

Einzelbeschreibungs-Nr 'Incl. Ausbildung von Innen- und Außenecken. Höhe der Aufkantung 10 bis 15cm.'

.
Menge: 175,000 m

**2.2.30 Abdichtung Bodenplatte W1.2-E einlagig Polymerbitumen-Schweißbahn PYE-G200S4 BA Schweißverf Aufkantung Sockel horizontal B15 - 20cm**
Abdichtung Aufsicht Wandsockel DIN 18533-1 und DIN 18533-2, Raumnutzungsklasse RN3-E (hohe Anforderung), Wassereinwirkungsklasse W1.2-E (Bodenfeuchte und nichtdrückendes Wasser bei Bodenplatten und erdberührten Wänden mit Dränung), Rissklasse R4-E (sehr hoch), Rissüberbrückungsklasse RÜ4-E (sehr hohe Rissüberbrückung bis 5 mm, Rissversatz bis 2 mm), einlagig, Polymerbitumen-Schweißbahnen PYE - G 200 S4 mit Glasgewebeeinlage 200 g/m2, Anwendungstyp DIN/TS 20000-202 BA (Bahn für Bauwerksabdichtung), im Schweißverfahren aufbringen,
Einzelbeschreibungs-Nr 'Breite über 15 bis 20 cm
Ort: Aufsicht Wandsockel, Aufkantungen'
.
Menge: 16,000 m

**2.2.40 Anschluss Einbauteile Abdichtung Bodenplatte Los-Festflansch W1.2-E einlagig Polymerbitumen-Schweißbahn PYE-G200S4 BA**
STLB-Bau 2025-04 018
Anschluss an Einbauteile in der Abdichtung erdberührter Bodenplatten DIN 18533-1 und DIN 18533-2, mit vorh. Los- und Festflansch, Raumnutzungsklasse RN3-E (hohe Anforderung), Wassereinwirkungsklasse W1.2-E (Bodenfeuchte und nichtdrückendes Wasser bei Bodenplatten und erdberührten Wänden mit Dränung), Rissklasse R4-E (sehr hoch), Rissüberbrückungsklasse RÜ4-E (sehr hohe Rissüberbrückung bis 5 mm, Rissversatz bis 2 mm), einlagig, Polymerbitumen-Schweißbahnen PYE - G 200 S4 mit Glasgewebeeinlage 200 g/m2, Anwendungstyp DIN/TS 20000-202 BA (Bahn für Bauwerksabdichtung), Ausführung gemäß Einzelbeschreibung,
Einzelbeschreibungs-Nr 'Anschluß an Grundkörper Bodenabläufe DN 100 - DN 150 mit Klemmflansch. Incl. Verstärkung 50cm x 50cm mit Abdichtungsbahn PYE - G 200 S4.'
.
Menge: 4,000 St
DIN 276-1 2008-12: 326
DIN 276 2018-12: 324

**2.2.50 Anschluss Einbauteile Abdichtung Bodenplatte Klebeflansch W1.2-E einlagig Polymerbitumen-Schweißbahn PYE-G200S4 BA**
STLB-Bau 2025-04 018
Anschluss an Einbauteile in der Abdichtung erdberührter Bodenplatten DIN 18533-1 und DIN 18533-2, mit vorh. Klebeflansch, Raumnutzungsklasse RN3-E (hohe Anforderung), Wassereinwirkungsklasse W1.2-E (Bodenfeuchte und nichtdrückendes Wasser bei Bodenplatten und erdberührten Wänden mit Dränung), Rissklasse R4-E (sehr hoch), Rissüberbrückungsklasse RÜ4-E (sehr hohe Rissüberbrückung bis 5 mm, Rissversatz bis 2 mm), einlagig, Polymerbitumen-Schweißbahnen PYE - G 200 S4 mit Glasgewebeeinlage 200 g/m2, Anwendungstyp DIN/TS 20000-202 BA (Bahn für Bauwerksabdichtung), Ausführung gemäß Einzelbeschreibung,
Einzelbeschreibungs-Nr 'Anschluß an Grundkörper Bodenabläufe DN 100 - DN 150 mit Klebeflansch. Incl. Verstärkung 50cm x 50cm mit Abdichtungsbahn PYE - G 200 S4.'
.
Menge: 22,000 St
DIN 276-1 2008-12: 326
DIN 276 2018-12: 324

**2.2.60 Anschluss Durchdringung Abdichtung Bodenplatte FLK W1.2-E**
STLB-Bau 2025-04 018
Anschluss an Durchdringung in der Abdichtung erdberührter Bodenplatten DIN 18533-1 und DIN 18533-2, mit Flüssigkunststoff, Raumnutzungsklasse RN3-E (hohe Anforderung), Wassereinwirkungsklasse W1.2-E (Bodenfeuchte und nichtdrückendes Wasser bei Bodenplatten und erdberührten Wänden mit Dränung), Rissklasse R4-E (sehr hoch), Rissüberbrückungsklasse RÜ4-E (sehr hohe Rissüberbrückung bis 5 mm, Rissversatz bis 2 mm), Ausführung gemäß Einzelbeschreibung,
Einzelbeschreibungs-Nr 'Rohrdurchgänge DN 70 - DN 150 durch Bodenplatte. Incl. Dichtkragen aus FLK um Rohr h = 15cm. Incl. Untergrundvorbereitung, incl. Abklebung, incl. rückstandsloser Entfernung und Entsorgung der Abklebung'
.
Menge: 5,000 St
DIN 276-1 2008-12: 326
DIN 276 2018-12: 324

### Bereich 3 Flüssigkunststoff

*Hinweis: Hinweistext Flüssigkunststoff*
Spezifikation Flüssigkunststoff
für alle Positionen diese Titels

Flüssigkunststoff DIN 18531-1 und DIN 18531-3, zugelassen nach ETAG 005 / CE gekennzeichnet.
Werkstoff: PUR Basis, 1 - komponentig
Lösemittelfrei- und diisocyanatfrei, geruchsarm
alkalibeständig
dauerhaft UV-stabil

Mit folgenden Werten:
µ-Wert: > 3300
Beanspruchung: IA/IIA
Eigenschaftsklasse E1
Nutzlastklasse P4
Klimazone: M/S
Dauerhaftigkeit: W3 (25 Jahre)
Temperaturbeständigkeit: TL4 (-30 °C), TH4 (+90 °C)
Widerstand gegen Flugfeuer und strahlende Wärme: DIN EN 13501-5 Klasse ROOF (t1) entspricht DIN 4102-7/B2
Brandverhalten: nach DIN EN 13501-1 Kl.: E
Schichtdicke: mind. 2,1mm
Vlieseinlage: 130 g
Vliesüberlappung: mind. 5cm

Farbton:
Grau / schwarz, aus der Standardpalette des angebotenen Herstellers, nach Mustervorlage und Wahl des Auftraggebers.
Mindestens 3 unterschiedliche Grau / - Schwarztöne zur Auswahl durch den AG.

Ausführung:
Incl. Herstellung von Innen- und Aussenecken.
Abdichtungshöhe vertikal: mind. 10 - 20cm
Abdichtungsbreite horizontal: mind. 15cm - 20cm
Abklebungen angrenzender Bauteile zur Feldbegrenzung der Abdichtungsflächen mit FLK sind in alle Positionen diese Titels miteinzukalkulieren.

Hinweis:
Das angebotene Produkt Flüssigkunststoff muß kompatibel zu den angebotenen bituminösen Bahnen der Oberlage (OL), der Luftdichtheitsschicht (Dampfsperre) und der Bauwerksabdichtung (= Schweißbahn BA) sein.

1.
Ausführungshinweis Fassadenanschlüsse
Leistungen nach Abschluss der eigenen Leistungen, im Nachgang, zeitlich versetzt zu den Dachabdichtungsarbeiten, außerhalb der vertraglichen Fristen, nach Einbau der Fenster- und Fassadenelemente.

1.1
Vorarbeiten die miteinzukalkulieren sind:
- Untergrundvorbereitung säubern, anschleifen.
- Abklebung, incl. rückstandsloser Entfernung und Entsorgung der Abklebung
- Grundierung als Haftvermittler für den vorgegebenen Untergrund, Untergrund aus Metall, Beton, Holz oder bituminösen Abdichtungsbahnen. Auftrag im Rollverfahren, KEIN Spritzen

2.
Ausführungshinweis Flüssigkunststoff  Anschluß an Dachabdichtung (UL, OL) Attika Geschirrhütten, Vordach, Aufsatzkränze, Stabdurchführungen

2.1
Vorarbeiten die miteinzukalkulieren sind:
- Untergrund aus Beton durch Fräsen oder Kugelstrahlen vorbereiten, damit er frei von losen und haftungsmindernden Bestandteilen ist.
- Untergrund aus Bitumenbahnen, Metall oder Kunststoff (Aufsatzkränze aus Metall oder Kunststoff, Dachabdichtungen aus Bitumenbahnen) anschleifen, entstauben.
- Angrenzende Flächen (u.a. Sichtbetonflächen) mit Spezial-Sichtbetonklebeband abkleben und nach Abschluss der Arbeiten Klebeband rückstandsfrei entfernen und fachgerecht entsorgen
- Grundierung nach Vorgabe angebotenen des Systemgebers. Auftrag im Rollverfahren, KEIN Spritzen
- Bei Untergründen aus Beton: Betonaußenkanten entgraten und ggfls. runden nach Vorgabe angebotenen des Systemgebers
- Innenkanten/ Innenecken mit Hohlkehle versehen nach Vorgabe des angebotenen Systemgebers

3.
Ausführungshinweis Flüssigkunststoff Anschluß an Dachabdichtung (UL, OL) Einbauteile HLS
Leistungen nach Abschluss der eigenen Leistungen, im Nachgang, zeitlich versetzt zu den Dachabdichtungsarbeiten, außerhalb der vertraglichen Fristen, nach Einbau der Dachdurchführungen Gewerk HLS.

Vorarbeiten die miteinzukalkulieren sind:
- Untergrund aus Metall, Kunststoff oder Bitumenbahnen (Aufsatzkränze aus Metall oder Kunststoff, Lüftungsdurchführungen aus Metall) anschleifen, entstauben.
- Untergrund vorbereiten reinigen
- Verbleibende Sichtbetonflächen mit Spezial-Sichtbetonklebeband abkleben und nach Abschluss der Arbeiten Klebeband entfernen und fachgerecht entsorgen
- Grundierung nach Vorgabe angebotenen des Systemgebers. Auftrag im Rollverfahren, KEIN Spritzen!
- Betonaußenkanten entgraten und ggfls. runden nach Vorgabe angebotenen des Systemgebers
- Innenkanten/ Innenecken mit Hohlkehle versehen nach Vorgabe des angebotenen Systemgebers

#### Abschnitt 3.1 Flüssigkunststoff Fassadenanschlüsse

**3.1.10 Anschluss starr Fensterel. Abw 20-30cm FLK**
Randabschluß, starr. Abdichtung aus Flüssigkunststoff. Ausführung und Spezifikation gemäß 'Hinweistext Flüssigkunststoff'.
Anschluß Fassadenelemente an Rohbau.
Untergrund: Fassadenelemente aus Holz / Aluminium, Rohbau aus Beton, bituminöse Schweißbahn.
Einbauart: Von Rohbau auf Fassadenelemente im Erdgeschoß
Einbauort: Erdgeschoß
Abwicklung: über 20cm bis 30cm
Menge: 15,000 m2
DIN 276-1 2008-12: 363
DIN 276 2018-12: 363

#### Abschnitt 3.2 Flüssigkunststoff Anschluß an Dachabdichtung (UL, OL) Attika Geschirrhütten, Vordach, Aufsatzkränze, Stabdurchführungen

**3.2.10 Randabschluss starr Attika Sichtbeton Vordach Abw 32-37cm FLK**
Randabschluss, starr. Abdichtung aus Flüssigkunststoff. Ausführung und Spezifikation gemäß 'Hinweistext Flüssigkunststoff'.
Untergrund: Beton, Bitumenbahn
Einbauart: Von Aufsicht Attika, über Abkantung Attika auf Dachfläche aus Bitumenbahn.
Einbauort: Attika Vordach Richtung Ost, West und Nord
Abwicklung: über 32cm bis 37cm
Plan: 0233-A-021-V5/V/H25-123
Menge: 3,800 m2
DIN 276-1 2008-12: 363
DIN 276 2018-12: 363

**3.2.20 Randabschluss starr Attika Sichtbeton Vordach Abw 37-42cm FLK**
Randabschluss, starr. Abdichtung aus Flüssigkunststoff. Ausführung und Spezifikation gemäß 'Hinweistext Flüssigkunststoff'.
Untergrund Beton, Bitumenbahn
Einbauart: Von Aufsicht Attika, über Abkantung Attika auf Dachfläche aus Bitumenbahn.
Einbauort: Attika Vordach Richtung Gebäude
Abwicklung: über 37cm bis 42cm
Plan: 0233-A-021-V5/V/H25-123
Menge: 3,100 m2
DIN 276-1 2008-12: 363
DIN 276 2018-12: 363

**3.2.30 Randabschluss starr Attika Sichtbeton Geschirrhütte Müll, KiWa / Wärmepumpe Abw 52-57cm FLK**
Randabschluss, starr. Abdichtung aus Flüssigkunststoff. Ausführung und Spezifikation gemäß 'Hinweistext Flüssigkunststoff'.
Untergrund: Beton, Bitumenbahn
Einbauart: Von Aufsicht Attika, über Abkantung Attika auf Dachfläche aus Bitumenbahn.
Einbauort: Attika Geschirrhütten Müll, KiWa / Wärmepumpe allseitig
Abwicklung: über 52cm bis 57cm
Plan: 0233-A-021-V8/H25-121, 0233-A-021-V8/V/H50-122
Menge: 24,400 m2
DIN 276-1 2008-12: 363
DIN 276 2018-12: 363

**3.2.40 Randabschluss starr Aufsatzkranz Flachdachfenster Abw 55-60cm FLK**
Randabschluß, starr. Abdichtung aus Flüssigkunststoff. Ausführung und Spezifikation gemäß 'Hinweistext Flüssigkunststoff'.
Anschluß an Aufsatzkranz Flachdachfebster.
Untergrund: Aufsatzkranz aus Kunststoff / GFK, Bitumenbahn
Einbauart: Von Dachfläche aus Bitumenbahn waagerecht auf Aufsatzkranz
Einbauort: Flachdachfenster Dachfläche über OG
Abwicklung: über 50cm bis 55cm
Plan: 0233-A-021-V8-109
Menge: 10,600 m2
DIN 276-1 2008-12: 363
DIN 276 2018-12: 363

**3.2.50 Randabschluss starr Aufsatzkranz Dachausstieg Abw 50-55cm FLK**
Randabschluß, starr. Abdichtung aus Flüssigkunststoff. Ausführung und Spezifikation gemäß 'Hinweistext Flüssigkunststoff'.
Anschluß an Aufsatzkranz Dachausstieg.
Untergrund: Aufsatzkranz aus Kunststoff / GFK oder Metall, Bitumenbahn
Einbauart: Von Dachfläche aus Bitumenbahn waagerecht auf Aufsatzkranz
Einbauort: Dachausstieg Dachfläche über OG
Abwicklung: über 55cm bis 60cm
Plan: 0233-A-021-V5-107, 0233-A-021-V5-108
Menge: 2,500 m2
DIN 276-1 2008-12: 363
DIN 276 2018-12: 363

**3.2.60 Anschluss Dachabdichtung FLK D 2,1mm Einlage 110g/m2 Stabdurchführung Durchm. bis 10cm**
STLB-Bau 2025-10 021
Anschluss der Abdichtung von Dächern, aus Flüssigkunststoff, Dauerhaftigkeit W3, Nutzlastklasse P4, Temperaturbeständigkeit TL3/TH3, Dicke der Abdichtung mind. 2,1 mm, mit Einlage nach Zulassung, mind. 110 g/m2,
an Stabdurchführung, Durchmesser bis 10 cm, Abdichtung hochführen, Untergrund Bitumenbahn, Ausführung gemäß Zeichnung und Einzelbeschreibung,
Einzelbeschreibungs-Nr 'Anschluß Dachabdichtung (UL, OL) an Durchführungen Blitzschutz, Sekuranten.'
.
Menge: 30,000 St
Leistungsbereiche: 021
DIN 276-1 2008-12: 363
DIN 276 2018-12: 363

#### Abschnitt 3.3 Flüssigkunststoff Anschluß an Dachabdichtung (UL, OL) Einbauteile HLS

**3.3.10 Anschluss Dachabdichtung FLK D 2,1mm Einlage 110g/m2 Durchführung L 0.3 m B 0.25 m**
STLB-Bau 2025-10 021
Anschluss der Abdichtung von Dächern, aus Flüssigkunststoff, Dauerhaftigkeit W3, Nutzlastklasse P4, Temperaturbeständigkeit TL3/TH3, Dicke der Abdichtung mind. 2,1 mm, mit Einlage nach Zulassung, mind. 110 g/m2,
an eckige Durchführung,
lichte Länge '0,3' m,

lichte Breite '0,25' m,
Abdichtung hochführen, Untergrund Beton, Ausführung gemäß Einzelbeschreibung,
Einzelbeschreibungs-Nr 'Anschluß 1.Lage (UL) und Oberlage (OL) der Dachabdichtung an kantiges Einbauteil aus verzinktem Blech (Lüftungsbauteil). Einbindung 15cm horizontal und vertikal. Ausführung gem. Hinweistext Flüssigkunststoff.'
.
Menge: 1,000 St
DIN 276-1 2008-12: 363
DIN 276 2018-12: 363

**3.3.20 Anschluss Dachabdichtung FLK D 2,1mm Einlage 110g/m2 Durchführung L 0.45 m B 0.35 m**
STLB-Bau 2025-10 021
Anschluss der Abdichtung von Dächern, aus Flüssigkunststoff, Dauerhaftigkeit W3, Nutzlastklasse P4, Temperaturbeständigkeit TL3/TH3, Dicke der Abdichtung mind. 2,1 mm, mit Einlage nach Zulassung, mind. 110 g/m2,
an eckige Durchführung,
lichte Länge '0,45' m,

lichte Breite '0,35' m,
Abdichtung hochführen, Untergrund Beton, Ausführung gemäß Einzelbeschreibung,
Einzelbeschreibungs-Nr 'Anschluß 1.Lage (UL) und Oberlage (OL) der Dachabdichtung an kantiges Einbauteil aus verzinktem Blech (Lüftungsbauteil). Einbindung 15cm horizontal und vertikal. Ausführung gem. Hinweistext Flüssigkunststoff.'
.
Menge: 1,000 St
DIN 276-1 2008-12: 363
DIN 276 2018-12: 363

**3.3.30 Anschluss Dachabdichtung FLK D 2,1mm Einlage 110g/m2 Durchführung L 0.7 m B 0.7 m**
STLB-Bau 2025-10 021
Anschluss der Abdichtung von Dächern, aus Flüssigkunststoff, Dauerhaftigkeit W3, Nutzlastklasse P4, Temperaturbeständigkeit TL3/TH3, Dicke der Abdichtung mind. 2,1 mm, mit Einlage nach Zulassung, mind. 110 g/m2,
an eckige Durchführung,
lichte Länge '0,7' m,

lichte Breite '0,7' m,
Abdichtung hochführen, Untergrund Beton, Ausführung gemäß Einzelbeschreibung,
Einzelbeschreibungs-Nr 'Anschluß 1.Lage (UL) und Oberlage (OL) der Dachabdichtung an kantiges Einbauteil aus verzinktem Blech (Lüftungsbauteil). Einbindung 20cm horizontal und vertikal. Ausführung gem. Hinweistext Flüssigkunststoff.'
.
Menge: 1,000 St
DIN 276-1 2008-12: 363
DIN 276 2018-12: 363

**3.3.40 Anschluss Dachabdichtung FLK D 2,1mm Einlage 110g/m2 Durchführung L 0.45 m B 0.6 m**
STLB-Bau 2025-10 021
Anschluss der Abdichtung von Dächern, aus Flüssigkunststoff, Dauerhaftigkeit W3, Nutzlastklasse P4, Temperaturbeständigkeit TL3/TH3, Dicke der Abdichtung mind. 2,1 mm, mit Einlage nach Zulassung, mind. 110 g/m2,
an eckige Durchführung,
lichte Länge '0,45' m,

lichte Breite '0,6' m,
Abdichtung hochführen, Untergrund Beton, Ausführung gemäß Einzelbeschreibung,
Einzelbeschreibungs-Nr 'Anschluß 1.Lage (UL) und Oberlage (OL) der Dachabdichtung an kantiges Einbauteil aus verzinktem Blech (Lüftungsbauteil). Einbindung 20cm horizontal und vertikal. Ausführung gem. Hinweistext Flüssigkunststoff.'
.
Menge: 1,000 St
DIN 276-1 2008-12: 363
DIN 276 2018-12: 363

**3.3.50 Anschluss Dachabdichtung FLK D 2,1mm Einlage 110g/m2 Durchführung L 0.3 m B 0.35 m**
STLB-Bau 2025-10 021
Anschluss der Abdichtung von Dächern, aus Flüssigkunststoff, Dauerhaftigkeit W3, Nutzlastklasse P4, Temperaturbeständigkeit TL3/TH3, Dicke der Abdichtung mind. 2,1 mm, mit Einlage nach Zulassung, mind. 110 g/m2,
an eckige Durchführung,
lichte Länge '0,3' m,

lichte Breite '0,35' m,
Abdichtung hochführen, Untergrund Beton, Ausführung gemäß Einzelbeschreibung,
Einzelbeschreibungs-Nr 'Anschluß 1.Lage (UL) und Oberlage (OL) der Dachabdichtung an kantiges Einbauteil aus verzinktem Blech (Lüftungsbauteil). Einbindung 20cm horizontal und vertikal. Ausführung gem. Hinweistext Flüssigkunststoff.'
.
Menge: 1,000 St
DIN 276-1 2008-12: 363
DIN 276 2018-12: 363

**3.3.60 Anschluss Dachabdichtung FLK D 2,1mm Einlage 110g/m2 Durchführung L 0.35 m B 0.4 m**
STLB-Bau 2025-10 021
Anschluss der Abdichtung von Dächern, aus Flüssigkunststoff, Dauerhaftigkeit W3, Nutzlastklasse P4, Temperaturbeständigkeit TL3/TH3, Dicke der Abdichtung mind. 2,1 mm, mit Einlage nach Zulassung, mind. 110 g/m2,
an eckige Durchführung,
lichte Länge '0,35' m,

lichte Breite '0,4' m,
Abdichtung hochführen, Untergrund Beton, Ausführung gemäß Einzelbeschreibung,
Einzelbeschreibungs-Nr 'Anschluß 1.Lage (UL) und Oberlage (OL) der Dachabdichtung an kantiges Einbauteil aus verzinktem Blech (Lüftungsbauteil). Einbindung 20cm horizontal und vertikal. Ausführung gem. Hinweistext Flüssigkunststoff.'
.
Menge: 1,000 St
DIN 276-1 2008-12: 363
DIN 276 2018-12: 363

### Bereich 4 Dämm- und Abdichtungsarbeiten Hauptdach, Dächer Geschirrhütten

#### Abschnitt 4.1 Vorarbeiten

**4.1.10 Untergrund trocknen**
STLB-Bau 2025-04 018
Trocknen des Untergrundes, max. Feuchtegehalt in Abhängigkeit vom geplanten Abdichtungsstoff, Untergrund Beton,
Einzelbeschreibungs-Nr 'waagerechte Flächen: Hauptdach, angehobene Dachflächen, Dächer Geschirrhütten, Vordach. Nur nach Anordnung durch die Bauleitung.'
.
Menge: 750,000 m2
Leistungsbereiche: 018
DIN 276-1 2008-12: 352
DIN 276 2018-12: 353

**4.1.20 Untergrund reinigen Beton festhaftende Verunreinigung**
Reinigen des Untergrundes aus Beton, von grober Verschmutzung, von festhaftenden Verunreinigungen, Untergrund waagerecht, aufgenommene Stoffe sammeln, im Behälter des AN lagern, Behältergröße nach Wahl des AN, auf Baustelle bereitstellen, Abfall ist nicht gefährlich, nicht schadstoffbelastet. Incl. Entsorgung Schutt. Hinweis: Nur nach vorheriger Begehung und Zustandsfeststellung der Verschmutzung, sofern nicht Nebenleistung nach 4.1.3..
Ort: Hauptdach waagerecht, Dächer Geschirrhütten waagerecht, Aufkantungen senkrecht an Attiken, an Dacherhöhungen, an Aufzugsüberfahrt.
Höhe senkrecht: ca. 30 - 60cm
Menge: 750,000 m2
Leistungsbereiche: 033
DIN 276-1 2008-12: 397
DIN 276 2018-12: 397

**4.1.30 Voranstrich Bitumenemulsion Flachdach waagerecht, senkrecht**
STLB-Bau 2025-04 018
Voranstrich für bahnenförmige Abdichtungen, aus Bitumenemulsion, auf Flachdach, Untergrund Beton, Ausführung gemäß Einzelbeschreibung,
Einzelbeschreibungs-Nr 'Ort: Hauptdach waagerecht, angehobene Dachflächen waagerecht, Dächer Geschirrhütten waagerecht, Aufkantungen senkrecht an Attiken, an Dacherhöhungen, an Aufzugsüberfahrt. Höhe senkrecht: ca. 30 - 60cm'
.
Menge: 925,000 m2
DIN 276-1 2008-12: 363
DIN 276 2018-12: 363

#### Abschnitt 4.2 Luftdichheitsschicht

**4.2.10 Luftdichtheitsschicht Dampfsperre Bitumenbahn Al+V60S4**
Dampfsperre als Luftdichtheits- und diffusionsdichte Schicht sd-Wert größer gleich 1500 m DIN 4108-3, für nicht belüftetes Dach, aus Bitumenbahnen, Bitumen-Schweißbahn mit Aluminiumbandeinlage DIN EN 13970 - Al + V 60 S 4 mit Aluminiumbandeinlage und Glasvlieseinlage 60 g/m2, vollflächig auf Untergrund verschweißen, Nähte und Stöße überlappen und verschweißen. Abrechung nach Aufsichtfläche. Untergrund: Beton Einbauort: Hauptdach, angehobene Dachflächen
Menge: 690,000 m2

**4.2.20 Luftdichtheitsschicht Aufkantung Aufzugsüberfahrt, H 35-40cm**
Aufkantung an Aufzugsüberfahrt wie folgt herstellen:
Dampfsperrbahn 20cm vor Aufkantung an waagerechte Dampfsperrschicht aufschweissen, an Aufkantung vertikal hochführen, auf der waagerechten Fläche Aufzugsüberfahrt 20cm breit verschweissen.
Abrechnung nach lfm Ansicht Auflkantung vertikal von der Dachfläche aus gesehen, Überlappung zu Dachfläche wird nicht vergütet. Incl. Ausbildung von verstärkten Innen- und Außenecken.
Abdichtungshöhe Aufzugsüberfahrt (Ansicht): 35 - 40cm
Einbauort: Hauptdach Aufkantung an Aufzugsüberfahrt
Plan: 0233-A-021-V8-111
Menge: 6,600 m

**4.2.30 Luftdichtheitsschicht Randabschluß Aufkantung, Attika, H 57-62cm**
Randabschluß an Aufkantung, bzw. Betonattika wie folgt herstellen:
Dampfsperrbahn 20cm vor Attika / Aufkantung an waagerechte Dampfsperrschicht aufschweissen, an Attika / Aufkantung, vertikal hochführen. Abrechnung nach lfm Ansicht vertikal Attika / Aufkantung, bzw. Attika von der Dachfläche aus gesehen, Überlappung zu Dachfläche wird nicht vergütet. Incl. Ausbildung von verstärkten Innen- und Außenecken.
Abdichtungshöhe Randabschluß / Aufkantung, bzw. Attika (Ansicht): 57 - 62cm
Einbauort: Hauptdach Attika Dachrand außen umlaufend
Plan: 0233-A-021-V5-102, 0233-A-021-V5-103
Menge: 117,000 m

**4.2.40 Luftdichtheitsschicht Randabschluß Aufkantung, Attika, H 67-72cm**
Randabschluß an Aufkantung, bzw. Betonattika wie folgt herstellen:
Dampfsperrbahn 20cm vor Attika / Aufkantung an waagerechte Dampfsperrschicht aufschweissen, an Attika / Aufkantung, vertikal hochführen. Abrechnung nach lfm Ansicht vertikal Attika / Aufkantung, bzw. Attika von der Dachfläche aus gesehen, Überlappung zu Dachfläche wird nicht vergütet. Incl. Ausbildung von verstärkten Innen- und Außenecken.
Abdichtungshöhe Randabschluß / Aufkantung, bzw. Attika (Ansicht): 67 - 72cm
Einbauort: Aufkantungen Hauptdach zu angehobenen Dachflächen
Plan: 0233-A-021-V8-104
Menge: 75,000 m

**4.2.50 Luftdichtheitsschicht Randabschluß Dacherhöhung Aufzugsüberfahrt - Attika, H 35-40cm**
Randabschluß Dacherhöhung Aufzugsüberfahrt - Attika wie folgt herstellen:
Dampfsperrbahn 20cm vor Attika an waagerechte Dampfsperrschicht aufschweissen, an Attika vertikal hochführen. Abrechnung nach lfm Ansicht vertikal Attika von der Dachfläche aus gesehen, Überlappung zu Dachfläche wird nicht vergütet. Incl. Ausbildung von verstärkten Innen- und Außenecken.
Abdichtungshöhe Attika (Ansicht): 35 - 40cm
Einbauort: Hauptdach Attika Dachrand Bereich Überfahrt Aufzug
Plan: 0233-A-021-V8-111
Menge: 2,500 m

**4.2.60 Luftdichtheitsschicht Randabschluß Attika, H 45-50cm B 17-22cm**
Randabschluß an Betonattika wie folgt herstellen:
Dampfsperrbahn 20cm vor Attika an waagerechte Dampfsperrschicht aufschweissen, an Attika vertikal hochführen, auf Attika oben horizontal nach aussen führen und vorne vertikal ca. 10cm nach unten abkanten. Abrechnung nach lfm Ansicht vertikal Attika von der Dachfläche aus gesehen, Überlappung zu Dachfläche wird nicht vergütet. Incl. Ausbildung von verstärkten Innen- und Außenecken.
Abdichtunshöhe Attika (Ansicht): 45 - 50cm
Abdichtungsbreite Attika (Aufsicht): 17 - 22cm
Abdichtungshöhe Attika nach unten: 5 - 10cm
Einbauort: Angehobene Dachflächen Attika umlaufend, innen
Plan: 0233-A-021-V8-104
Menge: 68,000 m

**4.2.70 Luftdichtheitsschicht Anschluß Flachdachfenster, H 14-18cm B 14-18cm H 10-14cm**
Anschluß an Flachdachfenster wie folgt herstellen:
Dampfsperrbahn 20cm vor Holzbohle / Dämmkeil an waagerechte Dampfsperrschicht aufschweissen. An Holzbohle vertikal hochführen, auf Holzbohle und Fuß Aufsatzkranz horizontal nach vorne führen, am Aufsatzkranz vertikal nach oben führen.
Dampfsperrbahn vertikal und horizontal vollflächig verschweisst. Abrechnung lfm Ansicht Holzbohle vertikal, von der Dachfläche aus gesehen. Incl. Ausbildung von verstärkten Innen- und Außenecken.
Abdichtungshöhe Bohle (Ansicht): 14 - 18cm
Abdichtungsbreite Bohle (Aufsicht): 14 - 18cm
Abdichtungshöhe Aufsatzkranz: 10 - 14cm
Einbauort: Hauptdach Aufsatzkranz von Flachdachfenstern
Plan: 0233-A-021-V8-109
Menge: 22,000 m

**4.2.80 Luftdichtheitsschicht Anschluß Dachausstieg H 10-14cm B 10-14cm H 10-14cm**
Anschluß an Dachausstieg wie folgt herstellen:
Dampfsperrbahn 20cm vor Holzbohle an waagerechte Dampfsperrschicht aufschweissen. An Holzbohle vertikal hochführen, auf Holzbohle und Fuß Aufsatzkranz horizontal nach vorne führen.
Dampfsperrbahn vertikal und horizontal vollflächig verschweisst. Abrechnung lfm Ansicht Holzbohle vertikal, von der Dachfläche aus gesehen. Incl. Ausbildung von verstärkten Innen- und Außenecken.
Abdichtungshöhe Bohle (Ansicht): 10 - 14cm
Abdichtungsbreite Bohle (Aufsicht): 10 -14cm
Abdichtungshöhe Aufsatzkranz: 10 - 14cm
Einbauort: Hauptdach Aufsatzkranz an Dachausstieg
Plan: 0233-A-021-V5-107, 0233-A-021-V5-108
Menge: 5,000 m

**4.2.90 Anschluss Luftdichtheitsschicht Einbauteil, Grundelement Klemmflansch DN100-150**
Luftdichter Anschluss der Dampfsperr- und Luftdichtheitsschicht an Einbauteil. Grundelemente einbetoniert für Dacheinläufe, Grundleitungsentlüftungen, Schwanenhals Ausführung mit Klemmflansch. Dampfsperrbahn 50cm x 50cm um Einbauteil verstärken. Einbauteil: DN 100 - DN 150 Grundkörper Dacheinläufe, Schwanenhälse, Dunstrohre
Plan: 0233-A-021-V5-101, 0233-A-021-V5-105, 0233-A-021-V5-106
Menge: 18,000 St

**4.2.100 Anschluss Luftdichtheitsschicht Einbauteil, Schiebeflansch Notüberlauf DN100-125**
Luftdichter Anschluss der Dampfsperr- und Luftdichtheitsschicht an Einbauteil.
Einbauteil: Schiebeflansch / Dampfsperrplatte aus EPDM für kantigen Notüberlauf
Plan: 0233-A-021-V5-102, 0233-A-021-V5-103, 0233-A-021-V5-104
Menge: 12,000 St

**4.2.110 Anschluss Luftdichtheitsschicht Rohrdurchführung 30-60mm Rohrmanschette**
Luftdichter Anschluss der Dampfsperr- und Luftdichtheitsschicht an Rohrdurchführung, 10cm hochführen, Befestigung mit Rohrmanschette / Schelle aus VA. Dampfsperrbahn 50cm x 50cm um Einbauteil verstärken.
Außendurchmesser: über 30 bis 60mm
Plan: 0233-A-021-V5-110
Menge: 3,000 St

**4.2.120 Anschluss Luftdichtheitsschicht FLK Durchführung rund bis 30mm**
Luftdichter Anschluss der Dampfsperr- und Luftdichtheitsschicht an Durchführung 10cm hochführen.
In der Aufsicht Feldgröße 20cm x 20cm, Ausführung mit FLK gem. Hinweistext Flüssigkunststoff.
Außendurchmesser: bis 30mm
Bauteil. Sekuranten, Ausleitungen Blitzschutz
Menge: 22,000 St

**4.2.130 Anschluss Luftdichtheitsschicht FLK Durchführung kantig L 0.3 m B 0.25 m**
Anschluss der Dampfsperre von Dächern, aus Bitumen-Schweißbahnen V 60 S4 mit Glasvlieseinlage 130 g/m2,
an eckige Durchführung aus Metall, mit Flüssigkunststoff, Spezifikation gem. Hinweistext Flüssigkunststoff.
Einbindung vertikal und horizontal umlaufend 20cm.
lichte Länge 0,30 m
lichte Breite 0,25 m
Menge: 1,000 St
DIN 276-1 2008-12: 363
DIN 276 2018-12: 363

**4.2.140 Anschluss Luftdichtheitsschicht FLK Durchführung kantig L 0.35 m B 0.45 m**
Anschluss der Dampfsperre von Dächern, aus Bitumen-Schweißbahnen V 60 S4 mit Glasvlieseinlage 130 g/m2,
an eckige Durchführung aus Metall, mit Flüssigkunststoff, Spezifikation gem. Hinweistext Flüssigkunststoff.
Einbindung vertikal und horizontal umlaufend 20cm.
lichte Länge 0,35 m
lichte Breite 0,45 m
Menge: 1,000 St
DIN 276-1 2008-12: 363
DIN 276 2018-12: 363

**4.2.150 Anschluss Luftdichtheitsschicht FLK Durchführung kantig L 0.7 m B 0.7 m**
Anschluss der Dampfsperre von Dächern, aus Bitumen-Schweißbahnen V 60 S4 mit Glasvlieseinlage 130 g/m2,
an eckige Durchführung aus Metall, mit Flüssigkunststoff, Spezifikation gem. Hinweistext Flüssigkunststoff.
Einbindung vertikal und horizontal umlaufend 20cm.
lichte Länge 0,70 m
lichte Breite 0,70 m
Menge: 1,000 St
DIN 276-1 2008-12: 363
DIN 276 2018-12: 363

**4.2.160 Anschluss Luftdichtheitsschicht FLK Durchführung kantig L 0.45 m B 0.6 m**
Anschluss der Dampfsperre von Dächern, aus Bitumen-Schweißbahnen V 60 S4 mit Glasvlieseinlage 130 g/m2,
an eckige Durchführung aus Metall, mit Flüssigkunststoff, Spezifikation gem. Hinweistext Flüssigkunststoff.
Einbindung vertikal und horizontal umlaufend 20cm.
lichte Länge 0,45 m
lichte Breite 0,60 m
Menge: 1,000 St
DIN 276-1 2008-12: 363
DIN 276 2018-12: 363

**4.2.170 Anschluss Luftdichtheitsschicht FLK Durchführung kantig L 0.3 m B 0.35 m**
Anschluss der Dampfsperre von Dächern, aus Bitumen-Schweißbahnen V 60 S4 mit Glasvlieseinlage 130 g/m2,
an eckige Durchführung aus Metall, mit Flüssigkunststoff, Spezifikation gem. Hinweistext Flüssigkunststoff.
Einbindung vertikal und horizontal umlaufend 20cm.
lichte Länge 0,30 m
lichte Breite 0,35 m
Menge: 1,000 St
DIN 276-1 2008-12: 363
DIN 276 2018-12: 363

**4.2.180 Anschluss Luftdichtheitsschicht FLK Durchführung kantig L 0.35 m B 0.4 m**
Anschluss der Dampfsperre von Dächern, aus Bitumen-Schweißbahnen V 60 S4 mit Glasvlieseinlage 130 g/m2,
an eckige Durchführung aus Metall, mit Flüssigkunststoff, Spezifikation gem. Hinweistext Flüssigkunststoff.
Einbindung vertikal und horizontal umlaufend 20cm.
lichte Länge 0,35 m
lichte Breite 0,40 m
Menge: 1,000 St
DIN 276-1 2008-12: 363
DIN 276 2018-12: 363

**4.2.190 Bewegungsfuge Luftdichtheitsschicht Typ I Fugenrundschnur 20-40mm Schleppstreifen B 250mm**
Abdichtung von Dächern über Bewegungsfugen DIN 18531-1 und DIN 18531-3, Fugentyp I, Fugenbewegung bis 10 mm in Ebene Dampfsperre.
Geschossenzellige Fugenrundschnur aus PE / Neoprene d = 20 - 40mm in Fuge einlegen
Schleppstreifen b = 250mm über Fugenrundschnur lose verlegen
Dampfsperrbahn über Schleppstreifen führen. Im Bereich Schleppstreifen nicht verschweissen
Ausführung: Auf Dachfläche waagerecht, an Attika ca. 60cm hoch vertikal
Plan: 0233-A-021-V/H4-124
Menge: 41,310 m

#### Abschnitt 4.3 Dämmschichten

**4.3.10 Wärmedämmschicht Flachdach PS-Hartschaum EPS DAA ds 0,035W/(mK) D 160mm**
STLB-Bau 2025-04 021
Wärmedämmschicht als Flachdachdämmung, für nicht belüftetes Dach, aus Polystyrol-Hartschaum in Platten, EPS DIN EN 13163, Anwendungsgebiet DIN 4108-10 DAA, sehr hohe Druckbelastbarkeit - ds, Bemessungswert der Wärmeleitfähigkeit max. 0,035 W/(mK), Nennwert der Wärmeleitfähigkeit max. 0,034 W/(mK), Baustoffklasse DIN 4102-1 B2 (normalentflammbar), Dicke 160 mm, mit Nut- und Federausbildung, wärmeaktivierbare Verklebung auf vorh. Dampfsperre, Ausführung gemäß Einzelbeschreibung,
Einzelbeschreibungs-Nr 'Hauptdach über OG, ohne Aufzugsüberfahrt'
.
Menge: 611,000 m2
DIN 276-1 2008-12: 363
DIN 276 2018-12: 363

**4.3.20 Wärmedämmschicht Flachdach PS-Hartschaum EPS DAA ds 0,035W/(mK) D 120mm**
STLB-Bau 2025-10 021
Wärmedämmschicht als Flachdachdämmung, für nicht belüftetes Dach, aus Polystyrol-Hartschaum in Platten, EPS DIN EN 13163, Anwendungsgebiet DIN 4108-10 DAA, sehr hohe Druckbelastbarkeit - ds, Bemessungswert der Wärmeleitfähigkeit max. 0,035 W/(mK), Nennwert der Wärmeleitfähigkeit max. 0,034 W/(mK), Baustoffklasse DIN 4102-1 B2 (normalentflammbar), Dicke 120 mm, mit Nut- und Federausbildung, wärmeaktivierbare Verklebung auf vorh. Dampfsperre, Ausführung gemäß Einzelbeschreibung,
Einzelbeschreibungs-Nr 'Hauptdach über OG, Aufzugsüberfahrt'
.
Menge: 6,000 m2
Leistungsbereiche: 021
DIN 276-1 2008-12: 363
DIN 276 2018-12: 363

**4.3.30 Gefälledämmschicht Flachdach Neigung 2-2,5% PS-Hartschaum EPS DAA ds 0,035W/(mK) D 80mm**
STLB-Bau 2025-04 021
Gefälledämmschicht als Flachdachdämmung, für nicht belüftetes Dach, Neigung über 2 bis 2,5 %, aus Polystyrol-Hartschaum in vorgefertigten Gefälleplatten, EPS DIN EN 13163, Anwendungsgebiet DIN 4108-10 DAA, sehr hohe Druckbelastbarkeit - ds, Bemessungswert der Wärmeleitfähigkeit max. 0,035 W/(mK), Nennwert der Wärmeleitfähigkeit max. 0,034 W/(mK), Baustoffklasse DIN 4102-1 B2 (normalentflammbar), mittlere Dicke 80 mm, streifenweise kalt kleben, Ausführung gemäß Einzelbeschreibung,
Einzelbeschreibungs-Nr 'Hauptdach über OG'
.
Menge: 617,000 m2
DIN 276-1 2008-12: 363
DIN 276 2018-12: 363

**4.3.40 Wärmedämmschicht Flachdach PS-Hartschaum EPS DAA ds 0,035W/(mK) D 180mm**
STLB-Bau 2025-04 021
Wärmedämmschicht als Flachdachdämmung, für nicht belüftetes Dach, aus Polystyrol-Hartschaum in Platten, EPS DIN EN 13163, Anwendungsgebiet DIN 4108-10 DAA, sehr hohe Druckbelastbarkeit - ds, Bemessungswert der Wärmeleitfähigkeit max. 0,035 W/(mK), Nennwert der Wärmeleitfähigkeit max. 0,034 W/(mK), Baustoffklasse DIN 4102-1 B2 (normalentflammbar), Dicke 180 mm, mit Nut- und Federausbildung, wärmeaktivierbare Verklebung auf vorh. Dampfsperre, Ausführung gemäß Einzelbeschreibung,
Einzelbeschreibungs-Nr 'Dacherhöhungen über OG'
.
Menge: 93,000 m2
DIN 276-1 2008-12: 363
DIN 276 2018-12: 363

**4.3.50 Gefälledämmschicht Flachdach Neigung 2-2,5% PS-Hartschaum EPS DAA ds 0,035W/(mK) D 60mm**
STLB-Bau 2025-04 021
Gefälledämmschicht als Flachdachdämmung, für nicht belüftetes Dach, Neigung über 2 bis 2,5 %, aus Polystyrol-Hartschaum in vorgefertigten Gefälleplatten, EPS DIN EN 13163, Anwendungsgebiet DIN 4108-10 DAA, sehr hohe Druckbelastbarkeit - ds, Bemessungswert der Wärmeleitfähigkeit max. 0,035 W/(mK), Nennwert der Wärmeleitfähigkeit max. 0,034 W/(mK), Baustoffklasse DIN 4102-1 B2 (normalentflammbar), mittlere Dicke 60 mm, streifenweise kalt kleben, Ausführung gemäß Einzelbeschreibung,
Einzelbeschreibungs-Nr 'Dacherhöhungen über OG'
.
Menge: 93,000 m2
DIN 276-1 2008-12: 363
DIN 276 2018-12: 363

**4.3.60 Kehlgefälledämmschicht Flachdach PS-Hartschaum EPS DAA ds 0,035W/(mK)**
STLB-Bau 2025-04 021
Zusätzliche Gefälledämmschicht in Kehlen mit werkseitig vorgefertigten Platten als Flachdachdämmung, aus Polystyrol-Hartschaum EPS DIN EN 13163, Anwendungsgebiet DIN 4108-10 DAA, sehr hohe Druckbelastbarkeit - ds, Bemessungswert der Wärmeleitfähigkeit max. 0,035 W/(mK), Nennwert der Wärmeleitfähigkeit max. 0,034 W/(mK),
Längsgefälle '1,7' %,

Quergefälle '6,7' %,
Baustoffklasse DIN 4102-1 B2 (normalentflammbar), streifenweise kalt kleben, Ausführung gemäß Einzelbeschreibung,
Einzelbeschreibungs-Nr 'Hauptdach über OG, Dacherhöhungen über OG. Incl. Herstellung von Ausschnitten, Aussparungen, Durchbrüchen für Einbauteile. Incl. Entsorgung Reststücke.'
.
Menge: 171,000 m2
DIN 276-1 2008-12: 363
DIN 276 2018-12: 363

**4.3.70 Dämmkeil EPS 50/50mm**
Dämmkeil aus Polystyrol-Hartschaum, DIN EN 13163 EPS, Querschnitt 50/50 mm, an An-, Abschluss.
Incl. Herstellung von Innen- und Außenecken. An beiden Schenkeln vollflächig kalt geklebt.
Menge: 300,000 m
DIN 276-1 2008-12: 363
DIN 276 2018-12: 363

**4.3.80 Wärmedämmschicht vertikal Flachdach PS-Hartschaum EPS DAA ds 0,035W/(mK) D 120mm H45-50cm**
Wärmedämmschicht als Flachdachdämmung, für nicht belüftetes Dach, aus Polystyrol-Hartschaum in Platten, EPS DIN EN 13163, Anwendungsgebiet DIN 4108-10 DAA, sehr hohe Druckbelastbarkeit - ds, Bemessungswert der Wärmeleitfähigkeit max. 0,035 W/(mK), Nennwert der Wärmeleitfähigkeit max. 0,034 W/(mK), Baustoffklasse DIN 4102-1 B2 (normalentflammbar), streifen- und punktförmig kalt kleben. Vertikal an Aufkantungen. Abrechnung ab OK Betonfläche, Projektion der Fläche Abzug bei Grund- und Gefälledämmung.
Höhe: 45 - 50cm
Dicke: 120mm
Einbauort: seitlich Aufkantung Aufzugsüberfahrt, Attika Dacherhöhungen von innen.
Plan: 0233-A-021-V8-104, 0233-A-021-V8-111
Menge: 30,000 m2
DIN 276-1 2008-12: 363
DIN 276 2018-12: 363

**4.3.90 Wärmedämmschicht vertikal Flachdach PS-Hartschaum EPS DAA ds 0,035W/(mK) D 200mm H47-52cm**
Wärmedämmschicht als Flachdachdämmung, für nicht belüftetes Dach, aus Polystyrol-Hartschaum in Platten, EPS DIN EN 13163, Anwendungsgebiet DIN 4108-10 DAA, sehr hohe Druckbelastbarkeit - ds, Bemessungswert der Wärmeleitfähigkeit max. 0,035 W/(mK), Nennwert der Wärmeleitfähigkeit max. 0,034 W/(mK), Baustoffklasse DIN 4102-1 B2 (normalentflammbar), streifen- und punktförmig kalt kleben. Vertikal an Aufkantungen. Abrechnung ab OK Betonfläche, Projektion der Fläche Abzug bei Grund- und Gefälledämmung.
Höhe: 47 - 52cm
Dicke: 200mm
Einbauort: Aufkantung Dacherhöhungen von außen
Plan: 0233-A-021-V8-104
Menge: 38,000 m2
DIN 276-1 2008-12: 363
DIN 276 2018-12: 363

**4.3.100 Wärmedämmschicht horizontal Dachabdichtung anpassen Durchführung Durchm. 10-25cm**
STLB-Bau 2025-04 021
Wärmedämmschicht für Abdichtung von Dächern anpassen, Durchführung rund, Durchmesser über 10 bis 25 cm, Ausführung gemäß Einzelbeschreibung,
Einzelbeschreibungs-Nr 'Anpassen der Grund-, Gefälle- und Kehlgefälledämmschicht.An Dachabläufe, Dunstrohre, Schwanenhälse. Incl. herstellen einer örtlichen Vertiefung um Aufsatzstück.'
.
Menge: 18,000 St
DIN 276-1 2008-12: 363
DIN 276 2018-12: 363

**4.3.110 Wärmedämmschicht horizontal Dachabdichtung anpassen Durchführung Durchm. bis 10cm**
STLB-Bau 2025-04 021
Wärmedämmschicht für Abdichtung von Dächern anpassen, Durchführung rund, Durchmesser bis 10 cm, Ausführung gemäß Einzelbeschreibung,
Einzelbeschreibungs-Nr 'Anpassen der Grund-, Gefälle- und Kehlgefälledämmschicht.
An Sekuranten, Ableitungen Blitzschutz.'
.
Menge: 22,000 St
DIN 276-1 2008-12: 363
DIN 276 2018-12: 363

**4.3.120 Wärmedämmschicht horizontal Dachabdichtung anpassen Durchführung bis 0,1m2**
STLB-Bau 2025-04 021
Wärmedämmschicht für Abdichtung von Dächern anpassen, Durchführung eckig, Fläche bis 0,1 m2, Ausführung gemäß Einzelbeschreibung,
Einzelbeschreibungs-Nr 'Anpassen der Grund-, Gefälle- und Kehlgefälledämmschicht.
An Lüftungsbauteilen'
.
Menge: 1,000 St
DIN 276-1 2008-12: 363
DIN 276 2018-12: 363

**4.3.130 Wärmedämmschicht horizontal Dachabdichtung anpassen Durchführung 0,1-0,2m2**
STLB-Bau 2025-10 021
Wärmedämmschicht für Abdichtung von Dächern anpassen, Durchführung eckig, Fläche über 0,1 bis 0,2 m2, Ausführung gemäß Einzelbeschreibung,
Einzelbeschreibungs-Nr 'Anpassen der Grund-, Gefälle- und Kehlgefälledämmschicht.
An Lüftungsbauteilen'
.
Menge: 3,000 St
DIN 276-1 2008-12: 363
DIN 276 2018-12: 363

**4.3.140 Wärmedämmschicht horizontal Dachabdichtung anpassen Durchführung 0,2-0,3m2**
STLB-Bau 2025-04 021
Wärmedämmschicht für Abdichtung von Dächern anpassen, Durchführung eckig, Fläche über 0,2 bis 0,3 m2, Ausführung gemäß Einzelbeschreibung,
Einzelbeschreibungs-Nr 'Anpassen der Grund-, Gefälle- und Kehlgefälledämmschicht.
An Lüftungsbauteilen'
.
Menge: 1,000 St
DIN 276-1 2008-12: 363
DIN 276 2018-12: 363

**4.3.150 Wärmedämmschicht horizontal Dachabdichtung anpassen Durchführung 0,4-0,5m2**
STLB-Bau 2025-10 021
Wärmedämmschicht für Abdichtung von Dächern anpassen, Durchführung eckig, Fläche über 0,4 bis 0,5 m2, Ausführung gemäß Einzelbeschreibung,
Einzelbeschreibungs-Nr 'Anpassen der Grund-, Gefälle- und Kehlgefälledämmschicht.
An Lüftungsbauteilen'
.
Menge: 1,000 St
DIN 276-1 2008-12: 363
DIN 276 2018-12: 363

**4.3.160 Wärmedämmschicht horizontal Dachabdichtung L 60m B 60cm H 4-8cm**
Wärmedämmschicht für Abdichtung von Dächern ergänzen, Platte EPS mit gefasten Kanten, kalt auf Gefälledämmung voll verklebt.
Abmessungen: 60cm (l) x 60cm (b) x 4 - 8cm (h)
An Aufsatzelementen Dunstrohre, Schwanenhals
Plan: 0233-A-021-V5-105, 0233-A-021-V5-106
Menge: 8,000 Stk

**4.3.170 Wärmedämmschicht horizontal Dachabdichtung anpassen Aussparung 2500cm2 T bis 5cm**
Wärmedämmschicht für Abdichtung von Dächern anpassen, Vertiefung eckig, Fläche bis 2500cm2, Tiefe bis 5cm. Anpassen der Grund-, Gefälle- und Kehlgefälledämmschicht.
An Aufsatzelementen Dachabläufe
Menge: 14,000 Stk

**4.3.180 Wärmedämmschicht horizontal Dachabdichtung anpassen Aussparung 5000-7500cm2 T 7-12cm**
Wärmedämmschicht für Abdichtung von Dächern anpassen, Vertiefung eckig, Fläche über 5000 bis 7500cm2, Tiefe über 7 bis 12cm. Anpassen der Grund-, Gefälle- und Kehlgefälledämmschicht.
An Dämmkörpern Attika - Speier
Menge: 12,000 Stk

**4.3.190 Wärmedämmschicht auf Attika Mineralwolle MW DI 0,035W/(mK) D 60mm B 30-35cm**
Wärmedämmschicht auf Attika, rechteckig, aus Mineralwolle MW DIN EN 13162, Bemessungswert der Wärmeleitfähigkeit max. 0,035 W/(mK), Nennwert der Wärmeleitfähigkeit max. 0,034 W/(mK), einlagig, als Platte, stumpf, auf Attika zwischen Unterlaghölzern verlegt und auf Untergrund verklebt.
Dämmschichtdicke: 60 mm
Streifenbreite: 30 - 35cm
Einbauort: Auf Attika angehobene Dachflächen
Plan: 0233-A-021-V8-104
Menge: 70,000 m

**4.3.200 Wärmedämmschicht Mineralwolle MW DI 0,035W/(mK) D 20cm B 16cm H 14-16cm**
Wärmedämmung aus Mineralwolle MW DIN EN 13162, Bemessungswert der Wärmeleitfähigkeit max. 0,035 W/(mK), Nennwert der Wärmeleitfähigkeit max. 0,034 W/(mK), als Matte/Filz, Dämmschichtdicke 200 mm. Ausstopfen der Attika - Durchbrüche nach Einbau der Attikaspeier.
Durchbruch: 20cm (d), 14 - 16cm (h), 16cm (b)
Plan: 0233-A-021-V5-102, 0233-A-021-V5-103, 0233-A-021-V8-104
Menge: 12,000 Stk

#### Abschnitt 4.4 Dachabdichtung 2-lagig auf Dämmschicht, Hauptgebäude

**4.4.10 Dachabdichtung BROOF 2lagig KSP-Polymerbitumenbahn PYE-KTG-KSP3,5 selbstkl Nähte schließen Polymerbitumen-Schweißbahn PYE/PYP-KTPS5 vollfl schweißen**
STLB-Bau 2025-04 021
Abdichtung von Dächern, DIN 18531-1 und DIN 18531-3, für genutzte Dächer, Neigung größer gleich 2 %, Anforderungen hinsichtlich Widerstandsfähigkeit gegen Flugfeuer und strahlende Wärme B ROOF, Untergrund Dämmschicht aus expandiertem Polystyrol-Hartschaum (EPS), 2-lagig,
1. Lage aus kaltselbstklebenden Polymerbitumenbahnen DIN EN 13707 PYE - KTG - KSP 3,5 mit Kombinationsträgereinlage mit überwiegendem Glasanteil, Anwendungstyp DIN/TS 20000-201 DU, Eigenschaftsklasse E1, selbstklebend verlegen, Nähte schließen,
2. Lage aus Polymerbitumen-Schweißbahnen DIN EN 13707 PYE/PYP - KTP S5 mit Kombinationsträgereinlage mit überwiegendem Polyesteranteil, Anwendungstyp DIN/TS 20000-201 DO, Eigenschaftsklasse E1, vollflächig schweißen, mit werkseitiger Abstreuung aus Schiefersplitt, Ausführung gemäß Einzelbeschreibung,
Einzelbeschreibungs-Nr 'Abrechnung nach Grundriss Dachfläche, Überlappungen werden nicht vergütet. Abrechnung ab Vorderkante Dämmkeil. Abdichtung überDämmkeil und an vertikaler Aufkantung in separater Position.Einbauort: Dachfläche über OG, angehobene Dachflächen über OG.'

Hersteller und Typ 'DU: Bauder TEC KSA DUO 35,
DO: Bauder SMARAGD' oder gleichwertig,

Hersteller und Typ '....................................................' vom Bieter einzutragen
.
Menge: 700,000 m2
DIN 276-1 2008-12: 363
DIN 276 2018-12: 363

**4.4.20 Randabschluss Attika ungedämmt starr 2lagig PYE-KTG-KSP3,5 / PYE/PYP-KTP S5, H 28-33cm**
Randabschluss, starr, Höhe über Oberkante Belag mind. 15cm, Abdichtung aus Bitumenbahnen.
1. Lage PYE - KTG - KSP 3,5 an Attika nach oben führen
2. Lage PYE/PYP - KTP S5 an Attika nach oben führen
Beide Abdichtungslagen vollflächig verschweißen. Abdichtungsbahnen, ca. 20 cm abgestuft verlegt, mind. 40 cm vor Vorderkante EPS - Keil in der Dachfläche. Klemmleiste und Dämmkeil in separater Position, incl. Herstellung von Innen- und Außenecken.
Anschlußhöhe ab OK 2-lagige Dachabdichtung: 28cm - 33cm
Einbauort: Attika ungedämmt um Hauptdach umlaufend.
Plan: 0233-A-021-V5-102, 0233-A-021-V5-103
Menge: 117,000 m

**4.4.30 Randabschluss Attika ungedämmt starr 2lagig PYE-KTG-KSP3,5 / PYE/PYP-KTP S5, H 15-20cm**
Randabschluss, starr, Höhe über Oberkante Belag mind. 15cm, Abdichtung aus Bitumenbahnen.
1. Lage PYE - KTG - KSP 3,5 an Attika nach oben führen
2. Lage PYE/PYP - KTP S5 an Attika nach oben führen
Beide Abdichtungslagen vollflächig verschweißen. Abdichtungsbahnen, ca. 20 cm abgestuft verlegt, mind. 40 cm vor Vorderkante EPS - Keil in der Dachfläche. Klemmleiste und Dämmkeil in separater Position, incl. Herstellung von Innen- und Außenecken.
Anschlußhöhe ab OK 2-lagige Dachabdichtung: 15cm - 20cm
Einbauort: Attika ungedämmt Hauptdach Bereich Aufzugsüberfahrt
Plan: 0233-A-021-V8-111
Menge: 2,500 m

**4.4.40 Randabschluss Attika gedämmt starr 2lagig PYE-KTG-KSP3,5 / PYE/PYP-KTP S5, H 35-40cm B 18-22cm H 8-12cm**
Randabschluss, starr, Höhe über Oberkante Belag mind. 15cm, Abdichtung aus Bitumenbahnen.
1. Lage PYE - KTG - KSP 3,5 an Attika nach oben führen
2. Lage PYE/PYP - KTP S5 an Attika nach oben führen
Beide Abdichtungslagen vollflächig verschweißen. Abdichtungsbahnen, ca. 20 cm abgestuft verlegt, mind. 40 cm vor Vorderkante EPS - Keil in der Dachfläche. Klemmleiste und Dämmkeil und vertikale Dämmung in separater Position, incl. Herstellung von Innen- und Außenecken.
Anschlußhöhe ab OK 2-lagige Dachabdichtung: 35cm - 40cm
Anschlußhöhe auf Bohle horizontal: 18cm - 22cm
Anschlußhöhe auf Betonwand vertikal: 8cm - 12cm
Einbauort: Aufkantung Hauptdach zu angehobenen Dachflächen
Plan: 0233-A-021-V8-104
Menge: 75,000 m

**4.4.50 Randabschluss Attika gedämmt starr 2lagig PYE-KTG-KSP3,5 / PYE/PYP-KTP S5, H33-38cm B48-53cm**
Randabschluss, starr, Höhe über Oberkante Belag mind. 15cm, Abdichtung aus Bitumenbahnen.
1. Lage PYE - KTG - KSP 3,5 an Attika nach oben führen und auf Attikabrett nach vorne führen
2. Lage PYE/PYP - KTP S5 an Attika nach oben führen und auf Attikabrett nach vorne führen
Beide Abdichtungslagen vollflächig verschweißen. Abdichtung durch Nageln mechanisch befestigen. Abdichtungsbahnen, ca. 20 cm abgestuft verlegt, mind. 40 cm vor Vorderkante EPS - Keil in der Dachfläche. Klemmleiste und Dämmkeil und vertikale Dämmung in separater Position, incl. Herstellung von Innen- und Außenecken.
Anschlußhöhe ab OK 2-lagige Dachabdichtung: 33cm - 38cm
Anschlußbreite Attika: 48cm - 53cm
Einbauort: Attika gedämmt angehobene Dachflächen umlaufend
Plan: 0233-A-021-V8-104
Menge: 70,000 m

**4.4.60 Anschluss Dachabdichtung 2lagig KSP-Polymerbitumenbahn Polymerbitumen-Schweißbahn Durchführung Durchm. 10-25cm Los-Festflansch Verstärkung**
STLB-Bau 2025-10 021
Anschluss der Abdichtung von Dächern, 2-lagig, 1. Lage aus kaltselbstklebenden Polymerbitumenbahnen PYE - KTG - KSP 3,5 mit Kombinationsträgereinlage mit überwiegendem Glasanteil, 2. Lage aus Polymerbitumen-Schweißbahnen PYE/PYP - KTP S5 mit Kombinationsträgereinlage mit überwiegendem Polyesteranteil,
an runde Durchführung, Durchmesser über 10 bis 25 cm, mit Los- und Festflansch, einschl. Verstärkungslage, Untergrund Dämmschicht, Ausführung gemäß Zeichnung und Einzelbeschreibung,
Zeichnungs-Nr '0233-A-021-V5-105, 0233-A-021-V5-106'

Einzelbeschreibungs-Nr 'Incl. Verstärkungslage 50cm x 50cm, Incl. EPS - Platte 50cm x 50cm x 3cm. Einbauort: Dunstrohre, Schwanenhals'
.
Menge: 9,000 St
DIN 276-1 2008-12: 363
DIN 276 2018-12: 363

**4.4.70 Anschluss Dachabdichtung 2lagig KSP-Polymerbitumenbahn Polymerbitumen-Schweißbahn Durchführung Durchm. 10-25cm Los-Festflansch Verstärkung**
STLB-Bau 2025-10 021
Anschluss der Abdichtung von Dächern, 2-lagig, 1. Lage aus kaltselbstklebenden Polymerbitumenbahnen PYE - KTG - KSP 3,5 mit Kombinationsträgereinlage mit überwiegendem Glasanteil, 2. Lage aus Polymerbitumen-Schweißbahnen PYE/PYP - KTP S5 mit Kombinationsträgereinlage mit überwiegendem Polyesteranteil,
an runde Durchführung, Durchmesser über 10 bis 25 cm, mit Los- und Festflansch, einschl. Verstärkungslage, Untergrund Dämmschicht, Ausführung gemäß Zeichnung und Einzelbeschreibung,
Zeichnungs-Nr '0233-A-021-V5-101'

Einzelbeschreibungs-Nr 'Incl. Verstärkungslage 50cm x 50cm. Einbauort: Dachabläufe'
.
Menge: 9,000 St
DIN 276-1 2008-12: 363
DIN 276 2018-12: 363

**4.4.80 Anschluss Dachabdichtung 2lagig KSP-Polymerbitumenbahn Polymerbitumen-Schweißbahn Durchführung Durchm. bis 10cm Klebeflansch Verstärkung**
STLB-Bau 2025-10 021
Anschluss der Abdichtung von Dächern, 2-lagig, 1. Lage aus kaltselbstklebenden Polymerbitumenbahnen PYE - KTG - KSP 3,5 mit Kombinationsträgereinlage mit überwiegendem Glasanteil, 2. Lage aus Polymerbitumen-Schweißbahnen PYE/PYP - KTP S5 mit Kombinationsträgereinlage mit überwiegendem Polyesteranteil,
an runde Durchführung, Durchmesser bis 10 cm, mit Klebeflansch, einschl. Verstärkungslage, Untergrund Dämmschicht, Ausführung gemäß Zeichnung und Einzelbeschreibung,
Zeichnungs-Nr '0233-A-021-V5-110'

Einzelbeschreibungs-Nr 'Incl. Verstärkungslage 50cm x 50cm, Incl. Schelle aus Edelstahl. Einbauort: Sekuranten, Durchführungen Blitzschutz.'
.
Menge: 22,000 St
DIN 276-1 2008-12: 363
DIN 276 2018-12: 363

**4.4.90 Anschluss Dachabdichtung 2lagig KSP-Polymerbitumenbahn Polymerbitumen-Schweißbahn Durchführung L 0.4 m B 0.3 m Anschlussbahn**
STLB-Bau 2025-10 021
Anschluss der Abdichtung von Dächern, 2-lagig, 1. Lage aus kaltselbstklebenden Polymerbitumenbahnen PYE - KTG - KSP 3,5 mit Kombinationsträgereinlage mit überwiegendem Glasanteil, 2. Lage aus Polymerbitumen-Schweißbahnen PYE/PYP - KTP S5 mit Kombinationsträgereinlage mit überwiegendem Polyesteranteil,
an eckige Durchführung,
lichte Länge '0,4' m,

lichte Breite '0,3' m,
mit Anschlussbahn, Untergrund Dämmschicht, Ausführung gemäß Zeichnung und Einzelbeschreibung,
Zeichnungs-Nr '0233-A-021-V5-102, 0233-A-021-V5-103,  0233-A-021-V8-104'

Einzelbeschreibungs-Nr 'Einbauort: Attikaabläufe Haupdach, Attikaabläufe angehobene Dachflächen, jeweils mit Anschlußbahn.'
.
Menge: 12,000 St
DIN 276-1 2008-12: 363
DIN 276 2018-12: 363

**4.4.100 Abschottung Bitumenbahn PYE-KTGKSP3,5 Zuschnitt-B 500-600mm vollfl kleben**
Einteilung der Fläche durch Abschottung in der Dämmschicht der Abdichtung von Dächern, aus Bitumenbahn, Kaltselbstklebende Polymerbitumenbahn DIN EN 13707 PYE - KTG - KSP 3,5 mit Kombinationsträgereinlage mit überwiegendem Glasanteil, Zuschnittbreite über 500 bis 600 mm, vollflächig kleben, vorh. Wärmedämmung aus Polystyrol-Hartschaum EPS, Dicke 200 - 280mm. Incl. Trennung der Wärme- und Gefälledämmung.
Plan: 0233-A-021-V/H4-124
Menge: 76,000 m
Leistungsbereiche: 021
DIN 276-1 2008-12: 363
DIN 276 2018-12: 363

**4.4.110 Abdichtung Dach Bewegungsfuge horizontal Typ I Schleppstreifen Polymerbitumen-Schweißbahn PYE-KTGS4 schweißen B 250mm**
Abdichtung von Dächern über Bewegungsfugen DIN 18531-1 und DIN 18531-3, Fugentyp I, Fugenbewegung bis 10 mm, mit Schleppstreifen, Polymerbitumen-Schweißbahn DIN EN 13707 PYE - KTG S4 mit Kombinationsträgereinlage mit überwiegendem Glasanteil, Anwendungstyp DIN/TS 20000-201 DU, schweißen, Schleppstreifenbreite 250 mm. Ausführung unterhalb der UL, incl. Trennung der Wärmedämmschichten.
Plan: 0233-A-021-V/H4-124
Menge: 27,000 m
DIN 276-1 2008-12: 363
DIN 276 2018-12: 363

**4.4.120 Abdichtung Attika Bewegungsfuge vertikal Typ I FLK Fugenrundschnur 20-40mm Trennstreifen B 200mm**
Abdichtung von vertikalen Fugen in Attika aus Beton über Bewegungsfugen DIN 18531-1 und DIN 18531-3, Fugentyp I, Fugenbewegung bis 10 mm.
Geschossenzellige Fugenrundschnur aus PE / Neoprene d = 20 - 40mm in Fuge einlegen
Trennstreifen b = 200mm über Fugenrundschnur lose verlegen, einseitig verklebt
FLK über Trennstreifen führen. Im Bereich Trennstreifen nicht verkleben.
Ausführung: An Attika aus Beton, oberhalb Pressleiste. Incl. Anschluß an Bewegungsfuge Dampfsperre
Plan: 0233-A-021-V/H4-124
Menge: 25,500 m
DIN 276-1 2008-12: 363
DIN 276 2018-12: 363

#### Abschnitt 4.5 Dachabdichtung 2-lagig auf Beton, Nebengebäude, Vordach

**4.5.10 Dachabdichtung BROOF 2lagig Polymerbitumen-Dachdichtungsbahn PYE-PV200DD vollfl kleben Elastomerbitumen-Klebemasse Polymerbitumen-Schweißbahn PYE/PYP-KTPS5 vollfl schweißen**
STLB-Bau 2025-04 021
Abdichtung von Dächern, DIN 18531-1 und DIN 18531-3, für nicht genutzte Dächer, Neigung größer gleich 2 %, Anforderungen hinsichtlich Widerstandsfähigkeit gegen Flugfeuer und strahlende Wärme B ROOF, Untergrund Beton, 2-lagig,
1. Lage aus Polymerbitumen-Dachdichtungsbahnen DIN EN 13707 PYE - PV 200 DD mit Polyestervlieseinlage 200/250 g/m2, Anwendungstyp DIN/TS 20000-201 DU, Eigenschaftsklasse E1, vollflächig kleben, mit Elastomerbitumen-Klebemasse,
2. Lage aus Polymerbitumen-Schweißbahnen DIN EN 13707 PYE/PYP - KTP S5 mit Kombinationsträgereinlage mit überwiegendem Polyesteranteil, Anwendungstyp DIN/TS 20000-201 DO, Eigenschaftsklasse E1, vollflächig schweißen, mit werkseitiger Abstreuung aus Schiefersplitt, Ausführung gemäß Einzelbeschreibung,
Einzelbeschreibungs-Nr 'Hinweis: OL muß ausdrücklich eine schwarz - graue Beschilderung aufweisen. Abrechnung nach Grundriss Dachfläche, Überlappungen werden nicht vergütet. Abrechnung ab Vorderkante Dämmkeil. Abdichtung überDämmkeil und an vertikaler Aufkantung in separater Position.Einbauort: Nebengebäude, Vordach'

Hersteller und Typ 'DU: Bauder KOMPAKT ULK, DO: Bauder KARAT 1716 3000 (graphitschwarz)' oder gleichwertig,

Hersteller und Typ '....................................................' vom Bieter einzutragen
.
Menge: 60,000 m2
DIN 276-1 2008-12: 363
DIN 276 2018-12: 363

**4.5.20 Anschluss Dachabdichtung 2lagig Polymerbitumen-Dachdichtungsbahn Polymerbitumen-Schweißbahn Ablauf DN100 Los-Festflansch Verstärkung**
STLB-Bau 2025-04 021
Anschluss der Abdichtung von Dächern, 2-lagig, 1. Lage aus Polymerbitumen-Dachdichtungsbahnen PYE - PV 200 DD mit Polyestervlieseinlage 200/250 g/m2, 2. Lage aus Polymerbitumen-Schweißbahnen PYE/PYP - KTP S5 mit Kombinationsträgereinlage mit überwiegendem Polyesteranteil,
an Ablauf, DN 100, mit Los- und Festflansch, einschl. Verstärkungslage, Untergrund Beton, Ausführung gemäß Zeichnung und Einzelbeschreibung,
Zeichnungs-Nr '0233-A-021-V-021-V8/H25-121, 0233-A-021-V-021-V8/V/H50-122, 0233-A-021-V5/V/H25-123'

Einzelbeschreibungs-Nr 'Anschluß Dachabläufe Nebengebäude, Vordach'
.
Menge: 3,000 St
DIN 276-1 2008-12: 363
DIN 276 2018-12: 363

#### Abschnitt 4.6 Einbauteile, Abläufe, Bohlen, Pressleisten, Detailausbildung

**4.6.10 Attikaablauf mit Anstau-Losflansch 1000 mm 25 mm Losflanschhöhe**
Attikagully, aus Edelstahl rostfrei, Werkstoffnummer 1.4301, nach DIN EN 1253-2, mit Schraubflansch-Konstruktion, 600 mm Stutzenlänge, Abflussmenge als Speier 5,0 l/s bei 65 mm Stauhöhe und 8,7 l/s bei 35 mm Stauhöhe mit einem 4,0 m langem angeschlossenem Fallrohr DN/OD 100/110 mm, mit 25 mm Anstau-Losflansch. Mit acht auf dem Festflansch verschweißten Edelstahlgewindestiften M12, Messingmuttern, Schutzkappen, Unterlegscheiben und Kiesfang, liefern und fachgerecht einbauen. Incl. ggf. Rohr kürzen, Reststück entsorgen.
Stutzenlänge: 1000 mm
Losflanschhöhe: 25 mm
Plan: 0233-A-021-V5-102, 0233-A-021-V5-103, 0233-A-021-V8-104
Fabrikat, Typ: SitaTurbo mit Anstau-Losflansch, Stutzenlänge 1000 mm, Artikelnummer: 186499 o. glw.
Fabrikat und Typ '........................................' vom Bieter einzutragen
Menge: 6,000 Stk

**4.6.20 Attikaablauf mit Anstau-Losflansch 2000 mm 25 mm Losflanschhöhe**
Attikagully, aus Edelstahl rostfrei, Werkstoffnummer 1.4301, nach DIN EN 1253-2, mit Schraubflansch-Konstruktion, 600 mm Stutzenlänge, Abflussmenge als Speier 5,0 l/s bei 65 mm Stauhöhe und 8,7 l/s bei 35 mm Stauhöhe mit einem 4,0 m langem angeschlossenem Fallrohr DN/OD 100/110 mm, mit 25 mm Anstau-Losflansch. Mit acht auf dem Festflansch verschweißten Edelstahlgewindestiften M12, Messingmuttern, Schutzkappen, Unterlegscheiben und Kiesfang, liefern und fachgerecht einbauen. Incl. ggf. Rohr kürzen, Reststück entsorgen.
Stutzenlänge: 2000 mm
Losflanschhöhe: 25 mm
Plan: 0233-A-021-V5-102, 0233-A-021-V5-103, 0233-A-021-V8-104
Fabrikat, Typ: SitaTurbo mit Anstau-Losflansch, Stutzenlänge 1000 mm, Artikelnummer: 187299 o. glw.
Fabrikat und Typ '........................................' vom Bieter einzutragen
Menge: 6,000 Stk

**4.6.30 Zulage Pulverbeschichtung Attikaablauf**
Zulage für Pulverbeschichtung RAL-, NCS- Farbton nach Wahl AG, Attikaabläufe der Vorpositionen.
Menge: 6,000 Stk

**4.6.40 Abdeckplatte PE 32cm / 22cm**
Abdeckplatte, für den Kiesfang an Attikagullys, aus Polyethylen, Außenmaß 320 x 220 mm, verhindert den direkten Regeneinfall in den Gullytopf, liefern und fachgerecht einbauen.
Plan: 0233-A-021-V5-102, 0233-A-021-V5-103, 0233-A-021-V8-104
Produkt, Typ: SitaTurbo Abdeckplatte, Artikelnummer: 189114 o. glw.
Fabrikat und Typ '........................................' vom Bieter einzutragen
Menge: 12,000 Stk

**4.6.50 Anschlußmanschette DU PYE G 200 S4**
Anschlussmanschette PYE G 200 S4 als Bitumen-Unterlage, in einer Größe von 620 x 495 mm, mit vorgestanzten Aussparungen für die Gewindebolzen und den Einlauftopf, liefern und fachgerecht einbauen.
Plan: 0233-A-021-V5-102, 0233-A-021-V5-103, 0233-A-021-V8-104
Fabrikat, Typ: SitaTurbo Anschlussmanschette Bitumenunterlagsbahn PYE G 200 S4, Artikelnummer: 119170 o. glw.
Fabrikat und Typ '........................................' vom Bieter einzutragen
Menge: 12,000 Stk

**4.6.60 Anschlußmanschette DO PYE/PYP - KTP S5**
Anschlussmanschette PYE/PYP - KTP S5 als Bitumen-Oberlage, in einer Größe von 850 x 660 mm, mit vorgestanzten Aussparungen für die Gewindebolzen und den Einlauftopf, liefern und fachgerecht einbauen.
Plan: 0233-A-021-V5-102, 0233-A-021-V5-103, 0233-A-021-V8-104
Fabrikat, Typ: SitaTurbo Anschlussmanschette Bitumenunterlagsbahn BauderKARAT grünweiß-Manschette, Artikelnummer: 119171 o. glw.
Fabrikat und Typ '........................................' vom Bieter einzutragen
Menge: 12,000 Stk

**4.6.70 Dampfsperrplatte EPDM**
Dampfsperrplatte flex, aus EPDM, für SitaTurbo Attikagully, mit Verstärkungsring und Klebeflansch für den flexiblen dampfdichten Anschluss der Dampfsperre, liefern und fachgerecht einbauen.
Plan: 0233-A-021-V5-102, 0233-A-021-V5-103, 0233-A-021-V8-104
Fabrikat, Typ: SitaTurbo Dampfsperrplatte, Artikelnummer: 186190 o. glw.
Fabrikat und Typ '........................................' vom Bieter einzutragen
Menge: 12,000 Stk

**4.6.80 Dämmkörper PU Attikaablauf**
Dämmkörper, aus Polyurethan (PUR), WLG 030, 100 mm Höhe, Brandverhalten Euroklasse E, Anwendungstyp DAA ds nach DIN 4108-10 für z. B. genutzte Dachflächen geeignet. Zur Wärmedämmung und als Einbauhilfe bei der Positionierung des Fassadendurchbruchs und der Dampfsperrplatte, liefern und fachgerecht einbauen. Incl. Anpassen der Grund- und Gefälledämmung.
Plan: 0233-A-021-V5-102, 0233-A-021-V5-103, 0233-A-021-V8-104
Fabrikat, Typ: SitaTurbo Dämmkörper, Artikelnummer: 189122
Fabrikat und Typ '........................................' vom Bieter einzutragen
Menge: 12,000 Stk

**4.6.90 Fassaden - Abdeckplatte 25cm / 25cm W 1.4301**
Fassaden-Abdeckplatte, aus Edelstahl rostfrei, Werkstoffnummer 1.4301, zur Abdeckung des Attika- bzw. Wanddurchbruches für den Attikaablauf, in der Größe von 250 x 250 mm und einer Aussparung von 122 x 63 mm, in einer Materialstärke von 1,5 mm. Zur Befestigung an der Außenfassade, liefern und fachgerecht einbauen.
Länge: 250 mm
Breite: 250 mm
Plan: 0233-A-021-V5-102, 0233-A-021-V5-103, 0233-A-021-V8-104
Fabrikat, Typ: SitaTurbo Fassaden-Abdeckplatte, Artikelnummer: E189021 o. glw.
Fabrikat und Typ '........................................' vom Bieter einzutragen
Menge: 12,000 Stk

**4.6.100 Übergangsstück Attikaablauf kantig - Edelstahlrohr DN 100/110**
Übergangsstück Attikaablauf auf Rohr aus Edelstahl, Werkstoffnummer: 1.4301, zum Übergang vom Attikaablauf auf ein Rohr nach DIN EN 1122-2, in der Nennweite DN 100, mit Gleitmittel und Dichtring, liefern und fachgerecht einbauen.
Plan: 233-A-021-V8-104
Fabrikat, Typ: SitaTurbo Übergangsstück auf SitaPipe Edelstahl Rohr, Artikelnummer: 189105 o. glw.
Fabrikat und Typ '........................................' vom Bieter einzutragen
Menge: 6,000 Stk

**4.6.110 Edelstahl Rohr DN 100, 1500 mm, DIN EN 1124**
Edelstahl Rohr DN 100, 1500 mm, aus Edelstahl rostfrei, Werkstoffnummer 1.4301, nach DIN EN 1124 als Steckrohrsystem mit werkseitig in die Muffe vormontierte EPDM-Lippendichtung, Spitzende mit 20° Fase zum vereinfachten Einstecken in die Muffe. Vollständig im Tauchbad gebeizt mit glatter, silber-matter Oberfläche, liefern und fachgerecht einbauen. Incl. ggf. Rohr kürzen, Reststück entsorgen.
Nennweite DN: DN 100
Außendurchmesser OD (mm): 110 mm
Plan: 233-A-021-V8-104
Fabrikat, Typ: SitaPipe Edelstahl Rohr DN 100, 1500 mm, Artikelnummer: 70001115 o. glw.
Fabrikat und Typ '........................................' vom Bieter einzutragen
Menge: 6,000 Stk

**4.6.120 Edelstahl Bogen 45° DN 100, DIN EN 1124**
Edelstahl Bogen 45°, DN 100, aus Edelstahl rostfrei, Werkstoffnummer 1.4301, nach DIN EN 1124 als Steckrohrsystem mit werkseitig in die Muffe vormontierte EPDM-Lippendichtung, Spitzende mit 20° Fase zum vereinfachten Einstecken in die Muffe. Formteile vollständig im Tauchbad gebeizt mit glatter, silbermatter Oberfläche, liefern und fachgerecht einbauen.
Nennweite DN: DN 100
Außendurchmesser OD (mm): 110 mm
Plan: 233-A-021-V8-104
Fabrikat, Typ: SitaPipe Edelstahl Bogen 45° DN 100, Artikelnummer: 70044511 o. glw.
Fabrikat und Typ '........................................' vom Bieter einzutragen
Menge: 6,000 Stk

**4.6.130 Edelstahl Rohrschelle DN 100, DIN EN 1124**
Edelstahl Rohrschelle DN 100 aus Edelstahl rostfrei, Werkstoffnummer 1.4404, mit Einlage und Gewindeanschluss M10, zur Befestigung am Baukörper, liefern und fachgerecht einbauen. Incl. Stockschraube und Kontermutter aus W 1.4404 zur Befestigung aus Untergrund aus Holz.
Nennweite DN: DN 100
Außendurchmesser OD (mm): 110 mm
Plan: 233-A-021-V8-104
Fabrikat, Typ: SitaPipe Edelstahl Rohrschelle DN 100, Artikelnummer: 74200011 o. glw.
Fabrikat und Typ '........................................' vom Bieter einzutragen
Menge: 24,000 Stk

**4.6.140 Oberteil Dachablauf DN 100 Klemmflansch Siebkorb**
Oberteil für einbetonierten Dachablauf DN 100 mit Klemmflansch und Siebeinheit. Incl. in Wärmedämmung 2cm vertieft einbauen und in einbetonierten Ablauf - Grundkörper stecken. Incl. Anschluß an 2-lagige Dachabdichtung durch Klemmflansch, incl. örtliches Ausnehmen der Wärmedämmung, incl. evtl. Kürzen des nach unten überstehenden Rohrstücks.
Bestehend aus:

1*
Schnellablauf Ablaufkörper mit Festflansch, nach DIN EN 1253 mit erhöhtem Qualitätsstandard gemäß RAL-Gütezeichen, aus Edelstahl, gebeizt und passiviert, zur bauseitigen Wärmedämmung, als Einzelteil ohne Zubehöhr, DN 100
ABM1: 100
Gewicht: 2.5 kg
Außenmaß: H 300mm x B: 300mm x L: 295mm
Fabrikat: LORO 21981.100X

2*
Kompressionsdichtung für DN 80, DN 100
ABM1: 125
Gewicht: 0.225 kg
Außenmaß: H 300mm x B: 300mm x L: 30mm
Fabrikat: LORO 21810.125X

3*
Losflansch für Ablaufkörper und Unterteil, DN 100
ABM1: 100
Gewicht: 0.7 kg
Fabrikat: LORO 21905.100X

4*
Siebkorb aufschrauben
Fabrikat: LORO 21004.000X

Einbauort: Dacheinläufe Hauptdach gedämmt
Plan: 0233-A-021-V5-101
Menge: 6,000 St

**4.6.150 Klemmflansch DN 100, Dichtring, Siebkorb**
Klemmflansch mit Dichtring und Siebeinheit auf bestehenden einbetonierten Ablauf - Grundkörper DN 100 aufschrauben. Incl. Einbinden der 2-lagigen Dachabdichtung, incl. evtl. Kürzen des nach unten überstehenden Rohrstücks.
Bestehend aus:

1*
Kompressionsdichtung für DN 80, DN 100
ABM1: 125
Gewicht: 0.225 kg
Außenmaß: H 300mm x B: 300mm x L: 30mm
Fabrikat: LORO 21810.125X

2*
Losflansch für Ablaufkörper und Unterteil, DN 100
ABM1: 100
Gewicht: 0.7 kg
Außenmaß: H 290mm x B: 290mm x L: 20mm
Fabrikat: LORO 21905.100X

3*
Siebkorb aufschrauben
Fabrikat: LORO 21004.000X

Einbauort: Dacheinlauf Dächer Geschirrhütten
Plan: 0233-A-021-V8/H25-121, 0233-A-021-V8/V/H50-122
Menge: 2,000 St

**4.6.160 Klemmflansch DN 70, Dichtring, Siebkorb**
Klemmflansch mit Dichtring und Siebeinheit auf bestehenden einbetonierten Ablauf - Grundkörper DN 70 aufschrauben. Incl. Einbinden der 2-lagigen Dachabdichtung, incl. evtl. Kürzen des nach unten überstehenden Rohrstücks.
Bestehend aus:

1*
Kompressionsdichtung für DN 70
ABM1: 70
Gewicht: 0.15 kg
Außenmaß: H 245mm x B: 245mm x L: 3mm
Fabrikat: LORO 21920.070X

2*
Losflansch für Ablaufkörper und Unterteil, DN 70
ABM1: 70
Gewicht: 0.5 kg
Fabrikat: LORO 21905.070X

3*
Siebkorb aufschrauben
Fabrikat: LORO 21004.000X

Einbauort: Vordach
Plan: 0233-A-021-V5/V/H25-123
Menge: 1,000 St

**4.6.170 Grundeinheit für Dunstrohr Dachablauf DN 100 ungedämmt Klemmflansch**
Oberteil für einbetonierten Dachablauf DN 100 mit Klemmflansch als Unterteil für Dunstrohr. Incl. in Wärmedämmung 2cm vertieft einbauen und in einbetonierten Ablauf - Grundkörper stecken. Incl. Anschluß an 2-lagige Dachabdichtung durch Klemmflansch, incl. örtliches Ausnehmen der Wärmedämmung, incl. evtl. Kürzen des nach unten überstehenden Rohrstücks.

Bestehend aus:

1*
Regenwasserablauf-Grundeinheit, nach DIN EN 1253 mit
erhöhtem Qualitätsstandard gemäß RAL-Gütezeichen, aus
Edelstahl, bestehend aus Ablaufkörper ohne
Wärmedämmung.
ABM1: 100
Gewicht: 3.4 kg
Außenmaß: H 300mm x B: 300mm x L: 296mm
Fabrikat: LORO 21908.100X

2*
Dichtelement DN 100
Fabrikat: LORO 00911.100X

3*
Kompressionsdichtung für DN 80, DN 100
Fabrikat: LORO 21810.125X

4*
Losflansch für Ablaufkörper und Unterteil, DN 100
Gewicht: 0.7 kg
Fabrikat: LORO 21905.100X

5*
Rohrverlängerung
DN 100, l = 250mm mit Muffe
Fabrikat: LORO 01401.100X

6*
Dichtelement für Rohrverlängerung, Elastomer
Fabrikat: LORO 00911.100X

Einbauort: Unterteil für Dunstrohr, Hauptdach gedämmt
Plan: 0233-A-021-V5-105
Menge: 8,000 St

**4.6.180 Rohr 1 Muffe 750 mm DN 100 Dichtelement DN 100 Dunstrohr**
Rohr, aus Stahl, feuerverzinkt, nach DIN EN 1123 mit erhöhtem Qualitätsstandard, mit 2-Kammern-Steckmuffenverbindung, Baustoffklasse A1, formstabil, bruchfest, rückstausicher, langlebige Innenbeschichtung gemäß DIN EN ISO 2178 auf Basis einer 2K-Epoxid-Kombination, Farbton: Rotbraun, 750 mm + 1 Muffe, DN 100, Incl. Elastomerdichtung. Auf Grundeinheit aufstecken.
Fabrikat Rohr: LORO 01211.100X
Fabrikat Dichtelement: LORO 00911.100X
Plan: 0233-A-021-V5-105
Menge: 8,000 St

**4.6.190 Regenhaube DN100, Dichtelement DN100 Dunstrohr**
Regenhaube für Dunstrohr mit Muffe, aus Edelstahl
1.4301, DN 100
ABM1: 100, Gewicht: 0.9 kg, Außenmaß: H 220mm x B:
220mm x L: 162mm.
incl. Dichtelement DN 100. Auf Verbundrohr aufstecken.
Einbauort: Dunstrohre
Fabrikat Regenhaube: LORO 21203.100X
Fabrikat Dichtelement: LORO 00911.100X
Plan: 0233-A-021-V5-105
Menge: 8,000 St

**4.6.200 Grundeinheit für Schwanenhals Dachablauf DN125 ungedämmt Klemmflansch**
Oberteil für einbetonierten Dachablauf DN 125 mit Klemmflansch als Unterteil für Schwanenhals. Incl. in Wärmedämmung 2cm vertieft einbauen und in einbetonierten Ablauf - Grundkörper stecken. Incl. Anschluß an 2-lagige Dachabdichtung durch Klemmflansch, incl. örtliches Ausnehmen der Wärmedämmung, incl. evtl. Kürzen des nach unten überstehenden Rohrstücks.

Bestehend aus:

1*
Regenwasserablauf-Grundeinheit, nach DIN EN 1253 mit
erhöhtem Qualitätsstandard gemäß RAL-Gütezeichen, aus
Edelstahl, bestehend aus Ablaufkörper ohne
Wärmedämmung.
ABM1: 125
Gewicht: 4.7 kg
Außenmaß: H 330mm x B: 330mm x L: 306mm
Fabrikat: LORO 21908.125X

2*
Dichtelement DN 125
Fabrikat: LORO 00911.125X

3*
Kompressionsdichtung
Fabrikat: LORO 19976.150X

4*
Losflansch für Ablaufkörper und Unterteil, DN 125
Fabrikat: LORO 21905.125X

5*
Rohrverlängerung
DN 125, l = 250mm mit Muffe
Fabrikat: LORO 01401.125X

6*
Dichtelement für Rohrverlängerung, Elastomer
Fabrikat: LORO 00911.125X

Einbauort: Unterteil für Schwanenhals, Hauptdach gedämmt
Plan: 0233-A-021-V5-106
Menge: 1,000 St

**4.6.210 Rohr 1 Muffe 750 mm DN 125 Dichtelement DN 125 Schwanenhals**
Rohr, aus Stahl, feuerverzinkt, nach DIN EN 1123 mit erhöhtem Qualitätsstandard, mit 2-Kammern-Steckmuffenverbindung, Baustoffklasse A1, formstabil, bruchfest, rückstausicher, langlebige Innenbeschichtung gemäß DIN EN ISO 2178 auf Basis einer 2K-Epoxid-Kombination, Farbton: Rotbraun, 750 mm + 1 Muffe, DN 125, Incl. Elastomerdichtung. Auf Grundeinheit aufstecken.
Fabrikat Rohr: LORO 01211.125X
Fabrikat Dichtelement: LORO 00911.125X
Plan: 0233-A-021-V5-106
Menge: 1,000 St

**4.6.220 Bogen 90° DN125, Dichtelement DN125 Schwanenhals**
Winkelbogen, aus Stahl, feuerverzinkt, nach DIN EN 1123 mit erhöhtem Qualitätsstandard, mit 2-Kammern-Steckmuffenverbindung, Baustoffklasse A1, formstabil, bruchfest, rückstausicher, langlebige Innenbeschichtung gemäß DIN, incl. Dichtelement DN 125.
Fabrikat Dichtelement: LORO 00911.125X
Fabrikat Bogen: LORO-X 00300.125X
Einbauort: Schwanenhals
Plan: 0233-A-021-V5-106
Menge: 2,000 St

**4.6.230 Befestigung Dachabdichtung aufgehendes Bauteil lineare Befestigung Befestiger 5St/m**
STLB-Bau 2025-10 021
Befestigung der Dachabdichtung aus Bitumenbahnen zur Aufnahme horizontaler Kräfte, DIN 18531-3, an aufgehenden Bauteilen, als lineare Befestigung, mit korrosionsgeschützten Befestigern, 5 St/m, Ausführung gemäß Zeichnung und Einzelbeschreibung,
Zeichnungs-Nr '0233-A-021-V8-111'

Einzelbeschreibungs-Nr 'Mechanische Befestigung DU, DO am Höhensprung Dachabdichtung - Überfahrt Aufzug'
.
Menge: 14,000 m
DIN 276-1 2008-12: 363
DIN 276 2018-12: 363

**4.6.240 Alu-Profil, Abdichtungsanschluss, 50mm**
Aluminiumprofil als vorgelochte Klemmschiene, stranggepresst, zur Befestigung des Dachabdichtungsanschlusses an aufgehende Bauteile, inkl. dauerelastischer Verfugung mit bitumenverträglichem PU - Material (Hersteller und
Farbton nach Wahl AG). Incl. Herstellung von Innen- und Außenecken. Die Klemmschiene muß für eine oberseitige Verfugung geeignet sein (um 45° nach vorne oben überstehender Schenkel)
Befestigungsuntergrund: Holzbohle, bzw. Beton an Dachrand / Aufkantungen
Befestigung: verzinkte Schrauben und ggf. Dübel
Oberfläche: natur
Material: Aluminium
Profilhöhe: 50 mm
Profildicke. mind. 8mm
Menge: 255,000 m

**4.6.250 Kiesleiste Dachbegrünung Alu Winkelprofil gelocht/geschlitzt H 6cm D 1-2mm**
STLB-Bau 2025-10 003
Kiesleiste für Dachbegrünung, aus Aluminium, als Winkelprofil, gelocht/geschlitzt, Höhe 6 cm, Dicke über 1 bis 2 mm, Ausführung gemäß Zeichnung und Einzelbeschreibung,
Zeichnungs-Nr '0233-A-021-V5-111'

Einzelbeschreibungs-Nr 'Kiesleiste 50 / 70 *1,5mm. Mit Steifen aus Bitumenbahn auf OL über Aufzugsüberfahrt verklebt. Incl. Herstellung von Innen- und Außenecken.'
.
Menge: 7,200 m
Leistungsbereiche: 003
DIN 276-1 2008-12: 363
DIN 276 2018-12: 363

**4.6.260 Anschlagkonstruktion Anseilsicherung H 55-65cm Stahl verz Wärmedämmhaube**
STLB-Bau 2025-04 021
Anschlagkonstruktion für Anseilsicherung, als Stütze, DIN EN 795, Höhe über Befestigungsfläche über 55 bis 65 cm, Typ A, für Einzelanschlagpunkt, aus feuerverzinktem Stahl DIN EN ISO 1461, einschl. Wärmedämmhauben, für Flachdach, Dachneigung bis 5 Grad, zur Befestigung in Beton.
Menge: 3,000 St
DIN 276-1 2008-12: 369
DIN 276 2018-12: 369

**4.6.270 Auffanggurt Rücken-Brustöse nur liefern**
STLB-Bau 2025-10 021
Auffanggurt DIN EN 361 mit Rückenöse und zusätzlicher Brustöse, nur liefern.
Menge: 1,000 St
DIN 276-1 2008-12: 369
DIN 276 2018-12: 369

**4.6.280 Behälter Sicherungsseil Stahl lackiert nur liefern**
STLB-Bau 2025-10 021
Behälter für Sicherungsseil, aus Stahl, lackiert, nur liefern.
Menge: 1,000 St
DIN 276-1 2008-12: 369
DIN 276 2018-12: 369

#### Abschnitt 4.7 Oberlichtverglasungen, Dachausstieg

*Hinweis: Hinweistext Schnittstellen AN Dachabdichtung - AN Elektro*
Hinweistext Schnittstellen AN Dachabdichtung - AN Elektro
Diese Leistungen sind miteinzukalkulieren, sofern nicht in separaten Positionen erfasst.

AN Dachabdichtung:
- liefert das Flachdachfenster und baut dieses ein
- liefert und übergibt Kabelzuglisten und technische Informationen an den AN Elektro
- lässt innen je eine Kabelschnecke mit einer Kabellänge von 5(!) m hängen

AN Elektro:
- schließt die Kettenschubmotoren an

AN Dachabdichtung gemeinsam mit AN Elektro:
- Inbetriebnahme

**4.7.10 Flachdachfenster 150 x 150**
Thermisch getrenntes, wärmebrückenfreies, Tageslichtelement, geprüft nach DIN EN 14351.
Incl. wärmegedämmter Aufsatzkranz aus GFK der Bestellgröße 150 x 150cm

Systembeschreibung

1*
Einfassrahmen Verglasung
Thermisch getrenntes, hochfestes Aluminiumverbundsystem keilförmig 3° geneigt mit untergesetzter Schlagregenschürze, das nach DIN 18234 Teil 4 keine weiteren Aufwendungen erforderlich macht, incl. durchgehend geschäumter Kernverbundzone. Die verwendeten Strangpreßprofile müssen der DIN EN 755 entsprechen. Alle sichtbaren Aluminium- und Metallteile des Tageslichtelementes beschichtet nach Wahl AG (RAL – Farbton).

2*
Dichtungssystem
Durchgehendes Doppeldichtungssystem aus nichthärtenden und alterungsbeständigen EPDM. Die innere Dichtebene zum Aufsatzkranz ist durch ein umlaufendes Doppel-Dichtungssystem und einem integrierten Lüfterrahmen zu bilden.

3*
Gebrauchstauglichkeit
Schlagregendichtheit nach EN 12208 / Leistungsklasse E 1500
Luftdichtheit nach EN 12207 / Leistungsklasse 4

4*
Verglasung
Sonnenschutzisolierverglasung mit mattheller Folie. Verglasungen gemäß DIN 18008 dimensioniert und ausgeführt. Glassaufbau als 3 – Scheibenverglasung. Innen: VSG (Verbundsicherheitsglas mit doppelter Sicherheitsfolie mindestens 0,76 mm), außen ESG. Verglasungsaufbau opak durch Mattfolie im SZR des VSG. Mit thermisch entkoppeltem UV-beständigem Randverbund, zusätzliche Blockdämmzone im Glasfalz ausgebildet als Stufenfalz mit gesäumter Kante. Die genauen Glasstärken sind gemäß statischem Nachweis zu ermitteln. Die Glasfalzbelüftung und der Dampfdruckausgleich sind sicherzustellen.
Ug-Wert der Verglasung EN 673: 0,6 W/(m²K)
Schalldämmwert: 39 dB
Lichtdurchlass: 45%
Energiedurchlass: 25%
S121 3-fach 50/25 ESG (MHF)
Durchsturzsicher gemäß GS-BAU-18

5*
Aufsatzkranz mit verdeckter Kabelführung
Verbundaufsatzkranz (Sandwichkonstruktion) aus glasfaserverstärktem Polyesterharz, weiß durchpigmentiert.
Wärmedämmung aus PU-Hartschaum, konstant 60mm stark. Nicht sichtbare, im Aufsatzkranz integrierte einlaminierte Kabelführung, vorgerichtet für nicht sichtbaren Kettenschubantrieb.
Wärmedämmung des Aufsatzkranzes: konstant 60mm durchlaufend
Höhe Aufsatzkranz: 50 cm
U-Wert Aufsatzkranz: < 0,6 W/(m2K)

6*
Kettenantrieb
Kettenantrieb, inkl. integrierter elektronischer Lastabschaltung und Konsole.
Hub (abhängig von OKD-Maß): 300 mm
Nennbetriebsspannung: 230V
Nennstrom: 0,2 A
Nennkraft: 600 N
Schutzart: IP 32
Farbe inkl. Anschlussbleche: RAL 9016
Anschlusskabellänge: ca. 5m

7*
Reed - Kontakt
Integration des Magnetschalters im Rahmenprofil. Signalisierung des Öffnungszustandes durch durch berührungslosen Schaltvorgang.

Plan: 0233-A-021-V8-109
Fabrikat: Lamilux FE 3° o. glw.
Fabrikat und Typ '........................................' vom Bieter einzutragen
Menge: 3,000 Stk

**4.7.20 Inbetriebnahme bzw. Sachkundigenabnahme**
*** Pauschalposition
Inbetriebnahme bzw. Sachkundigenabnahme vorgenannter Anlage, in Zusammenwirken mit dem AN Elektro.
Separate An- und Abfahrt nach Fertigstellung der eigentlichen Arbeiten ist miteinzukalkulieren.
Menge: 1,000 psch

**4.7.30 Flachdachausstieg L150cm B90cm H48cm**
Edelstahl Dachausstieg, längste Seite ist Scharnierseite. Dämmung: 80 mm Hartschaum im Deckel. Ausgestattet mit Gasdruckfedern für ein einfaches Öffnen und Schließen des Deckels Neopren-Gummi zwischen Aufriss und Deckel für wind- und wasserdichte Abdichtung. Diagonale Stütze an der Deckelinnenseite. Lackierung: innen und außen pulverbeschichtet in RAL 9010. Komplett in Edelstahl ausgeführt 2-Punkt-Verriegelung auf der Deckelinnenseite mit Zylinderschloss und 3 Schlüsseln.

Abmessungen:
Höhe Aufsatzkranz: 480mm
Größe Aufsatzkranz, lichtes Maß 1500 x 900mm
Incl. außenliegender Aluminium Plattensatz TOP 159 zur vollflächigen Verblendung der Dämmung des Aufsatzkranzes von außen

Werte:
Isolation (DIN EN ISO 6946): U-Wert (des
Isolationsmaterials im Deckel): 0,26 W/m2K
Lärmschutz (EN ISO 140-1): 22 dB
Wind- und wasserdicht (EN1026/EN12155): 650 Pa
Konstruktionsstärke (EN1026/1027): 3.000 Pa
Luftdurchlass (EN1026): 0,5 m3/hm1
Schneelast (EN 1991-1-5): 3kN/m2
Belastbarkeit: ± 4.800 Kg/m2

Plan: 0233-A-021-V5-107, 0233-A-021-V5-108
Produkt: Staka Edelstahl Dachausstieg DL159 o. glw.
Fabrikat und Typ '........................................' vom Bieter einzutragen
Menge: 1,000 Stk

**4.7.40 Sicherheitsgeländer 160 / 100**
Sicherheitsgeländer 2 - seitig 150cm x 80cm Selbsttragendes Sicherheitsgeländersystem ohne Durchdringung der Dachhaut aus Aluminium als kollektives Schutzsystem auf Flachdächern, zertifiziert nach EN 13374 Klasse A, Ausstattungsklasse 3 (BG-Bau, DGUV 201-056) bestehend aus:

2 Stk. Handläufe, l = 160 - 170cm
2 Stk. Handläufe, l = 90 - 100cm
2 Stk. Knieholm, l = 160 - 170cm
2 Stk. Kniehlom, l = 90 - 100cm
4 Stk. Geländerpfosten (EN 13374: H=1.100 mm)
8 Stk. 12,5 kg Gegengewichte inkl. allen notwendigen Befestigungsmitteln Aufstellwinkel: 90° liefern und fachgerecht gemäß Herstellervorgaben und Verlegeplan montieren. Fabrikat: SOPRASAFE GUARDRAIL - ECO 90 o. glw.
Fabrikat und Hersteller '........................................' vom Bieter einzutragen
Menge: 1,000 Stk

### Bereich 5 Begrünung, Bekiesung, Plattenbeläge

#### Abschnitt 5.1 Dachbegrünung

*Hinweis: Hinweistext Dachbegrünung*
Auf der Dachfläche werden aufgeständerte Fotovoltaik - Elemente aufgestellt. Die Erschwernisse für das Aufbringen aller Bestandteile der Dachbegrünung zwischen, bzw. unter den Solarpaneelen ist in die nachfolgenden EP miteinzukalkulieren.
Die terminliche Abstimmung mit der Montagefirma für die Fotovoltaik - Elemente ist Sache des AN.

Als Auflager für Fotovoltaik Elemente wird durch das Elektro - Unternehmen ein System mit Grundplatten aus unverfüllten Wasserspeicherelementen als Basis verwendet.
Diese werden auf die unverfüllten Drän- und Wasserspeicherelemente des Gewerks Dachabdichtungen aufgelegt.
Im Bereich der Grundplatten für die Fotovoltaik - Elemente ist eine Auflast aus zusätzlichem Substrat (10cm hoch) vorgesehen.
Somit beträgt die Sunstrathöhe in diesen Bereichen 6cm + 10cm = gesamt 16cm.
Die zusätzliche Auflast ist in einer separaten Position enthalten.

**5.1.10 Schutz- und Trennlage Kunststofffaservlies300g/m2 lose verlegen**
Schutzlage liefern und als Schutz der Dachabdichtung/Wurzelschutzbahn vor mechanischer Beanspruchung bzw. bei Materialunverträglichkeit gemäß DIN 18531-2, mit 10 cm Überlappung fachgerecht verlegen.
Material: 100 % Recycling-Kunststofffasern
Festigkeitsklasse: GRK 2
Dicke: ca. 3,6 mm
Gewicht: mind. 300 g/m2
Verfügt über eine Europäische Technische Bewertung (ETA-13/0557) als Bestandteil einer Systemlösung
Einbauort: Hauptdach, angehobene Dachflächen, Geschirrhütten, Vordach
Menge: 758,000 m2
DIN 276-1 2008-12: 363
DIN 276 2018-12: 363

**5.1.20 Dränschicht Retention Dachbegrünung Kunststoff-Profilpl. D 25mm 1350g/m2 Wasserspeicher 5l/m2**
Dränschicht für Dachbegrünung aus Kunststoff-Profilplatten liefern und einbauen.
Material: HDPE-Recycling-Regenerat
Nenndicke: ca. 25 mm
Flächengewicht: ca. 1,35 kg/m2
Farbe: schwarz/grau
Öffnungen zur Belüftung und Diffusion, trittstabil
max. Druckfestigkeit unverfüllt: 200 kN/m²
Entwässerungsleistung geprüft nach DIN EN ISO 12958 bei 2% Gefälle: 1,41 l/(m*s)
Füllvolumen (lose): ca. 7,5 l/m2
Wasserspeicherfähigkeit (unverfüllt): ca. 5 l/m2
Verfügt über eine Europäische Technische Bewertung (ETA-13/0557) als Bestandteil einer Systemlösung.
Einbauort: Hauptdach, angehobene Dachflächen, Geschirrhütten
Menge: 582,000 m2
DIN 276-1 2008-12: 363
DIN 276 2018-12: 363

**5.1.30 Trennlage Glasvlies 100g/m2 lose verlegen**
Filtervlies liefern und als Filterschicht zwischen Dränschicht und Substrat mit 10 cm Überlappung verlegen.
Einsatzbereich:
Auf Extensiv-/Intensivbegrünungen zwischen Dränschicht und Substrat/Tragschicht.
Material: 100 % PP (Polypropylen)
Nenndicke: ca. 1,1 mm
Flächengewicht: ca. 105 g/m5
Festigkeitsklasse: GRK 2
Höchstzugkraft nach EN ISO 10319 längs/quer: 7,5 KN/m
Vertikale Wasserdurchlässigkeit nach EN ISO 11058: 130 l/(m2*s)
Mit CE-Zertifizierung.
Verfügt über eine Europäische Technische Bewertung (ETA-13/0557) als Bestandteil einer Systemlösung.
Einbauort: Hauptdach, angehobene Dachflächen, Geschirrhütten
Menge: 582,000 m2
DIN 276-1 2008-12: 363
DIN 276 2018-12: 363

**5.1.40 Extensivsubstrat 6cm**
Extensivsubstrat E-leicht als Vegetationstragschicht für Extensivbegrünungen, auf Dachflächen mit geringer Tragfähigkeit, strukturstabilisiert für breites Pflanzenspektrum geeignet, liefern und auf die natürlich verdichtete Schichthöhe von 6 cm einbauen.
Der materialbezogene Verdichtungsfaktor beträgt:
- Allgemein: ca. 1,20
- bei pneumatischem Einbau: ca. 1,25 (bei ca. 80 m mittlerer Schlauchlänge)
und ist einzukalkulieren.
Gesamtporenvolumen: > 60-70 Vol%
max. Wasserkapazität: > 35 Vol%
Salzgehalt: < 3,5 g/l
organische Substanz: < 65 g/l
pH-Wert: 6,0-8,5
Gewicht wassergesättigt: ca. 1140-1440 kg/m3
Verfügt über eine Europäische Technische Bewertung (ETA-13/0557) als Bestandteil einer Systemlösung.
Sonstige Kenndaten haben den Anforderungen der FLL-Richtlinien bzw. der ÖNORM L 1131 zu entsprechen.
Bei Produktalternativen ist dem Angebot zur Prüfung der Materialgleichwertigkeit ein Prüfzeugnis eines unabhängigen Prüfinstituts beizufügen, aus dem alle geforderten Kennwerte ersichtlich sind.
Einbauort: Hauptdach, angehobene Dachflächen, Geschirrhütten
Menge: 582,000 m2

**5.1.50 Extensivsubstrat 10cm, Auflager Solar - Grundplatten**
Extensivsubstrat E-leicht als Vegetationstragschicht für Extensivbegrünungen, auf Dachflächen mit geringer Tragfähigkeit, strukturstabilisiert für breites Pflanzenspektrum geeignet, liefern und auf die natürlich verdichtete Schichthöhe von 10 cm einbauen.
Der materialbezogene Verdichtungsfaktor beträgt:
- Allgemein: ca. 1,20
- bei pneumatischem Einbau: ca. 1,25 (bei ca. 80 m mittlerer Schlauchlänge)
und ist einzukalkulieren.
Gesamtporenvolumen: > 60-70 Vol%
max. Wasserkapazität: > 35 Vol%
Salzgehalt: < 3,5 g/l
organische Substanz: < 65 g/l
pH-Wert: 6,0-8,5
Gewicht wassergesättigt: ca. 1140-1440 kg/m3
Verfügt über eine Europäische Technische Bewertung (ETA-13/0557) als Bestandteil einer Systemlösung.
Sonstige Kenndaten haben den Anforderungen der FLL-Richtlinien bzw. der ÖNORM L 1131 zu entsprechen.
Bei Produktalternativen ist dem Angebot zur Prüfung der Materialgleichwertigkeit ein Prüfzeugnis eines unabhängigen Prüfinstituts beizufügen, aus dem alle geforderten Kennwerte ersichtlich sind.
Einbauort: Hauptdach zusätzlich als Auflast Solar - Grundplatten
Menge: 200,000 m2

**5.1.60 Saatgut und Sedumsprossen - Trockenansaat**
Extensivbegrünung durch Ansaat Saatgutmischung  und Sprossenansaat herstellen.
Saatgut mit 30 Kräuterarten (ca. 1200 Korn/m2), sowie 50 g/m2 Sedumsprossen bestehend aus mind. 4-5 Sedumarten.
Wasser wird bauseits zur Verfügung gestellt. Die Saatgutmischung ist der Bauleitung nachzuweisen.
- Substrat durch Harken aufrauhen
- gleichmäßiges Aufbringen von Sedumsprossen
- durchdringendes Wässern.
Einbauort: Hauptdach, angehobene Dachflächen, Geschirrhütten
Menge: 582,000 m2

**5.1.70 Kontrollschacht 40x40x20**
Kontrollschacht aus verzinktem und
kunststoffbeschichtetem Stahlblech, mit Auflageflansch
und seitlicher Schlitzung, mit trittstabilem Deckel,
belastbar gemäß Klasse H nach DIN 19599,
Wasserdurchlassöffnungen gemäß DIN 1986;
Deckelöffnungen gemäß FLL-Richtlinie, liefern und über
Attikaabläufen bzw. Dachabläufen einbauen.
Abmessung: 40 x 40cm
Höhe: 20cm
Einbauort: Dacheinläufe Hauptdach, Notabläufe Hauptdach,
Notbaläufe angehobene Dachflächen, Abläufe Geschirrhütte, Kinderwagenhaus
Fabrikat und Typ '.............................................' vom Bieter einzutragen
Menge: 21,000 Stk

**5.1.80 Fertigstellungspflege**
Fertigstellungspflege bis zum Erreichen des abnahmefähigen Zustandes über die Dauer von i.d.R. ca. 12-15 Monaten. Für Ansaaten sowie auch für Anpflanzungen ist zur Abnahme eine projektive Deckung von mind. 60 % zu erreichen. Die Abnahme der Dachbegrünung erfolgt erst nach erfolgter Fertigstellungspflege. Ein fortlaufendes Protokoll über die durchgeführten Arbeiten und den Zustand der Dachbegrünung ist zu führen und dem Bauherren vorzulegen.

Folgende Arbeiten sind jeweils incl. der erforderlichen Materialien bzw. Entsorgung auszuführen:
- 1 x durchdringende Anfangsbewässerung nach Anpflanzung mit mind. 15 l/m2
- regelmäßige Anfangsbewässerung von Ansaaten nach Erfordernis für die ersten 6-8 Wochen (abhängig von Ausführungszeitraum und Trockenheit 3 - 4 mal in der Woche)
- 3 x Fremdaufwuchs entfernen
- 1 x Düngen im Mai/Juni mit umhülltem Langzeitdünger (25 g/m2)
- 2 x Laub und Unrat entfernen
- 2 x Rand- und Sicherheitsstreifen von Aufwuchs, Laub und Unrat säubern
- 2 x Kontrollschächte und Abläufe kontrollieren und säubern
- 1 x Nachsaat / Nachpflanzung von Fehlstellen
Bereitstellung von Wasser durch den AG.
Anzahl vorhandener Wasseranschlüsse: 2 Stück
Maximale Entfernung Wasseranschluss - Dachrand: 50m.
Incl. Entsorgung Schnittgut / Unkraut / Fremdbewuchs
Menge: 582,000 m2

**5.1.90 Entwicklungspflege für Extensivbegrünungen**
Nach Abnahme der Fertigstellungspflege. Ausführung gemäß DIN 18919 und der FLL-Dachbegrünungsrichtlinie für die Dauer von 2 Jahren zur Erreichung von 90 % Flächendeckung. Ein fortlaufendes Protokoll über die durchgeführten Arbeiten und den Zustand der Dachbegrünung ist zu führen und dem Bauherren vorzulegen.
Folgende Arbeiten sind jeweils inkl. der erforderlichen Materialien bzw. Entsorgung auszuführen:
2 x jährlich Fremdaufwuchs sowie Laub und Unrat entfernen
2 x jährlich Rand- und Sicherheitsstreifen von Aufwuchs, Laub und Unrat säubern
1 x jährlich Düngen im Mai/Juni mit umhülltem Langzeitdünger (25 g/m2)
2 x jährlich Sicherheitsrinnen säubern
2 x jährlich Kontrollschächte und Abläufe kontrollieren und säubern
Incl. Entsorgung Schnittgut / Unkraut / Fremdbewuchs
Menge: 582,000 m2

#### Abschnitt 5.2 Kies, Platten, Schutzlagen

**5.2.10 Auflast Betonpl. Platten 40/40cm D 5cm**
Oberflächenschutz/Auflast aus Betonplatten Plattengröße 40/40 cm, Dicke 5 cm, auf vorh. Schutzlage, bzw. auf Substrat. Verlegung in Teilflächen als Einzelplatten mit 5cm Zwischenraum. Zementgrau mit minimaler Fase.
Menge: 250,000 St

**5.2.20 Auflast Kiesschüttung D 50mm**
STLB-Bau 2025-04 021
Oberflächenschutz/Auflast als Schüttung aus gewaschenem Kies, Körnung 16/32, Schüttdicke 50 mm, Verlegung in Teilflächen, Ausführung gemäß Einzelbeschreibung,
Einzelbeschreibungs-Nr 'Kies der Körnung 16/22 bis 16/32 mm. Natürliche, grobe Gesteinskörnung gemäß Vorgabe FLL-Dachbegrünungsrichtlinie.Aus Nass- oder Trockenabsiebung vorwiegend Rundkorn, produktionsbedingt mit variablen Anteilen von Bruchkorn.Anteil Körnungen kleiner 8 mm bzw. kleiner 0,063 mm sind im Zustand bei Anlieferung limitiert gemäß Vorgabe der FLL Dachbegrünungsrichtlinie.Einbauort: Hauptdach, angehobene Dachflächen, Geschirrhütten, Vordach'
.
Menge: 175,000 m2
DIN 276-1 2008-12: 363
DIN 276 2018-12: 363

**5.2.30 Schutzlage Dachabd. Bautenschutzmatte Gummigranulat D 8mm lose verlegen**
STLB-Bau 2025-10 021
Schutzlage der Abdichtung von Dächern DIN 18531-2, aus Bautenschutzmatten/-platten, aus Gummigranulat, Dicke 8 mm, lose verlegen, Ausführung gemäß Einzelbeschreibung,
Einzelbeschreibungs-Nr 'Verlegung unter Grundplatten Solardachstützen'
.
Menge: 132,000 m2
DIN 276-1 2008-12: 363
DIN 276 2018-12: 363

### Bereich 6 Klempnerarbeiten

#### Abschnitt 6.1 Unterkonstruktionen Klempnerarbeiten

**6.1.10 Bohle D 100mm B 200mm**
Bohle aus Nadelholz, Sortierklasse S 10 DIN 4074-1, Gebrauchsklasse 2 DIN 68800-1, ohne chemischen Holzschutz, an Dachrand, Untergrund Beton. Incl. Befestigungsmittel aus verzinkten Schrauben und Dübeln, a = < 60cm. Schraubenköpfe mit Unterlegscheibe vertieft. Incl. 90° - Eckstöße.
Abmessungen Bohle: 100mm x 200mm
Einbauort: Abschluss Dachaufbau an Aufkantungen Dacherhöhungen.
Plan: 0233-A-021-V8-104
Menge: 73,000 m
DIN 276-1 2008-12: 363
DIN 276 2018-12: 363

**6.1.20 Bohle D 100mm B 120mm**
Bohle aus Nadelholz, Sortierklasse S 10 DIN 4074-1, Gebrauchsklasse 2 DIN 68800-1, ohne chemischen Holzschutz, an aufgehendes Bauteil, Untergrund Beton. Incl. Befestigungsmittel aus verzinkten Schrauben und Dübeln, a = < 60cm. Schraubenköpfe mit Unterlegscheibe vertieft. Incl. 90° - Eckstöße.
Abmessungen Bohle: 100mm x 120mm
Einbauort: Attika angehobene Dachflächen innen
Plan: 0233-A-021-V8-104
Menge: 68,500 m
DIN 276-1 2008-12: 363
DIN 276 2018-12: 363

**6.1.30 Bohle D 160mm B 160mm**
Bohle aus Nadelholz, Sortierklasse S 10 DIN 4074-1, Gebrauchsklasse 2 DIN 68800-1, ohne chemischen Holzschutz, an aufgehendes Bauteil, Untergrund Beton. Incl. Befestigungsmittel aus verzinkten Schrauben und Dübeln, a = < 60cm. Schraubenköpfe mit Unterlegscheibe vertieft. Incl. 90° - Eckstöße.
Abmessungen Bohle: 160mm x 160mm
Einbauort: Unterbaurahmen Flachdachfenster
Plan: 0233-A-021-V8-109
Menge: 22,000 m
DIN 276-1 2008-12: 363
DIN 276 2018-12: 363

**6.1.40 Bohle D 120mm B 120mm**
Bohle aus Nadelholz, Sortierklasse S 10 DIN 4074-1, Gebrauchsklasse 2 DIN 68800-1, ohne chemischen Holzschutz, an aufgehendes Bauteil, Untergrund Beton. Incl. Befestigungsmittel aus verzinkten Schrauben und Dübeln, a = < 60cm. Schraubenköpfe mit Unterlegscheibe vertieft. Incl. 90° - Eckstöße.
Abmessungen Bohle: 120mm x 120mm
Einbauort: Unterbaurahmen Flachdachausstieg
Plan: 0233-A-021-V8-107, 0233-A-021-V8-108
Menge: 5,900 m
DIN 276-1 2008-12: 363
DIN 276 2018-12: 363

**6.1.50 Bohle D 115-120mm B 200mm**
Bohle aus Nadelholz, Sortierklasse S 10 DIN 4074-1, Gebrauchsklasse 2 DIN 68800-1, ohne chemischen Holzschutz, an aufgehendes Bauteil, Untergrund Beton. Incl. Befestigungsmittel aus verzinkten Schrauben und Dübeln, a = < 60cm. Schraubenköpfe mit Unterlegscheibe vertieft. Incl. 90° - Eckstöße.
Abmessungen Bohle: 115 - 120mm (Oberseite schräg gehobelt) x 200mm
Einbauort: Kante Höhenversprung Überfahrt Aufzug
Plan: 0233-A-021-V8-111
Menge: 7,300 m
DIN 276-1 2008-12: 363
DIN 276 2018-12: 363

**6.1.60 Attikabrett Sperrholz EN 636-3 G, NK 3, B 38-42cm, D 24mm**
Attikabrett, Sperrholz EN 636-3 G, Nutzungsklasse (prEN 1995-1) NK 3, Verwendungsbereich (DIN EN 13986): Außenbereich, auf Attika aus Beton incl. fluchtgerecht unterlegen durch schräg gehobelte Leiste Höhe 18(35)mm Breite 200mm. Mit verzinkten Senkkopf - Schrauben und Dübeln auf Attika aus Beton befestigen. Abrechnung nach lfm, gemessen Mitte Attikabrett. Incl. Herstellung von Innen- und Außenecken 90° auf Gehrung.
Materialdicke: 24mm
Breite: 38 - 42cm
Einbauort: OK Attika Gebäude Hauptdach
Plan: 0233-A-021-V5-102, 0233-A-021-V5-103
Menge: 121,000 m

**6.1.70 Attikabrett Sperrholz EN 636-3 G, NK 3, B 50-54cm, D 24mm**
Attikabrett, Sperrholz EN 636-3 G, Nutzungsklasse (prEN 1995-1) NK 3, Verwendungsbereich (DIN EN 13986): Außenbereich, auf Attika aus Beton incl. fluchtgerecht unterlegen durch KVH - Stücke (d = 60mm - 70mm), Länge 20cm, Breite 20cm, im Abstand von ca. 60cm verlegt. Mineralwolle zwischen KVH - Stücken in separater Position.
Mit verzinkten Senkkopf - Schrauben und Dübeln auf Attika aus Beton befestigen. Abrechnung nach lfm, gemessen Mitte Attikabrett. Incl. Herstellung von Innen- und Außenecken 90° auf Gehrung.
Materialdicke: 24mm
Breite: 50 - 54cm
Einbauort: OK Attika angehobene Dachflächen
Plan: 0233-A-021-V8-104
Menge: 79,500 m

**6.1.80 Brett Sperrholz EN 636-3 G, NK 3, B 30-34cm, D 40mm**
Brett, Sperrholz EN 636-3 G, Nutzungsklasse (prEN 1995-1) NK 3, Verwendungsbereich (DIN EN 13986): Außenbereich, auf Bohle. Mit verzinkten Senkkopf - Schrauben auf Bohle befestigen. Abrechnung nach lfm, gemessen Mitte Attikabrett. Incl. Herstellung von Innen- und Außenecken 90° auf Gehrung.
Materialdicke: 40mm
Breite: 30 - 34cm
Einbauort: Auf Bohle Kante Höhenversprung Aufzugsüberfahrt
Plan: 0233-A-021-V8-111
Menge: 7,300 m

#### Abschnitt 6.2 Bleche, Profile

*Hinweis: Hinweistext Bleche, Profile*
Attikaabdeckungen aus Aluminium DIN EN 485, Dicke 2,5 mm, pulverbeschichtet, Farbton nach Wahl AG, RAL-, bzw. NCS- Farbton. beidseitig mit Tropfkante als Falz. 90° - Ecken werkseitig verschweisst. Nahtausbildung stumpf gestoßen und hinterlegt mit Rillenstoßverbinder, verdeckt befestigen mit profilierten Vorstoßblechen, Untergrund Holzwerkstoff, mit Gefälle.

Rillenstoßverbinder:
Am Stoß Attikaabdeckung aus stranggepresstem Aluminium AlMgSi 0,5, Farbton nach Wahl AG, RAL-, bzw. NCS- Farbton, 2-fach gekantet, mit zwei eingezogenen Gummidichtungen.

Vorstoßbleche:
Halter u-förmig gebogen oberseitig gerillt pulverbeschichtet, Farbton nach Wahl AG, RAL-, bzw. NCS- Farbton, 2-fach gekantet, Abstand untereinander < 1,0m, nach statischer Berechnung AN.

Rillenstoßverbínder, Vorstoßbleche Attika Hauptdach:
Zuschnitt: ca. 630 - 680mm
Kantungen: 2 Stk.

Rillenstoßverbínder, Vorstoßbleche Attika angehobene Dachflächen:
Zuschnitt: ca. 730 - 780mm
Kantungen: 2 Stk.

**6.2.10 Trennschicht unter Attikaabdeck. Trennlage B 30-40cm**
STLB-Bau 2025-10 022
Trennschicht unter Attikaabdeckung, aus strukturierter Trennlage, bestehend aus Vordeckung mit fest verbundener Strukturbahn, lose verlegen und mechanisch befestigen, Nahtüberdeckung vollflächig kleben, Breite der Trennschicht über 30 bis 40 cm, Ausführung gemäß Zeichnung und Einzelbeschreibung,
Zeichnungs-Nr '0233-A-021-V5-102, 0233-A-021-V5-103'

Einzelbeschreibungs-Nr 'Einbauort: OK Attika Gebäude Hauptdach'
.
Menge: 121,000 m
Leistungsbereiche: 022
DIN 276-1 2008-12: 335
DIN 276 2018-12: 335

**6.2.20 Trennschicht unter Attikaabdeck. Trennlage B 50-60cm**
STLB-Bau 2025-10 022
Trennschicht unter Attikaabdeckung, aus strukturierter Trennlage, bestehend aus Vordeckung mit fest verbundener Strukturbahn, lose verlegen und mechanisch befestigen, Nahtüberdeckung vollflächig kleben, Breite der Trennschicht über 50 bis 60 cm, Ausführung gemäß Zeichnung und Einzelbeschreibung,
Zeichnungs-Nr '0233-A-021-V8-104'

Einzelbeschreibungs-Nr 'OK Attika Gebäude Dacherhöhungen'
.
Menge: 79,500 m
Leistungsbereiche: 022
DIN 276-1 2008-12: 335
DIN 276 2018-12: 335

**6.2.30 Attikaabdeck. linear Alu D 2,5mm Zuschnitt-B 700-750mm 4xgekantet L375cm Vorstoßbleche Rillenverbinder**
Attikaabdeckung aus Aluminium DIN EN 485, Dicke 2,5 mm, pulverbeschichtet, Farbton nach Wahl AG (RAL-, NCS- Farbton), beidseitig mit Tropfkante als Falz. Nahtausbildung stumpf gestoßen und hinterlegt mit Rillenstoßverbinder, verdeckt befestigen mit profilierten Vorstoßblechen, Untergrund Holzwerkstoff, mit Gefälle.
Incl. Rillenstoßverbinder und Vorstoßbleche gem. 'Hinweistext Bleche, Profile'.
Zuschnittbreite 700 - 750mm, 4 x gekantet
Einzellänge (+- 20mm): ca. 375cm
Einbauort: Attika Hauptdach über OG Gebäude
Plan: 0233-A-021-V5-102, 0233-A-021-V5-103, 0233-A-H50-104
Menge: 30,000 St

**6.2.40 Attikaabdeck. Winkel 87cm-126cm 90° Alu D 2,5mm Zuschnitt-B 700-750mm 4xgekantet L375cm Vorstoßbleche Rillenverbinder**
Attikaabdeckung aus Aluminium DIN EN 485, Dicke 2,5 mm, pulverbeschichtet, Farbton nach Wahl AG (RAL-, NCS- Farbton), Winkel 90°, werkseitig auf Gehrung verschweisst, beidseitig mit Tropfkante als Falz. Nahtausbildung stumpf gestoßen und hinterlegt mit Rillenstoßverbinder, verdeckt befestigen mit profilierten Vorstoßblechen, Untergrund Holzwerkstoff, mit Gefälle.
Incl. Rillenstoßverbinder und Vorstoßbleche gem. 'Hinweistext Bleche, Profile'.
Zuschnittbreite 700 - 750mm, 4 x gekantet
Schenkellängen (+- 20mm): ca. 87cm - 126cm
Einbauort: Attika Hauptdach über OG Gebäude
Plan: 0233-A-021-V5-102, 0233-A-021-V5-103, 0233-A-H50-104
Menge: 4,000 St

**6.2.50 Attikaabdeck. linear Alu D 2,5mm Zuschnitt-B 800-850mm 4xgekantet L250cm Vorstoßbleche Rillenverbinder**
Attikaabdeckung aus Aluminium DIN EN 485, Dicke 2,5 mm, pulverbeschichtet, Farbton nach Wahl AG (RAL-, NCS- Farbton), beidseitig mit Tropfkante als Falz. Nahtausbildung stumpf gestoßen und hinterlegt mit Rillenstoßverbinder, verdeckt befestigen mit profilierten Vorstoßblechen, Untergrund Holzwerkstoff, mit Gefälle.
Incl. Rillenstoßverbinder und Vorstoßbleche gem. 'Hinweistext Bleche, Profile'.
Zuschnittbreite 800 - 850mm, 4 x gekantet
Einzellänge (+- 20mm): ca. 250cm
Einbauort: Angehobene Dachflächen über OG
Plan: 0233-A-021-V8-104, 0233-A-H50-104
Menge: 18,000 St

**6.2.60 Attikaabdeck. Winkel 152cm-133cm 90° Alu D 2,5mm Zuschnitt-B 800-850mm 4xgekantet L250cm Vorstoßbleche Rillenverbinder**
Attikaabdeckung aus Aluminium DIN EN 485, Dicke 2,5 mm, pulverbeschichtet, Farbton nach Wahl AG (RAL-, NCS- Farbton), Winkel 90°, werkseitig auf Gehrung verschweisst, beidseitig mit Tropfkante als Falz. Nahtausbildung stumpf gestoßen und hinterlegt mit Rillenstoßverbinder, verdeckt befestigen mit profilierten Vorstoßblechen, Untergrund Holzwerkstoff, mit Gefälle.
Incl. strukturierter Trennlage mit Dränagefunktion.
Incl. Rillenstoßverbinder und Vorstoßbleche gem. 'Hinweistext Bleche, Profile'.
Zuschnittbreite 800 - 850mm, 4 x gekantet
Schenkellängen (+- 20mm): ca. 152cm - 133cm
Einbauort: Angehobene Dachflächen über OG
Plan: 0233-A-021-V8-104, 0233-A-H50-104
Menge: 1,000 St

**6.2.70 Attikaabdeck. Winkel 127cm-134cm 90° Alu D 2,5mm Zuschnitt-B 800-850mm 4xgekantet L250cm Vorstoßbleche Rillenverbinder**
Attikaabdeckung aus Aluminium DIN EN 485, Dicke 2,5 mm, pulverbeschichtet, Farbton nach Wahl AG (RAL-, NCS- Farbton), Winkel 90°, werkseitig auf Gehrung verschweisst, beidseitig mit Tropfkante als Falz. Nahtausbildung stumpf gestoßen und hinterlegt mit Rillenstoßverbinder, verdeckt befestigen mit profilierten Vorstoßblechen, Untergrund Holzwerkstoff, mit Gefälle.
Incl. strukturierter Trennlage mit Dränagefunktion.
Incl. Rillenstoßverbinder und Vorstoßbleche gem. 'Hinweistext Bleche, Profile'.
Zuschnittbreite 800 - 850mm, 4 x gekantet
Schenkellängen (+- 20mm): ca. 127cm - 134cm
Einbauort: Angehobene Dachflächen über OG
Plan: 0233-A-021-V8-104, 0233-A-H50-104
Menge: 2,000 St

**6.2.80 Attikaabdeck. Winkel 102cm-133cm 90° Alu D 2,5mm Zuschnitt-B 800-850mm 4xgekantet L250cm Vorstoßbleche Rillenverbinder**
Attikaabdeckung aus Aluminium DIN EN 485, Dicke 2,5 mm, pulverbeschichtet, Farbton nach Wahl AG (RAL-, NCS- Farbton), Winkel 90°, werkseitig auf Gehrung verschweisst, beidseitig mit Tropfkante als Falz. Nahtausbildung stumpf gestoßen und hinterlegt mit Rillenstoßverbinder, verdeckt befestigen mit profilierten Vorstoßblechen, Untergrund Holzwerkstoff, mit Gefälle.
Incl. strukturierter Trennlage mit Dränagefunktion.
Incl. Rillenstoßverbinder und Vorstoßbleche gem. 'Hinweistext Bleche, Profile'.
Zuschnittbreite 800 - 850mm, 4 x gekantet
Schenkellängen (+- 20mm): ca. 102cm - 133cm
Einbauort: Angehobene Dachflächen über OG
Plan: 0233-A-021-V8-104, 0233-A-H50-104
Menge: 3,000 St

**6.2.90 Attikaabdeck. Winkel 227cm-133cm 90° Alu D 2,5mm Zuschnitt-B 800-850mm 4xgekantet L250cm Vorstoßbleche Rillenverbinder**
Attikaabdeckung aus Aluminium DIN EN 485, Dicke 2,5 mm, pulverbeschichtet, Farbton nach Wahl AG (RAL-, NCS- Farbton), Winkel 90°, werkseitig auf Gehrung verschweisst, beidseitig mit Tropfkante als Falz. Nahtausbildung stumpf gestoßen und hinterlegt mit Rillenstoßverbinder, verdeckt befestigen mit profilierten Vorstoßblechen, Untergrund Holzwerkstoff, mit Gefälle.
Incl. strukturierter Trennlage mit Dränagefunktion.
Incl. Rillenstoßverbinder und Vorstoßbleche gem. 'Hinweistext Bleche, Profile'.
Zuschnittbreite 800 - 850mm, 4 x gekantet
Schenkellängen (+- 20mm): ca. 227cm - 133cm
Einbauort: Angehobene Dachflächen über OG
Plan: 0233-A-021-V8-104, 0233-A-H50-104
Menge: 2,000 St

**6.2.100 Attikaabdeck. Winkel 164cm-134cm 90° Alu D 2,5mm Zuschnitt-B 800-850mm 4xgekantet L250cm Vorstoßbleche Rillenverbinder**
Attikaabdeckung aus Aluminium DIN EN 485, Dicke 2,5 mm, pulverbeschichtet, Farbton nach Wahl AG (RAL-, NCS- Farbton), Winkel 90°, werkseitig auf Gehrung verschweisst, beidseitig mit Tropfkante als Falz. Nahtausbildung stumpf gestoßen und hinterlegt mit Rillenstoßverbinder, verdeckt befestigen mit profilierten Vorstoßblechen, Untergrund Holzwerkstoff, mit Gefälle.
Incl. strukturierter Trennlage mit Dränagefunktion.
Incl. Rillenstoßverbinder und Vorstoßbleche gem. 'Hinweistext Bleche, Profile'.
Zuschnittbreite 800 - 850mm, 4 x gekantet
Schenkellängen (+- 20mm): ca. 164cm - 134cm
Einbauort: Angehobene Dachflächen über OG
Plan: 0233-A-021-V8-104, 0233-A-H50-104
Menge: 4,000 St

**6.2.110 Kappleiste Wandanschluss Alu D 1mm Zuschnitt-B 400 - 450mm 5xgekantet**
Kappleiste für Wandanschluss aus Aluminium DIN EN 485 und DIN EN 507, Dicke 1 mm, 5 x gekantet, mit Schrauben befestigen. Zuschnitt 400 - 450. Incl. Eckausbildung und hinterlegte Stöße. Befestigung mit dichtenden Spenglerschrauben und Dübeln. Oberseitig verfugt mit PU - Material.
Plan: 0233-A-021-V5-102, 0233-A-021-V5-103
Menge: 119,000 m

### Bereich 7 Arbeiten auf Nachweis

#### Abschnitt 7.1 Regiearbeiten, Stoffkosten

*Hinweis: Hinweistext Lohnkosten auf Nachweis, Gerätekosten auf Nachweis*
1. Grundlagen
Die Stundenlohnarbeiten sind nur nach besonderer schriftlicher Anordnung des AG oder seiner Bevollmächtigten auszuführen.

2. Leistungsanspruch
Diese Positionen werden nur vergütet soweit die Leistungen nicht bereits im Leistungsverzeichnis mit Einheitspreisen ausgewiesen sind. Sofern solche Arbeiten ohne besondere schriftliche Anordnung ausgeführt werden, besteht kein Anspruch
auf Vergütung nach Verrechnungssätzen. Die Leistungen diese Titels können auf alle Titel / Teile und Gewerke der Leistungsbeschreibung angewendet werden.

3. Ausführung

3.1 Lohnkosten auf Nachweis
Mit der Ausführung der im Leistungsverzeichnis vorgesehenen Stundenlohnarbeiten ist erst nach schriftlicher Anordnung des AG zu beginnen. Der Umfang der im Einzelfall zu erbringenden  Leistungen wird bei der Anordnung festgelegt.
Der Verrechnungssatz für die jeweilige Arbeitskraft umfasst sämtliche Aufwendungen wie Lohn- und Gehaltskosten, Lohn- und Gehaltsnebenkosten, Zuschläge, lohngebundene und lohnabhängige Kosten, sonstige Sozialkosten, Gemeinkosten, Wagnis und Gewinn sowie den Kleingeräteeinsatz. Für vom AG angeordnete Stundenlohnarbeiten werden die vereinbarten Stundenverrechnungssätze zuzüglich Umsatzsteuer nach den tatsächlich geleisteten Arbeitszeiten bezahlt. Wegezeiten werden nicht gesondert vergütet.
Verlangt der AG die Ausführung von Leistungen außerhalb der regelmäßigen werktäglichen Arbeitszeit (Mehr-, Sonntags-, Feiertags und Nachtarbeit), so wird neben den vereinbarten Preisen eine Vergütung für die nachgewiesenen zuschlagspflichtigen Stunden gewährt.
Als Vergütung wird für jede geleistete Stunde der Betrag gezahlt, der sich aus der entsprechenden tariflichen Vereinbarung für Mehr-, Sonntags-, Feiertags- und Nachtarbeit zuzüglich der dafür tatsächlichen aufgewendeten Zuschläge errechnet. Für Stundenlohnarbeiten durch Arbeitskräfte erfolgt die Vergütung entsprechend der Qualifikation der Arbeitskräfte, welche für die Durchführung der zu leistenden Tätigkeit erforderlich ist.
Der Einsatz von Aufsichtspersonal wird nicht gesondert vergütet und ist in die Einheitspreise einzukalkulieren. Lohnstunden der Auszubildenden, unabhängig vom Ausbildungsjahr, werden nicht gesondert vergütet.

3.2 Gerätekosten auf Nachweis
Die Verrechnungssätze für das jeweilige Gerät umfassen sämtliche Aufwendungen für den Betrieb, Gemeinkosten, Wagnis und
Gewinn. Insbesondere Gerätevorhalte- und Betriebsstoffkosten sowie sämtliche Zuschläge. Die Einheitspreise für Geräte verstehen sich einschließlich Lieferung frei Verwendungsstelle und sind incl. Bedienung anzugeben. Vergütet werden die tatsächlichen Einsatzstunden des Geräts. Stillstandzeiten werden nicht gesondert vergütet. Bei LKW Einsatz erfolgt die Vergütung nach der tatsächlichen Nutzlast ohne Erhöhung der Nutzlaststufe für Sonderfahrzeuge. Die Kosten für den Einsatz von Kleingeräten und Werkzeugen wie Abrichte-, Bohr-, Fräs-, Hobel- Schleif-, Schneide- und Trennmaschinen(Flex), Sägen, Schweiß- und andere Kleingeräte (einschließlich Zubehör und der Verbrauch sowie Schärfen) bis 800 EUR Anschaffungswert sowie Kosten für den Einsatz von Gerüsten (im Rohbau mit Arbeitsbühne aller Höhen über Gelände oder Fußboden), sind in die Verrechnungssätze einzukalkulieren. Sie werden nicht gesondert vergütet.

3.3 Materialkosten
Die Materialkosten sind einschließlich Lieferung frei Verwendungs- / Einbaustelle mit abladen und lagern anzubieten. Umlagerungen, die seitens des AN vorgenommen werden, sind ebenfalls mit den Verrechnungssätzen abgegolten. Der Verbrauch ist für jeden Fall an Hand von Skizzen nachzuweisen. Die Mengenermittlung erfolgt nach Aufmaß in eingebautem Zustand.

4. Abrechnung

Der Auftragnehmer hat die Stundenzettel mit Angabe von Datum, Art der ausgeführten Arbeit, Personal-, Material- und Geräteeinsatz arbeitstäglich oder nach Beendigung der entsprechenden Arbeiten unaufgefordert der Bauleitung einzureichen. Später eingehende Nachweise werden nicht anerkannt. Bei Bedarf ist der Verbrauch von Material für jeden Einzelfall an Hand von Aufmaßskizzen o. ä. nachzuweisen. Abgerechnet werden nur die tatsächlich auf der Baustelle geleisteten Stunden.

**7.1.10 Bauhelfer-in sämtliche Kosten/Zuschläge**
STLB-Bau 2025-04 091
Stundenlohnarbeiten durch Bauhelfer/-in
der Verrechnungssatz für die jeweilige Arbeitskraft umfasst sämtliche Aufwendungen wie Lohn- und Gehaltskosten, Lohn- und Gehaltsnebenkosten, Zuschläge, lohngebundene und lohnabhängige Kosten, sonstige Sozialkosten, Gemeinkosten, Wagnis und Gewinn.
Menge: 5,000 h
DIN 276-1 2008-12: 399
DIN 276 2018-12: 399

**7.1.20 Baufacharbeiter-in sämtliche Kosten/Zuschläge**
STLB-Bau 2025-04 091
Stundenlohnarbeiten durch Baufacharbeiter/-in
der Verrechnungssatz für die jeweilige Arbeitskraft umfasst sämtliche Aufwendungen wie Lohn- und Gehaltskosten, Lohn- und Gehaltsnebenkosten, Zuschläge, lohngebundene und lohnabhängige Kosten, sonstige Sozialkosten, Gemeinkosten, Wagnis und Gewinn.
Menge: 5,000 h
DIN 276-1 2008-12: 399
DIN 276 2018-12: 399

**7.1.30 Bauvorarbeiter-in sämtliche Kosten/Zuschläge**
STLB-Bau 2025-04 091
Stundenlohnarbeiten durch Bauvorarbeiter/-in
der Verrechnungssatz für die jeweilige Arbeitskraft umfasst sämtliche Aufwendungen wie Lohn- und Gehaltskosten, Lohn- und Gehaltsnebenkosten, Zuschläge, lohngebundene und lohnabhängige Kosten, sonstige Sozialkosten, Gemeinkosten, Wagnis und Gewinn.
Menge: 5,000 h
DIN 276-1 2008-12: 399
DIN 276 2018-12: 399

**7.1.40 Abrechnung nach Stoffkostennachweis**
Die Stoffpreise müssen anhand von Original-Einkaufsbelegen unter Abzug von Rabatten aller Art nachgewiesen werden. Auf diese Stoffpreise wird, entsprechend der vertraglichen Vereinbarung, ein Faktor für Gemeinkosten, Gewinn sowie die anteiligen Fracht-, Fuhr-und Ladekosten frei Baustelle anerkannt. Dieser Faktor ist hier vom Bieter einzutragen. Dabei ist folgendes für die Eintragung und spätere Wertung zu beachten: Vom Auftraggeber ist eine fiktive Stoffkostensumme vorgegeben worden. Vom Bieter kann, sofern er es für erforderlich hält, ein Aufgebot in Form eines Faktors festgelegt werden. Er trägt dazu unter EP einen Faktor von 1,0 oder größer ein. Für die Wertung wird die vorgegebene Summe mit dem eingegebenen Faktor multipliziert. Die sich daraus ergebende Gesamtsumme fließt in die Gesamtwertung des Angebots ein. (Vorgegebene Summe * EP = Gesamtpreis) Beispiele: Wenn ein Angebot ohne einen Zuschlagsfaktor für Stoffkosten abgegeben werden soll, ist als Einheitspreis 1,0 einzutragen. Wenn ein Zuschlagsfaktor von 5 % vereinbart werden soll, trägt der Bieter unter Einheitspreis 1,05 ein. Wird nichts oder ein Faktor kleiner 1,0 eingetragen erfolgt die Wertung mit dem Einheitspreis 1,0.
Menge: 500,000 EUR
